# Umbau Bestandsgebäude LP6_2
Angebotsaufforderung (GAEB DA XML 3.2, DA83)
Projekt: 19000503
Währung: EUR
Vergabeart: Beschränkte Ausschreibung
Erstellt mit: GXML Toolbox V3.3 R20200224, ORCA AVA 23.2.1 - Professional Edition 23.02.01, 15.11.2021

## Gegenstand der Ausschreibung
Umfang der Leistung
Gegenstand der Ausschreibung sind die ELT-Arbeiten im Bestandsgebäude der Gemeinschaftsgrundschule Styrum in Mülheim an der Ruhr.

Prüfung Leistungsinhalte und -umfänge

Der Bieter ist verpflichtet, die im Leistungsverzeichnis beschriebenen Positionen auf fachliche Ausführbarkeit und Eignung für den vorgesehenen Verwendungszweck zu überprüfen. Dies gilt auch besonders im Hinblick auf die vorgesehene Verbindung mit dem Bauwerk und die zu erwartenden Beanspruchungen. Die angegebenen Maße sind vom AN vor Ort zu überprüfen, und den Gegebenheiten eigenverantwortlich anzupassen. Für die Überprüfung vor Ort erfolgt keine gesonderte Vergütung.

Sicherung von Bauzwischenständen sowie Schutz der eigenen Leistung
Die Sicherung von Bauzwischenständen ist Sache des AN.
- Insbesondere das Einsetzen von temporären Absturzsicherungen ist in der Art und Weise sicherzustellen, dass jederzeit alle auf dem Bau tätigen Personen ausreichend gesichert sind.
- Es wird auf die Verpflichtung des AN hingewiesen, gemäß VOB/B bis zur Abnahme für den Schutz der von ihm ausgeführten Leistungen vor Beschädigung und Diebstahl zu sorgen. Bei Transport und Lagerung von Bauteilen sind ebenfalls die notwendigen Schutzmaßnahmen durchzuführen.

Die Maßnahmen gegen Beschädigungen liegen im Ermessen des AN (z.B. Abdecken beschichteter Flächen mit Klebefolie, Spanplattenverkleidungen von Konstruktionen und Türen im Bereich von Baustellen-, Materialtransport- und sonstigen Wegen). Falls damit Behinderungen anderer Gewerke verbunden sind, ist der vom AN vorgesehene Schutz rechtzeitig mit der Bauleitung abzustimmen.

Erstreinigung
Vor Abnahme sind die ausgeführten Arbeiten zu prüfen, ggf. zu reinigen und ordnungsgemäß zu übergeben.

Abnahme
Spätestens zwei Wochen vor Abnahme durch den Bauherrn, hat
der AN die erforderlichen Fachunternehmer-Erklärungen, Fachbauleiter-Erklärungen, Übereinstimmungserklärungen sowie evtl. Behörden-Abnahmepapiere vollständig beizubringen.

## Zusätzliche Vorbemerkungen
Das Leistungsverzeichnis ist als Ganzes zu betrachten. Dementsprechend sind auch die Vorbemerkungen vom Bieter zurückzusenden.

Angebotsinhalte
Grundsätzlich sind alle Leistungen, die zur Erbringung einer abnahmereifen Gesamtleistung notwendig sind, vom
Auftragnehmer aus den beiliegenden Unterlagen zu entnehmen und in die ausgeschriebenen Mengen mit einzukalkulieren. Eine Ortsbesichtigung ist seitens des AG nicht vorgesehen.

Grundsätzlich übernimmt der Auftragnehmer die Verpflichtung der Vollständigkeit seines Angebots, d.h. Leistungen, die sich aus den Unterlagen ergeben, sind in die Mengen einzukalkulieren, auch wenn sie nicht ausdrücklich beschrieben oder als Einzelposition erfasst sind. Dies betrifft auch evtl. Erschwerniszulagen.

Auf Verlangen sind dem Auftraggeber die angebotenen Positionen in Einzelleistungen mit Mengen und Einheitspreisen gemäß einer Urkalkulation aufzuschlüsseln. Die Urkalkulation ist entsprechend den AGB's der Stadt Mülheim a. d. Ruhr einzureichen.

Anzuwendende Normen, Vorschriften und Richtlinien
Dieser Leistungsbeschreibung liegt die VOB mit ihren Teilen A, "Allgemeine Bestimmungen für die Vergabe von Bauleistungen", Teil B "DIN 1961 Allgemeine Vertragsbedingungen für die Ausführung von Bauleistungen" und C "DIN 18299 Allgemeine Regelungen für Bauarbeiten jeder Art" zugrunde. Ergänzend gelten die "allgemeinen anerkannten Regeln der Technik (aaRdT)", die für die Ausführung der Leistungen geltenden DIN-Normen, Richtlinien und sonstige technischen und gesetzlichen Vorschriften in ihrer jeweils gültigen Fassung.

Planung
Die Unterlagen, die der AN vom AG erhält, werden ausschließlich in digitaler Form zur Verfügung gestellt, sodass sich der AN, die für seine Belange erforderliche Anzahl als Planpausen selbst erstellen oder erstellen lassen kann. Dies ist mit den Angebotspreisen abgegolten.

Bauüberwachung
Der Fachbauleiter des AN ist dafür verantwortlich, dass die Ausführung der Leistung entsprechend der geprüften Ausführungs- bzw. Montagepläne erfolgt, und mit den anderen Beteiligten entsprechend koordiniert ist.

Der Auftragnehmer hat alle benachbarten Grundstücke, Gebäude, Umwehrungen usw. durch geeignete Maßnahmen so zu schützen, dass Störungen, Beschmutzungen und Beschädigungen vermieden werden. Die Sicherung der Baustelle ist so herzustellen, dass unbefugten Personen kein Zugang ermöglicht wird. Die Geräuschbelästigungen und sonstigen Immissionen sind auf die zulässigen Werte zu begrenzen.

Stundenlohnarbeiten
Stundenlohnarbeiten dürfen nur mit Zustimmung der Bauleitung des Auftraggebers durchgeführt werden. Für diese Arbeiten sind der Bauleitung täglich Nachweise zur Anerkennung vorzulegen.
Die Nachweise sind für einzelne Arbeiten abzugeben. Von der Bauleitung nicht anerkannte Nachweise bleiben bei der Stundenlohnabrechnung unberücksichtigt.
Es werden ausschließlich die vereinbarten Verrechnungssätze vergütet.
Es sind die Vordrucke der Bauleitung zu verwenden.

Allgemeine Bedingungen zum Angebot
Durch diese Preise sind auch abgegolten:
- Alle Nebenleistungen - auch wenn sie nicht im Einzelnen beschrieben sind - die zu einer einwandfreien und termingerechten Ausführung der Leistung gehören.
- Alle Kosten für die Baustelleneinrichtung und deren Unterhaltung, sofern hierfür nicht gesonderte Positionen im Leistungsverzeichnis enthalten sind.
Die besonderen Gegebenheiten der Baustelle einschließlich der Zu- und Abfahrten, der Lagermöglichkeiten und sonstiger Randbedingungen sind aus den Beschreibungen, und den zur Verfügung gestellten Planunterlagen zu entnehmen.

Soweit in der Leistungsbeschreibung auf technische Spezifikationen, z. B. nationale Normen, mit denen Europäische Normen umgesetzt werden, Europäische Technische Zulassungen, gemeinsame technische Spezifikationen, internationale Normen, Bezug genommen wird, werden auch ohne den ausdrücklichen Zusatz "oder gleichwertig", immer gleichwertige technische Spezifikationen vorausgesetzt.

Der Bieter ist verpflichtet, das vorliegende Leistungsverzeichnis einschließlich der dazugehörigen allgemeinen Vorbestimmungen auf Vollständigkeit in Bezug auf die Textierung bzw. auf Mehrfachforderungen hin zu überprüfen.

Firmenwerbung
Firmenwerbung ist außerhalb des Bauschilds auf der Baustelle nicht erlaubt.

## Sicherheits- und Gesundheitsschutzkoordiantion
Der Bauherr setzt gemäß Baustellenverordnung einen Sicherheits- und Gesundheitsschutzkoordinator ein.

Der AN benennt nach Auftragserteilung unaufgefordert seinen verantwortlichen Bauleiter, Sicherheitsbeauftragten sowie einen ausgebildeten Ersthelfer, der auf der Baustelle eingesetzt werden muss. Es handelt sich dabei vorzugsweise um die auf der Baustelle für das Gewerk eingesetzten Poliere oder Kollonenführer.

Nach Aufforderung durch den Sicherheits- und Gesundheitsschutzkoordinator ist vom Unternehmer für sich und seine Nachunternehmer der "Fragebogen für Unternehmer" komplett auszufüllen und zu überreichen.

Vor Beginn der Arbeiten ist der Auftragnehmer verpflichtet eine Gefährdungsbeurteilung seiner Baustellentätigkeit durchzuführen und seine Mitarbeiter anhand dieser Analyse zu unterweisen.

Die Gefährdungsbeurteilung sowie die Unterweisungen sind auf der Baustelle vorzuhalten und werden bei Bedarf eingesehen.

Alle im Rahmen der Baumaßnahme durchzuführenden Arbeiten sind von der Bauleitung des AG abzunehmen. Dazu hat die ausführende Firma einen verantwortlichen deutschsprachigen Bauleiter zu benennen und abzustellen, der während der gesamten Ausführungszeit vor Ort ist.

## Pflichten Abfallerzeuger
Mit Beauftragung der Leistungen sind sich Auftraggeber und Auftragnehmer einig, dass der Auftragnehmer Abfallerzeuger und Abfallbesitzer hinsichtlich der Abfälle ist und wird, die bei der Vertragserfüllung anfallen.
Der Auftragnehmer organisiert selbstständig und ohne Weisung durch den Auftraggeber die ordnungsgemäße Entsorgung der angefallenen gefährlichen und nichtgefährlichen Abfälle gemäß des zur Zeit gültigen Kreislaufwirtschaftsgesetzes.

Mit der Angebotsabgabe erklärt der Auftragnehmer, dass sämtliche abfallrechtliche Pflichten wie auch das Nachweisverfahren übernommen werden. Eine zusätzliche Vergütung für die Übernahme der Erzeugerpflichten erfolgt nicht.

## Hinweis: Schulgelände
Das Vorhaben befindet sich auf dem Grundstück der Grundschule an der Augustastraße in Mülheim a.d. Ruhr. Die Zufahrt zum Grundstück erfolgt ausschließlich über die Augustastraße.

Die Grundschule und die angrenzende Gesamtschule sind während der gesamten Bauzeit weiter in Betrieb. Es ist auf ein Höchstmaß an Sicherheit für die Kinder während der Bauarbeiten zu achten. Während des laufenden Schulbetriebs müssen Rettungs- und Fluchtwege freigehalten werden. Die Bauabläufe und evtl. erforderliche Absperrungen sind mit der Bauleitung abzustimmen.

Besondere Rücksichtnahme / Bauzeit während des Schulbetriebs

Durch die räumliche Nähe zur Schule muss mit der verstärkten
Anwesenheit von Kindern, auch nach Schulschluss, gerechnet
werden. Der Baustellenablauf ist mit einem vertretbaren
Aufwand so zu betreiben, dass eine geringstmögliche Belastung
für den Schulbetrieb auftritt.

## Einheitspreise/Preisfindung
Einheitspreise/Preisfindung

Die Einheitspreise der nachfolgend beschriebenen Leistungen verstehen sich, wenn diese nicht ausdrücklich anders beschrieben

- für die Lieferung und
- für die betriebsfertige Montage inklusive systemgebundenem Klein- und Befestigungsmaterial und
  elektrischem Anschluss sowie
- für die Inbetriebnahme und Parametrierung

## Hinweise Wartung
Wartungsangebot:

6 Wochen vor Abnahmeanzeige zur Fertigstellung ist dem Auftraggeber ein Angebot zur Wartung der gesamten Anlage in regelmäßigen Zeitintervallen beginnend mit der Abnahme,
gemäß der AMEV "Wartung 2018" mit dem Ziel einer
Gewährleistungsverlängerung von 2 auf 4 Jahre zu übergeben

## 01 Elektroinstallation

### Titel 01 Baubeleuchtung u. Baustrom

*Hinweis: Vorbemerkungen Baustromversorgung*
Für die Baustromversorgung während der Baumaßnahme sind vom Auftragnehmer Baustromverteiler zu installieren und zu unterhalten.

Die Baustromversorgung und die -verteiler müsse den derzeit geltenden Vorschriften ( z. B. DIN VDE 0100-704, DIN EN 60 439-4A1/DIN VDE 0660) und den berufsgenossenschaftlichen Richtlinien erfolgen.

Die nachfolgend aufgeführten Materialien können
gebraucht sein.

Der Anschluß der Baustromhauptverteiler erfolgt
niederspannungsseitig an die vorhandene NSHV.

Die genaue Anordnung der Baustromverteiler wird
von der Bauleitung an Ort und Stelle angegeben.

Die Zuleitung zu den Verteilern dürfen nicht durch
Fenster und Türen, sondern nur durch Durchbrüche
verlegt werden.

Alle Baustromverteiler einschl. der Zuleitungskabel
müssen während der Bauzeit unterhalten und nach
Abschluß der Bauarbeiten wieder demontiert werden.
Die Kosten hierfür sind in die entsprechenden
Einheitspreise einzukalkulieren.

Durch den Bauablauf bedingtes Umsetzen der
Verteiler während der gesamten Bauzeit ist
mit in die Einheitspreise einzukalkulieren.

Zusätzlich zu den bereits oben aufgeführten Punkten ist bei der Bildung der Einheitspreise zu berücksichtigen:

Grundsätzlich sind die Kosten für die Erstmontage, die Instandhaltung und Prüfung während der Bauzeit sowie der Demontage und den Abtransport der Baustromverteiler als wöchentliche Kosten je Bauteil und Woche anzubieten.

Bei allen Bohrungen sind Bohrgeräte mit automatischer Absaugung zu verwenden.

Die Montagehöhen in den Etagen betragen bis ca. 4 m Höhe oberhalb der Standfläche. Die Montagen oberhalb 4m  sind mit einem mobilen Gerüst (siehe Titel "Sonstige Leistungen") auszuführen.

**01.10 Antrag Kurzzeitnetzanschluss**
Durch den Auftragnehmer sind die Anträge für die Anschlussherstellung für einen Kurzzeitnetzanschluss Strom beim VNB zu stellen/vorzubereiten.

Der Einbau der Messeinrichtung muss durch einen konzessionierten Elektroinstallateur realisiert werden.
Inkl. Beschaffung/Beförderung der Messeinrichtungen sowie dem Ausbau der Messeinrichtung und deren
Rücksendung an den Verteilnetzbeteiber vor dem Rückbau des Netzanschlusses.
Menge: 1,000 Psch

**01.20 Baustrom-Verteilerschrank mit Zähler als Mietverteiler**
Baustrom-Anschlussverteilerschrank 173kVA
nach DIN EN 61439-4 (VDE 0660-600-4): 2013-XX "Niederspannungs-Schaltgerätekombinationen -
Teil 4: Besondere Anforderungen an Baustromverteiler" (IEC 61439-4:2013)
stabiles Gehäuse aus verzinktem Stahlblech mit witterungsbeständiger Pulverbeschichtung RAL2000 gelborange mit
schwenkbaren Kranösen (beidseitig); in Schutzart IP 44 (Bedienfront IP21); feuerverzinktes, platzsparendes Untergestell mit Bodenbefestigung; Kunststoff-Zugentlastungsschellen schwenkbar; Tür mit selbstschließendem, Federkraft unterstütztem Edelstahl
- Fallriegel, durch Vorhängeschloss abschließbar; Türöffnungsbegrenzungskette mit verschweißten Kettengliedern.

Als VNB-Anschluss und Übergabepunkt nach DIN VDE 0100 Teil 704:2007-10 (IEC 60364-7-704:2005, modifiziert) zum Anschluss von Wechsel- und Drehstromverbrauchern auf Baustellen ;
Messeinrichtung nach DIN 43870 in IP 54; alle Einbauten schutzisoliert; ISO-Gehäuseabdeckungen mit Kunststoff-Schnellverschlüssen befestigt.

Anschlussleistung: 173 kVA
Zugang: min. 5x95mm²
Anschlusssicherung.: NH-Sicherungslasttrennschalter Gr.2/400A / Bolzen M10
Messeinrichtung: 1 Zählerplatz
 1 Wandlerplatz
Hauptsicherung: Lasttrennschalter mit NH-Sicherung Gr.1/250A
Fehlerstromschutzschalter: 1xFI 125/0,5A, 1xFI 63/0,3A 1xFI 63/0,03A, 1xFI 40/0,03A
Sicherungen: 1xNH00/100A, 3xDIII 63A, 2xLSS D/16A/3-pol, 2xLSS D/32A/3-pol, 6xLSS D/16A/1-pol
Klemmenabgang: 1x5x35mm²
Steckdosen: 2xCEE 16A/5-pol, 2xCEE 32A/5-pol, 1xCEE 63A/5-pol, 1xCEE 125A/5-pol, 6xSchutzkontaktdosen 16A

Die Verteilung ist gem. den geltenden DIN VDE -
Bestimmungen komplett zusammengebaut und
verdrahtet, anschlussfertig zu liefern und ein- schließlich allem notwendigen Systemzubehör zu
montieren.
Menge: 20,000 Wo

**01.30 Baustrom-Verteilerschrank VT2 (KG) als Mietverteiler**
Baustrom-Steckdosenverteiler mit Vollgummigehäuse
nach DIN EN 61439-1und 4 (VDE 0660-600-1 und 4)
Gehäuse aus Vollgummi in RAL 2000, gelborange, schlagfest, schutzisoliert, spritzwassergeschützt in Schutzart IP44.

Gehäuse wetter- und alterungsbeständig, formstabil,
RCD- und LS-Schalter sicher geschützt hinter anscharniertem Gehäusedeckel mit Edelstahl-Schnellverschlüssen.

Steckdosenverteiler für den Anschluss von Wechsel- und Drehstromverbrauchern auf Baustellen.

Anschlussleistung: 11kVA
Zugang: Anbaugerätestecker CEE 16A/5-polig, 400V/6h
Fehlerstromschutzschalter: 1xFI 25/0,03A
Steckdosen: 2xCEE 16A/5-pol, 3xSchutzkontaktdosen 16A

Inkl. Sicherung z.B. durch Ketten zum Schutz vor Diebstahl

Die Verteilung ist gem. den geltenden DIN VDE -
Bestimmungen komplett zusammengebaut und
verdrahtet, anschlussfertig zu liefern und ein- schließlich allem notwendigen Systemzubehör zu
montieren.
Menge: 20,000 Wo

**01.40 Baustrom-Verteilerschrank VT3 (EG) als Mietverteiler**
Baustrom-Steckdosenverteiler mit Vollgummigehäuse
nach DIN EN 61439-1und 4 (VDE 0660-600-1 und 4)
Gehäuse aus Vollgummi in RAL 2000, gelborange, schlagfest, schutzisoliert, spritzwassergeschützt in Schutzart IP44.

Gehäuse wetter- und alterungsbeständig, formstabil,
RCD- und LS-Schalter sicher geschützt hinter anscharniertem Gehäusedeckel mit Edelstahl-Schnellverschlüssen.

Steckdosenverteiler für den Anschluss von Wechsel- und Drehstromverbrauchern auf Baustellen.

Anschlussleistung: 11kVA
Zugang: Anbaugerätestecker CEE 16A/5-polig, 400V/6h
Fehlerstromschutzschalter: 1xFI 25/0,03A
Steckdosen: 2xCEE 16A/5-pol, 3xSchutzkontaktdosen 16A

Inkl. Sicherung z.B. durch Ketten zum Schutz vor Diebstahl

Die Verteilung ist gem. den geltenden DIN VDE -
Bestimmungen komplett zusammengebaut und
verdrahtet, anschlussfertig zu liefern und ein- schließlich allem notwendigen Systemzubehör zu montieren.
Menge: 20,000 Wo

**01.50 Baustrom-Verteilerschrank VT4 (1OG) als Mietverteiler**
Baustrom-Steckdosenverteiler mit Vollgummigehäuse
nach DIN EN 61439-1und 4 (VDE 0660-600-1 und 4)
Gehäuse aus Vollgummi in RAL 2000, gelborange, schlagfest, schutzisoliert, spritzwassergeschützt in Schutzart IP44.

Gehäuse wetter- und alterungsbeständig, formstabil,
RCD- und LS-Schalter sicher geschützt hinter anscharniertem Gehäusedeckel mit Edelstahl-Schnellverschlüssen.

Steckdosenverteiler für den Anschluss von Wechsel- und Drehstromverbrauchern auf Baustellen.

Anschlussleistung: 11kVA
Zugang: Anbaugerätestecker CEE 16A/5-polig, 400V/6h
Fehlerstromschutzschalter: 1xFI 25/0,03A
Steckdosen: 2xCEE 16A/5-pol, 3xSchutzkontaktdosen 16A

Inkl. Sicherung z.B. durch Ketten zum Schutz vor Diebstahl

Die Verteilung ist gem. den geltenden DIN VDE -
Bestimmungen komplett zusammengebaut und
verdrahtet, anschlussfertig zu liefern und ein- schließlich allem notwendigen Systemzubehör zu
montieren.
Menge: 20,000 Wo

*Hinweis: Vorbemerkungen Kabel/Leitungen:*
Vorbemerkungen Kabel/Leitungen:

Angaben des Auftraggebers über Kabellängen dienen
lediglich als Orientierungswerte. Die genauen Kabel-
und Leitungslängen sind vom Auftragnehmer vor der
Bestellung an Ort und Stelle auszumessen.
Alle vom AN montierten Kabel und Leitungen sind am
Start und Zielort, bei längeren Strecken auch in
Abständen von ca. 30 m, sowie an den Abzweigungen mit Bezeichnungsschildern oder -streifen aus halogenfreiem Kunststoff oder Metall zu versehen und zu beschriften. Die Kosten hierfür sind in die Einheitspreise der Kabel und Leitungen mit einzurechnen.

Die Beschriftung muss Auskunft geben über Kabelquerschnitt, Start- und Zielort. Die Beschriftung ist vor Beginn der Arbeiten mit dem AG abzustimmen.

Die Einheitspreise der nachstehend aufgeführten
Leistungen verstehen sich für die Lieferung von Kabeln,
deren Verlegung in Teillängen einschl. systemgebundenem Zubehör und erforderlichen Befestigungsmaterial entsprechend der angegebenen Verlegeart und Kennzeichnung der Kabelanlage wie vorstehend beschrieben.

Kosten für alle zur ordnungsgemässen Kabelverlegung
erforderlichen Werkzeuge, Gerüste und Hilfsmittel wie
Kabelzugmaschinen, etc. sind in die Einheitspreise
einzukalkulieren.

Anschlussarbeiten

Bei den ausgeschriebenen Betriebsmitteln sind die Anschlussarbeiten bereits Bestandteil des jeweils anzugebenen Einheitspreises und werden daher nicht noch einmal vergütet.

Die nachstehend anzugebenen Einheitspreise für Anschlussarbeiten verstehen sich ausschließlich für den betriebsfertigen elektr. Anschluss von Kabel/Leitungen an Verteilungen bzw. an bauseits beigestellten Betriebsmitteln. Dabei sind Anschlussarbeiten von Kabel und Leitungen bis zu einem Querschnitt von 5x2,5 an Verteilungen in die Einheitspreise einzukalkulieren und werden nicht separat vergütet. Die Einheitspreise für Anschlussarbeiten haben die nachfolgend aufgeführten Leistungen zu beinhalten:

-  Absetzen und Einführen
-  Verschraubungen, Kabelschuhen, Aderendhülsen,  Befestigungs- und Isoliermaterial
-  Prüfung auf Funktionsfähigkeit und Inbetriebnahme
  in Zusammenarbeit mit der Lieferfirma des
  betreffenden Gerätes bzw. mit der Bauleitung

**01.60 Gummischlauchleitung 4x95 mm²**
Gummischlauchleitung H07RN-F 4x95 mm², Cu-Zahl 3360, provisorisch für Baustromversorgung an Kabelbühnen, Steigetrasse o.ä., mit dem erforderlichen Klein-, Isolier- und Befestigungsmaterial.
Während der Bauzeit warten, nach der Bauzeit demontieren und abtransportieren.
Menge: 100,000 m

**01.70 Gummischlauchleitung 5x16 mm²**
Gummischlauchleitung H07RN-F 5x16 mm², Cu-Zahl 1680, provisorisch für Baustromversorgung an Kabelbühnen, Steigetrasse o.ä., mit dem erforderlichen Klein-, Isolier- und Befestigungsmaterial.
Während der Bauzeit warten, nach der Bauzeit demontieren und abtransportieren.
Menge: 130,000 m

**01.80 Gummischlauchleitung 4x95 anschließen**
Gummischlauchleitung 4x95, anschließen an beigestellte Betriebsmittel,
Anschlussort: Verteilung, Anschluß an Klemmen
einschl. Verbindungsmittel.
Menge: 2,000 St

**01.90 Gummischlauchleitung 5x16 anschließen**
Gummischlauchleitung 5x16, anschließen an beigestellte Betriebsmittel,
Anschlussort: Verteilung, Anschluß an Klemmen
einschl. Verbindungsmittel.
Menge: 6,000 St

**01.100 Kabel NYY-J 1x16 im Rohr**
Kabel DIN VDE 0276-603 NYY-J 1 x 16 RE, Cu-Zahl 154, in vorhandene Rohre, Unterflurkanäle.
Menge: 75,000 m

**01.110 Kabel NYY-J 1x16 anschließen**
Kabel NYY-J 1 x 16 RM, anschließen an beigestellte Betriebsmittel, mittels Schraubverbindung, einschließlich Klein- und Verbindungsmaterial
Anschlussort: Verteilungen, Kabelbühnen, PA-Schienen
Menge: 6,000 St

*Hinweis: Vorbemerkungen Baubeleuchtung Nur Verkehrswege*
Vorbemerkungen Baubeleuchtung

Für die Orientierungsbeleuchtung der Flure und
Treppen hat der AN eine Beleuchtung vorzusehen.
Die Lage der Leuchten wird von der Bauleitung
angegeben. Die Schaltung der Baubeleuchtung erfolgt
über eine Zeitschalttuhr.

Nach Abschluß der Bauarbeiten ist vom AN auf
Anweisung der Bauleitung die Baustellenbeleuchtung
einschl. Installation zu demontieren. Die Kosten hierfür sind in die EP mit einzukalkulieren.

Klein-, Isolier-, Befestigungs- und An-
schlußmaterial ist in die nachstehenden Einheitspreise einzukalkulieren.

**01.120 Gummischlauchleitung H07RN-F 3 G 2,5**
Gummischlauchleitung H07RN-F 3 G 2,5 provisorisch für
Baubeleuchtung an Kabelbühnen, Steigetrasse,
mit dem erforderlichen Klein-, Isolier- und
Befestigungsmaterial.
Während der Bauzeit warten, nach der Bauzeit
demontieren und abtransportieren.
Menge: 300,000 m

**01.130 Schlagfeste Iso-Abzweigdose**
Schlagfeste Iso-Abzweigdose einschl. Klemmen
und Leitungseinführungen liefern und betriebsfertig
montieren.
Menge: 20,000 St

**01.140 Schaltstellen für Baubeleuchtung**
bestehend aus einem FR-Ausschalter 10 A, AP,
Befestigung an Wand liefern und betriebsfertig
montieren.
Menge: 1,000 St

**01.150 LED Feuchtraum-Wannenleuchte IP 66**
55W LED / 6000 Lumen

Schlagfeste Abdeckung aus Polycarbonat mit fein strukturierten Seitenteilen. Wannenverschlüsse aus Edelstahl im Leuchtengehäuse bündig versenkt. Leuchtenunterteil Polycarbonat, hellgrau, Geräteträger aus Aluminium

Liefern und betriebsfertig montieren, während der Bauzeit warten, nach der Bauzeit zerstörungsfrei demontieren und an den Bauherren zur weiteren Nutzung übergeben.
Menge: 40,000 St

**01.160 Kabelsammelhalter Kunststoff für 15 Leitungen**
Kabelsammelhalter Kunststoff für 15 Leitungen nach VDE 0471/ DIN ICE 695 Teil 2-1 aus Polypropylen
zur Aufnahme von max. 15 Leitern NYM-J 3x1,5 mm²
liefern und einschließlich Befestigungsmaterial
und Bohrung in Beton betriebsfertig montieren.
Menge: 300,000 St

### Titel 02 Unterverteilungen

*Hinweis: Vorbemerkungen Unterverteilungen*
Niederspannungshauptverteilung

Die niederspannungsseitige Stromversorgung erfolgt aus der Zählerhauptverteilung im Keller.

Folgende Punkte sind Kalkulations- und Vertragsbestandteile. Sie sind bei den Beschreibungen der Einzelanlagen und der Betriebsmittel, auch wenn sie nicht mehr im Detail erwähnt werden, zu berücksichtigen.

Die Konfiguration, der mechanische und elektrische Aufbau sowie die Prüfungen sind nach der vom Hersteller vorgegebenen Dokumentation durch den Hersteller selbst oder durch Vertragspartner, die vom Hersteller autorisiert worden sind, durchzuführen.

Normenkonformität:

Schaltanlagennorm:
Anschlussfertige, stahlblechgekapselte Niederspannungs-Schaltanlage in Schrankbauform in freistehender Ausführung bzw. für Wandaufstellung als Energie-Schaltgerätekombination
(PSC) nach DIN EN 61 439 Teil 1 und Teil 2 in Schutzklasse I anschlussfertig liefern und montieren. Um einen maximalen Grad an Sicherheit und Verfügbarkeit der Energie-Schaltgerätekombination sicherzustellen, ist die Bauart der Schaltanlage für alle eingebauten Baugruppen entsprechend den Anforderungen nach DIN EN 61 439 Teil 1 und Teil 2 nachzuweisen.

Ausführung der Schaltgerätekombination:

Schrank:
Der Schrank ist als Einzelschrank mit Höhe von ca. 2000 mm (mit Sockel) und einheitlicher Tiefe auszuführen.
Das Schrankgerüst ist verwindungssteif verschweißt aus elektrolytisch verzinktem Stahlblech 2 mm mit Innen-Lochraster 25 mm nach DIN 43660 herzustellen. Die Außenverkleidungen (Seitenwände, Dachbleche und Rückwände) aus mind. 1,5 mm starkem, elektrolytisch verzinktem Stahlblech müssen abnehmbar sein.
Die Schaltfelder sind mit entsprechend den Einbaugeräten einzusetzendem Innenausbausystem bestehend aus Tragschienen, Quertraversen, standardisierten Modulbausteinen inkl. Berührungsschutzabdeckungen, Hutschienen usw., Montageplatten, Verdrahtungskanälen, Türverdrahtungsschläuchen, Sammelschienenträgern inkl.
Sammelschienen auszurüsten.
Schaltgeräte für Endstromkreise (z.B. Leitungsschutzschalter oder RCD-Schalter sind in eine Systemkonformen Geräteeinschub unterzubringen.

Lackierung:
Alle Rahmenprofile, Türen, Frontblenden und äußeren Stahlblechabdeckungen sind mit einen dauerhaften Korrosionsschutz durch eine Pulverbeschichtung auf Epoxy-Polyester-Basis (Schichtdicke 50 - 80 µm) im Farbton RAL 7035 (lichtgrau) auszuführen.

Standsockel:
Der Schrank erhält einen max. 150 mm hohen Standsockel.

Türen:
Der Schrank ist mit einer aufliegenden, verwindungssteifen Tür mit innenliegenden Scharnieren aus mind. 1,5 mm dickem elektrolytisch verzinktem Stahlblech und innenliegenden Versteifungsprofilen auszurüsten.
Alle Türen sind mit Stangenverschluss und einer Betätigung über Schwenkhebel mit Doppelbart-Schließung auszurüsten. Der Einbau eines kundeneigenen Profilhalbzylinders nach DIN 18252 oder andere Schließarten müssen ohne Austausch der Betätigung möglich sein. Der Türanschlag muss leicht wechselbar sein. Der Türöffnungswinkel bei Reihenaufstellung muss mindestens 130° betragen.

Feldbeschriftung:
Die Feldbeschriftung muss über die gesamte Anlagenbreite in einer Kennzeichnungsleiste integriert sein.

Sammelschienen:
Die Hauptsammel- und Verteilschienensysteme sind aus elektrolytischem Kupfer zu fertigen. Die Sammelschienenverbindungen sind wartungsfrei auszuführen.
Alle Hauptsammelschienensysteme müssen in den Endfeldern so ausgeführt sein, dass eine spätere Erweiterung mit einem Erweiterungsfeld gleicher Bauart ohne Bohrarbeiten möglich ist.
Die Verbindung vom Hauptsammelschienensystem zu den Betriebsmittel9n, die nicht auf den Verteilschienensystemen gesteckt werden, hat ab Bemessungströmen von 100 A mit flexiblen Verdrahtungsbändern oder starren Kupferschienen zu erfolgen. Die Verbindung von Betriebsmitteln mit der Hauptsammelschiene bei Bemessungströmen kleiner 100 A erfolgt mit kurz- und erdschlusssicheren Leitungen von Typ NSGAFÖU 1,8/3 kV.
Neutralleiter- oder PEN-Schiene, PE-Schiene:
Die Neutralleiter- oder PEN-Schiene ist EMV-günstig in der Nähe der Außenleiter zu führen und in gleicher Stromtragfähigkeit wie die Außenleiter zu dimensionieren. Sowohl in der Neutralleiter-Anschluss- als auch in der PE-Schiene sind für alle Klemmstellen entsprechende Anschlussmöglichkeiten einschließlich evtl. Reserveabgänge vorzusehen.

Schraubverbindungen:
Alle Schraubverbindungen im Bereich der Kupferverschienungen müssen, soweit keine Klemmverbindungen verwendet werden, mit festsitzenden Muttern versehen werden, sodass beim Lösen der Verbindung keine Teile in die Anlage fallen können.

Überspannungsschutz:
Als Überspannungs-Schutzeinrichtung (ÜSE) sind in unmittelbarer Nähe der Einspeisung ein Kombiableiter Typ 2 vorzusehen. Für eine Anschlussleitung zur Haupterdungsschiene ist in der Nähe der ÜSE auf der PE-Schiene ein Anschlusspunkt vorzusehen.
Die Einhaltung des Schutzpegels (4 kV) ist durch Prüfung nachzuweisen.

Verdrahtung:
Die Verdrahtung von Betriebsmitteln untereinander hat mit flexiblem Adern entsprechend der Bemessungsströme zu erfolgen. Die Farbkennzeichnung der Adern der Verdrahtung ist einheitlich umzusetzen.
Die Sekundärkreise aller Stromwandler sind grundsätzlich mit Universal-Prüftrennklemmen, inkl. Schaltbrücken auszustatten.
Alle potentialfreien Hilfskontakte von Schaltgeräten sind auf Klemmen zu führen. Die Meldungen werden auf das Störmeldetableau Empfang Ebene 1 aufgeschaltet und sind entsprechend zu testen.
Alle Leiterenden sind mit Aderendhülsen und Aderendbezeichnungen zu versehen.

Kabeleinführung:
Die Kabeleinführung der Zuleitungskabel- und Leitungen  erfolgt von oben über Kabelbühnen. Für die Befestigung der Kabel sind im Standsockel in der Tiefe stufenlos verstellbare Kabelabfangschienen zu montieren.
Die Kabeleinführung der Abgangskabel- und leitungen erfolgt von oben über für die angegebenen Kabelquerschnitte geeignete Kabeleinführungen. Durch die Kabeleinführungen darf die Schutzart der Schaltanlage nicht verändert werden.

Aufstellungs- und Umgebungsbedingungen
Die Schaltgerätekombinationen müssen für die Aufstellung in Innenräumen nach DIN VDE 0100 Teil 737 geeignet sein.
Die Schaltgerätekombinationen müssen für die Aufstellung in einem abgeschlossenen elektrischen Betriebsraum geeignet sein.
Für die Einhaltung von Bedien-, Flucht- und Wartungsgängen sind die Bedingungen nach DIN VDE  0100-729 zu beachten.

Umgebungsbedingungen:
Mechanische Beanspruchung: IK 08 nach DIN EN 50102 (VDE 0470 - 100)
Verschmutzungsgrad: 3
Schutzart: IP 41 nach DIN EN 60 529
Umgebungstemperatur: Standard nach DIN EN 61 439-1; -5°C bis +35°C
Relative Luftfeuchtigkeit: Standard nach DIN EN 61 439-1 50% bei 40°C/90% bei +20°C

Elektromagnetische Verträglichkeit:
Die Schaltgerätekombination muss hinsichtlich der elektromagnetischen Verträglichkeit für die Bedingungen der in DIN EN 61 439-1, Anhang J für Störaussendungsgrenzen der Umgebung B und der Störfestigkeit der Umgebung A ausgelegt werden.

Achtung! Bei Lieferung mit montiertem Sockel, ist die Türhöhe zu beachten.

Bedienen, Warten:
Die Bedienung der Schaltgeräte erfolgt nur durch Elektrofachfachkräfte. Nach Öffnen der Tür sind
alle aktiven Teile, entsprechend der Schutzart IP 2x, berührungssicher abzudecken. In Bereichen in denen gelegentliche Handhabungen (Einstellen von Schaltgeräten) vorgenommen werden, müssen diese fingersicher nach EN 50274 ausgeführt werden.

Arbeiten:
Die Anschlussbereiche der Sicherungslasttrennschalter in Leistenform ist mit einer allseitig geschlossenen Anschlussraumabdeckung, die nach dem Anschließen der Abgangskabel angebracht werden kann, sicher gegen direktes Berühren zu schützen.
Der Bereich der Sammelschienen ist zum Anschlussbereich so abzutrennen, dass die Gefahr eines elektrischen Schlages oder die Entstehung eines Störlichtbogens durch eingeführte Kabel oder einfallendes Werkzeug verhindert wird.

Anschluss an das elektrische Netz:
Die Schaltgerätekombination wird über eine Direktmessung eingespeist.
Netzsystem: TNS-System
Schutzmaßnahme: mit Schutzleiter (Schutzklasse I)
Nennstrom der Einspeisung [IN]: 250 A
Geschätzter Gleichzeitigkeitsfaktor (GLF): 0,7
Nennspannung [UN]: 400 V
Nennfrequenz [fN]: 50 Hz
Unbeeinflusster Kurzschlussstrom an der Einbaustelle [Icp]: ca. 11 kA
Bemessungsisolationsspannung: 690 V / AC (für die gesamte Schaltgerätekombination)
Interne Steuerspannung: 230V AC für den Leistungsschalter mit Motorantrieb über Kondensatorgerät)
Externe Steuerspannung: keine
Überspannungskategorie: I

Stromkreise und Verbraucher:
Alle Stromkreise < 63 A müssen auf Reihenklemmen verdrahtet werden. Nach DIN EN 61439-1, 2 (VDE0660-600-1, -2) ist der Bemessungsbelastungsfaktor (RDF) für alle Abgangsstromkreise oder eine Gruppe von Abgangsstromkreisen, die innerhalb einer Schaltgerätekombination dauernd und gleichzeitig belastet werden können, vom Hersteller der Schaltgerätekombination anzugeben. Die Aufstellung der Abgangsstromkreise ist gemäß der Positionen im Leistungsverzeichnis auszuführen.
Klemmen müssen mind. für den ausgelegten Nennstrom des Schalt-/Sicherungsorgans bemessen sein.
In den Positionen werden die anzuschließenden Querschnitte sowie der Typ und die Anzahl der Kabel angegeben. Weiterhin erfolgt die Angabe, ob Kabel mit Querschnitten >= 35 mm² direkt an dem Betriebsmittel oder mittels Anschlussklemmblöcken anzuschließen sind. Für Kabelsysteme ab 2 x 4 x 70 mm² sind Anschlussschienensysteme aus Kupfer einzusetzen.

Beschriftung Betriebsmittel:
Sämtliche Einbauten sind eindeutig, sowohl auf dem Gerät als auch auf der Abdeckung zu kennzeichnen.
Klemmen, die nach Abschalten des Hauptschalters noch Spannung führen, sind eindeutig zu kennzeichnen. Es
dürfen keine Betriebsmittel verdeckt werden, die bedient, kontrolliert, gewartet werden müssen.

Leitungsverlängerungen durch Klemmen jeglicher Art innerhalb der Verteilung sind nicht statthaft.
Durch Leitungseinführungen darf die geforderte Schutzart der Verteilung nicht vermindert werden.
Es ist ein ausreichender Rangierraum einschließlich Zugentlastung und Registerschiene vorzusehen.
Überflüssige Kabellängen dürfen nicht im Rangierraum untergebracht werden.

Lieferumfang:
Die vor beschriebene Schaltgerätekombination ist komplett zusammenzubauen und anschlussfertig verdrahtet, werksseitig stückgeprüft nach DIN EN 61439-1/-2 zu liefern.
Die anteiligen Kosten für die benötigten Verteilergehäuse, Kabelverschraubungen, Kabelflansche, Verschienungen, Verdrahtung, Klemmen, Verbindungs- und Anschlussmaterial, Montagerahmen usw. sind anteilig in die Positionen für die Einspeisung, Abgänge und sonstige Betriebsmittel einzukalkulieren.
Auf Grundlage der Leistungsbeschreibung ist der Entwurf der Schaltgerätekombination durch den Hersteller in einer Weise zu erstellen, dass die speziell für die Anwendung geltenden Vereinbarungen, Kennwerte und Funktionen erfüllt werden. Der Hersteller der Schaltgerätekombination muss die Bauartnachweise der verwendeten Teile vom ursprünglichen Hersteller beschaffen. Sollten diese nicht vorliegen, muss der Hersteller des Verteilers den Bauartnachweis erbringen.

Dokumentation:
Die Schaltanlage ist nach IEC 617 mit einem CAE-System zu dokumentieren. Anzufertigen sind Stromlaufpläne, Klemmenpläne, maßstabsgerechte Ansichten, Grundrisszeichnungen und Gerätestücklisten.
Die Dokumentation ist komplett vor Beginn der Fertigung zur Einsicht und Genehmigung einzureichen. Der Bau der Schaltanlage darf nur nach schriftlicher Freigabe der Dokumentation erfolgen.
Der Hersteller der Schaltgerätekombination muss den Bemessungsstrom der Schaltgerätekombination in A angeben.
Zur Überprüfung der erforderlichen Klimatisierung des Niederspannungsschaltraumes muss die installierte Verlustleistung der Schaltgerätekombination angegeben werden.
Die Lieferung der Dokumentation hat in elektronischer, sowie in gedruckter Form im Format A4 zu erfolgen.
Zur Auftragsdokumentation gehören Anleitungen zur Installation, Anschluss, Inbetriebnahme, Betrieb und Wartung, die Betriebs- und Wartungsanweisungen der eingebauten Schaltgeräte, sowie die Konformitätserklärungen für Schaltanlage und -Geräte.
Die Dokumentation, aber auch die Beschriftungen und Kennzeichnungen der Schaltanlage, sind in deutscher Sprache zu erstellen.

Montage:
Bei der Bildung der Einheitspreise der Schaltanlage sind folgende Montageleistungen einzukalkulieren.
Die Schaltfelder sind aufzustellen, auszurichten und zu einer Schaltanlage zusammenzufügen. Die Anlagen sind auf dem Montagerahmen zu verschrauben.
Das Einlegen und Verbinden der Sammel- und Erdungsschienen sowie das Verlegen und Anschliessen von Steuer-, Hilfs- und Erdungsleitungen innerhalb der Schaltanlagen ist in den Einheitspreisen für die Positionen zu berücksichtigen. Die Lieferung, Verlegung und der Anschluss von Kabel und Steuer-Leitungen gehören zum Leistungsumfang des Titels "Kabel und Leitungen 0,4 kV".
Sind für die Montage der Schaltfelder bereits werksmäßig fertigmontierte Anlagenteile zu demontieren, zu sichern und wieder einzubauen, so sind diese Leistungen in den Einheitspreisen der Positionen zu berücksichtigen.

#### Bereich 02.01 GHV Altbau

**02.01.10 Standschrank, 1800 x 1600 x 205 mm, geerdet**
Wandschrank als Energie-Schaltgerätekombination (PSC) für den Innenraum, hergestellt nach DIN EN 61439-1/-2/-3(DIN VDE 0660 Teil 600)
Gehäuse und Türe IK10 (IK08 für Vorprägungen)
In Breite und Höhe kombinierbar
Türart:  Einfachtür,
Türöffnungswinkel: 180 Grad auch bei Schrankanreihung,
Türbetätigung: Stangenverschluss
Türanschlag: rechts
Türverschluss: Drehriegel Doppelbart 3mm,
Lackierung:  Pulverbeschichtung in RAL 7035,
Leitungseinführung: über Membranflansche mit 52  Leitungseinführungen
Schutzart:  IP 44 (ohne Türen IP30/IPXXC),
Schutzklasse: I (geerdet),
Bemessungsbetriebsspannung Ue: 400V (AC),
Bemessungsisolationsspannung Ui: 690V (AC),
Bemessungsstoßspannungsfestigkeit Uimp:  6kV
Bemessungsfrequenz f: 50/60Hz,
Überspannungskategorie: III
Verschmutzungsgrad: 3,
Innenausbau: im 12,5 mm Raster in der Tiefe  verstellbar
Montage Betriebsmittel: auf Hutschienen
Berührungsschutzabdeckungen  aus Kunststoff mit
  unverlierbaren 90 Grad-Druck-  Drehverschlüssen
Platzreserve: min.30%,
Zugänge:  von oben
Abgänge:  nach oben
Leitungsführung: in EDF-Drahthalter
Kabelabfangschiene: im Schrank positionierbar
Abmessungen ca.:
Höhe: 1800 mm
Breite: 1600 mm
Tiefe: 205 mm
Sockel: ohne
Aufstellort: Erstaufnahme/Verwaltung

Liefern und betriebsfertig montieren.

Die Bestückung erfolgt mit den nachträglich aufgeführten Betriebsmitteln.
Menge: 1,000 St

**02.01.20 3-pol. Hauptschalter 200 A**
Lasttrennschalter als Haupt- oder Not-Ausschalter gemäß Anforderungen nach:
IEC 60 947-3, DIN/VDE 0660 sowie EN 60204-1.
Kompakter Lasttrennschalter 3-polig.
Montage auf Tragschiene DIN EN 50022.
Schaltgriff abschließbar in Stellung "Aus".
Mit unabhängigem Sprungschaltantrieb und
zwangsgeführten Kontakten sowie sicherer
Schaltstellungsanzeige.
Klemmenabdeckungen transparent und aufrastbar.
Bemessungsbetriebsspannung: 690 V AC,
Bemessungsbetriebsstrom, AC-21A: 200A

Liefern und betriebsfertig montieren
Menge: 1,000 St

**02.01.30 4-poliger Kombiableiter**
Überspannungsschutzgerät DIN EN 61643-11 (VDE 0675-6-11), leckstromfrei, Typ 1 und 2, am oder in der Nähe des Speisepunktes der elektrischen Anlage, zum Schutz von Betriebsmitteln der Schutzklasse I DIN EN 61140 (VDE 0140-1), als Reiheneinbaugerät, Maße DIN 43880, mit Funktionsanzeige, Bemessungsbetriebsspannung 230 V AC, 4+0-Schaltung (L1-PE und L2-PE und L3-PE und N-PE), für TN-S-System mit Schutzschaltung nach DIN VDE 0100-534, Schutzpegel max. 1,5 kV.

Liefern und betriebsfertig montieren
Menge: 1,000 St

**02.01.40 Lasttrennschalter 3-polig 63 A**
Lasttrennschalter DIN EN 60947-3 (VDE 0660-107), als Hauptschalter, gekapselt, 3-polig, Bemessungsbetriebsspannung 690 V AC, in Festeinbautechnik, mit Handantrieb, zur Montage auf Tragschiene DIN EN 60715, abschließbar, fingersicher DIN EN 50274 (VDE 0660-514), Bemessungsbetriebsstrom 63 A, Gehäuse aus Kunststoff.

Liefern und betriebsfertig montieren
Menge: 8,000 St

*Hinweis: UV KG Allgemein Altbau*

**02.01.50 Sicherungssockel Baugröße D 02 3-polig**
Sicherungssockel DIN EN 60947, Maße
DIN 43880, mit Sicherungshalter, bedingter
Bemessungskurzschlussstrom 50 kA, fingersicher
DIN VDE 0106-100, zur Montage auf Tragschiene
DIN EN 50022, Baugröße D 02, Bemessungsbetriebsspannung
400 V, 3-polig, mit Sicherungseinsatz, Bemessungsstrom
bis 63 A

Liefern und betriebsfertig montieren
Menge: 2,000 St

**02.01.60 3 Phasenüberwachung Bus-Modul**
3 Phasenüberwachung Bus-Modul
Externes DLS/3PH-Bus-Modul entspr. DIN VDE 0100-718 zum Einbau in die Unterverteilung der Allgemeinbeleuchtung.
Einsatz als Phasenwächter und zur Lichtschalterabfrage (DLS) für die gemeinsame Schaltung von Sicherheits- und Allgemeinbeleuchtung.
Schaltleitungen zu den Sicherheitsleuchten sind nicht erforderlich.
8 DLS-Eingänge (2,5qmm) mit LED-Anzeige oder 5 DLS-Eingänge in Kombination mit 3 Phasenwächtereingängen über Wahlschalter aktivierbar.
Überwachungsschwellen entspr. DIN VDE 0100-718.
Anschluss von RS485-Bus und 24V-Modulversorgung.
Adressvergabe durch Codierschalter, LED-Anzeigen für Störung, Schaltzustand Ein, Betrieb.
Gehäuse zur DIN-Schienenmontage.
Abmessungen: H=60mm, B=85mm, L=105mm.

Freiprogrammierbare Zuordnung von unabhängigen DLS-Eingängen je Notlichtstromkreis oder Leuchte sowie individueller Name je Bus-Modul im Steuerteil.

Beim Einsatz als 3 Phasenwächter detaillierte Phasenausfallanzeige mit Ortsangabe der ausgefallenen Unterverteilung Allgemeinbeleuchtung durch Klartextanzeige im Steuerteil.

Bus-Modul inkl. aller notwendigen und
systemgebundenen Klein- bzw. Montageteile sowie Klemmen und Verdrahtung liefern, betriebsfertig montieren, anschließen und in Betrieb
nehmen.
Menge: 1,000 St

**02.01.70 4-poliger Kombiableiter**
Überspannungsschutzgerät DIN EN 61643-11 (VDE 0675-6-11), leckstromfrei, Typ 1 und 2, am oder in der Nähe des Speisepunktes der elektrischen Anlage, zum Schutz von Betriebsmitteln der Schutzklasse I DIN EN 61140 (VDE 0140-1), als Reiheneinbaugerät, Maße DIN 43880, mit Funktionsanzeige, Bemessungsbetriebsspannung 230 V AC, 4+0-Schaltung (L1-PE und L2-PE und L3-PE und N-PE), für TN-S-System mit Schutzschaltung nach DIN VDE 0100-534, Schutzpegel max. 1,5 kV.

Liefern und betriebsfertig montieren
Menge: 1,000 St

**02.01.80 3-pol. Hauptschalter 160 A**
Lasttrennschalter als Haupt- oder Not-Ausschalter gemäß Anforderungen nach:
IEC 60 947-3, DIN/VDE 0660 sowie EN 60204-1.
Kompakter Lasttrennschalter 3-polig.
Montage auf Tragschiene DIN EN 50022.
Schaltgriff abschließbar in Stellung "Aus".
Mit unabhängigem Sprungschaltantrieb und
zwangsgeführten Kontakten sowie sicherer
Schaltstellungsanzeige.
Klemmenabdeckungen transparent und aufrastbar.
Bemessungsbetriebsspannung: 690 V AC,
Bemessungsbetriebsstrom, AC-21A: 160A

Liefern und betriebsfertig montieren
Menge: 1,000 St

**02.01.90 Fehlerstromschutzschalter Verteilerstromkreis**
Fehlerstromschutzschalter DIN EN 61008-1 und
DIN EN 61008-2-1, Maße DIN 43880, fingersicher
DIN VDE 0106-100, für Wechsel- und pulsierende
Gleichfehlerströme
Bemessungsstrom 40 A
Bemessungsfehlerstrom 30 mA
3polig + N
Bemessungsspannung 230/400 V AC
Bemessungskurzschlussstrom 10 kA
stoßstromfest bis 250 A
Interne Verdrahtung

Liefern und betriebsfertig montieren
Menge: 1,000 St

**02.01.100 Leitungsschutzschalter 1-polig B16 A, 10 kA**
Leitungsschutzschalter DIN VDE 0641-11, Maße DIN 43880,
fingersicher DIN VDE 0106-100,
Bemessungsbetriebsspannung 230/400 V AC,
Bemessungsausschaltvermögen 10 kA, 1polig,
Auslösecharakteristik B, Bemessungsstrom 16 A

Liefern und betriebsfertig montieren.
Menge: 10,000 St

**02.01.110 Leitungsschutzschalter 1-polig B10 A, 10 kA**
Leitungsschutzschalter DIN VDE 0641-11, Maße DIN 43880,
fingersicher DIN VDE 0106-100,
Bemessungsbetriebsspannung 230/400 V AC,
Bemessungsausschaltvermögen 10 kA, 1polig,
Auslösecharakteristik B, Bemessungsstrom 10 A

Liefern und betriebsfertig montieren.
Menge: 10,000 St

**02.01.120 Leitungsschutzschalter 3-polig, B10 A / 10 kA**
Leitungsschutzschalter DIN VDE 0641-11, Maße DIN 43880,
fingersicher DIN VDE 0106-100,
Bemessungsbetriebsspannung 230/400 V AC
Bemessungsausschaltvermögen 10 kA
3-polig
Auslösecharakteristik B
Bemessungsstrom 10 A

Liefern und betriebsfertig montieren
Menge: 1,000 St

**02.01.130 FI-LS Schalter 2-polig, B16 A, 30 mA**
FI-LS Schalter DIN EN 61009-1 und
DIN EN 61009-2-1, Maße DIN 43880, fingersicher
DIN VDE 0106-100, für Wechsel- und pulsierende
Gleichfehlerströme
Bemessungsstrom B16 A
Bemessungsfehlerstrom 30 mA
1polig + N
Bemessungsspannung 230 AC
Bemessungsausschaltvermögen 10 kA
stoßstromfest bis 250 A

inkl notwendigem systemgebundenem Zubehör liefern und betriebsfertig montieren.
Menge: 3,000 St

**02.01.140 Bezeichnungsschild H 70 mm B 120 mm kleben**
Bezeichnungsschild, Farbe und Beschriftung nach Angaben
des AG, aus mehrschichtigem Kunststoff, Beschriftung
zweizeilig, gefräst, Höhe 70 mm, Breite 120 mm,
Befestigung durch kleben.
Menge: 1,000 St

#### Bereich 02.02 UV EG.A.0.1

**02.02.10 Standschrank, 1550 x 800 x 205 mm, geerdet**
Wandschrank als Energie-Schaltgerätekombination (PSC) für den Innenraum, hergestellt nach DIN EN 61439-1/-2/-3(DIN VDE 0660 Teil 600)
Gehäuse und Türe IK10 (IK08 für Vorprägungen)
In Breite und Höhe kombinierbar
Türart:  Einfachtür,
Türöffnungswinkel: 180 Grad auch bei Schrankanreihung,
Türbetätigung: Stangenverschluss
Türanschlag: rechts
Türverschluss: Drehriegel Doppelbart 3mm,
Lackierung:  Pulverbeschichtung in RAL 7035,
Leitungseinführung: über Membranflansche mit 52  Leitungseinführungen
Schutzart:  IP 44 (ohne Türen IP30/IPXXC),
Schutzklasse: I (geerdet),
Bemessungsbetriebsspannung Ue: 400V (AC),
Bemessungsisolationsspannung Ui: 690V (AC),
Bemessungsstoßspannungsfestigkeit Uimp:  6kV
Bemessungsfrequenz f: 50/60Hz,
Überspannungskategorie: III
Verschmutzungsgrad: 3,
Innenausbau: im 12,5 mm Raster in der Tiefe  verstellbar
Montage Betriebsmittel: auf Hutschienen
Berührungsschutzabdeckungen  aus Kunststoff mit
  unverlierbaren 90 Grad-Druck-  Drehverschlüssen
Platzreserve: min.30%,
Zugänge:  von oben
Abgänge:  nach oben
Leitungsführung: in EDF-Drahthalter
Kabelabfangschiene: im Schrank positionierbar
Abmessungen ca.:
Höhe: 1550 mm
Breite: 800 mm
Tiefe: 205 mm
Sockel: ohne
Aufstellort: Erstaufnahme/Verwaltung

Liefern und betriebsfertig montieren.

Die Bestückung erfolgt mit den nachträglich aufgeführten Betriebsmitteln.
Menge: 1,000 St

**02.02.20 Hauptschalter 3-polig 63 A**
Lasttrennschalter DIN EN 60947-3 (VDE 0660-107), als Hauptschalter, gekapselt, 3-polig, Bemessungsbetriebsspannung 690 V AC, in Festeinbautechnik, mit Handantrieb, zur Montage auf Tragschiene DIN EN 60715, abschließbar, fingersicher DIN EN 50274 (VDE 0660-514), Bemessungsbetriebsstrom 63 A, Gehäuse aus Kunststoff.

Liefern und betriebsfertig montieren.
Menge: 1,000 St

**02.02.30 4-poliger Kombiableiter**
Überspannungsschutzgerät DIN EN 61643-11 (VDE 0675-6-11), leckstromfrei, Typ 1 und 2, am oder in der Nähe des Speisepunktes der elektrischen Anlage, zum Schutz von Betriebsmitteln der Schutzklasse I DIN EN 61140 (VDE 0140-1), als Reiheneinbaugerät, Maße DIN 43880, mit Funktionsanzeige, Bemessungsbetriebsspannung 230 V AC, 4+0-Schaltung (L1-PE und L2-PE und L3-PE und N-PE), für TN-S-System mit Schutzschaltung nach DIN VDE 0100-534, Schutzpegel max. 1,5 kV.
Menge: 1,000 St

**02.02.40 3 Phasenüberwachung Bus-Modul**
3 Phasenüberwachung Bus-Modul
Externes DLS/3PH-Bus-Modul entspr. DIN VDE 0100-718 zum Einbau in die Unterverteilung der Allgemeinbeleuchtung.
Einsatz als Phasenwächter und zur Lichtschalterabfrage (DLS) für die gemeinsame Schaltung von Sicherheits- und Allgemeinbeleuchtung.
Schaltleitungen zu den Sicherheitsleuchten sind nicht erforderlich.
8 DLS-Eingänge (2,5qmm) mit LED-Anzeige oder 5 DLS-Eingänge in Kombination mit 3 Phasenwächtereingängen über Wahlschalter aktivierbar.
Überwachungsschwellen entspr. DIN VDE 0100-718.
Anschluss von RS485-Bus und 24V-Modulversorgung.
Adressvergabe durch Codierschalter, LED-Anzeigen für Störung, Schaltzustand Ein, Betrieb.
Gehäuse zur DIN-Schienenmontage.
Abmessungen: H=60mm, B=85mm, L=105mm.

Freiprogrammierbare Zuordnung von unabhängigen DLS-Eingängen je Notlichtstromkreis oder Leuchte sowie individueller Name je Bus-Modul im Steuerteil.

Beim Einsatz als 3 Phasenwächter detaillierte Phasenausfallanzeige mit Ortsangabe der ausgefallenen Unterverteilung Allgemeinbeleuchtung durch Klartextanzeige im Steuerteil.

Bus-Modul inkl. aller notwendigen und
systemgebundenen Klein- bzw. Montageteile sowie Klemmen und Verdrahtung liefern, betriebsfertig montieren, anschließen und in Betrieb
nehmen.
Menge: 1,000 St

**02.02.50 Sicherungssockel Baugröße D 02 3-polig**
Sicherungssockel DIN EN 60947, Maße
DIN 43880, mit Sicherungshalter, bedingter
Bemessungskurzschlussstrom 50 kA, fingersicher
DIN VDE 0106-100, zur Montage auf Tragschiene
DIN EN 50022, Baugröße D 02, Bemessungsbetriebsspannung
400 V, 3-polig, mit Sicherungseinsatz, Bemessungsstrom
bis 63 A

Liefern und betriebsfertig montieren
Menge: 2,000 St

**02.02.60 Fehlerstromschutzschalter Verteilerstromkreis**
Fehlerstromschutzschalter DIN EN 61008-1 und
DIN EN 61008-2-1, Maße DIN 43880, fingersicher
DIN VDE 0106-100, für Wechsel- und pulsierende
Gleichfehlerströme
Bemessungsstrom 63 A
Bemessungsfehlerstrom 30 mA
3polig + N
Bemessungsspannung 230/400 V AC
Bemessungskurzschlussstrom 6 kA
stoßstromfest bis 250 A
Interne Verdrahtung

Liefern und betriebsfertig montieren
Menge: 2,000 St

**02.02.70 Leitungsschutzschalter 1-polig B16 A, 10 kA**
Leitungsschutzschalter DIN VDE 0641-11, Maße DIN 43880,
fingersicher DIN VDE 0106-100,
Bemessungsbetriebsspannung 230/400 V AC,
Bemessungsausschaltvermögen 10 kA, 1polig,
Auslösecharakteristik B, Bemessungsstrom 16 A

Liefern und betriebsfertig montieren.
Menge: 10,000 St

**02.02.80 Leitungsschutzschalter 1-polig B10 A, 10 kA**
Leitungsschutzschalter DIN VDE 0641-11, Maße DIN 43880,
fingersicher DIN VDE 0106-100,
Bemessungsbetriebsspannung 230/400 V AC,
Bemessungsausschaltvermögen 10 kA, 1polig,
Auslösecharakteristik B, Bemessungsstrom 10 A

Liefern und betriebsfertig montieren.
Menge: 10,000 St

**02.02.90 Leitungsschutzschalter 3-polig, B10 A / 10 kA**
Leitungsschutzschalter DIN VDE 0641-11, Maße DIN 43880,
fingersicher DIN VDE 0106-100,
Bemessungsbetriebsspannung 230/400 V AC
Bemessungsausschaltvermögen 10 kA
3-polig
Auslösecharakteristik B
Bemessungsstrom 10 A

Liefern und betriebsfertig montieren
Menge: 2,000 St

**02.02.100 FI-LS Schalter 2-polig, B16 A, 30 mA**
FI-LS Schalter DIN EN 61009-1 und
DIN EN 61009-2-1, Maße DIN 43880, fingersicher
DIN VDE 0106-100, für Wechsel- und pulsierende
Gleichfehlerströme
Bemessungsstrom B16 A
Bemessungsfehlerstrom 30 mA
1polig + N
Bemessungsspannung 230 AC
Bemessungsausschaltvermögen 10 kA
stoßstromfest bis 250 A

inkl notwendigem systemgebundenem Zubehör liefern und betriebsfertig montieren.
Menge: 5,000 St

**02.02.110 Bezeichnungsschild H 70 mm B 120 mm kleben**
Bezeichnungsschild, Farbe und Beschriftung nach Angaben
des AG, aus mehrschichtigem Kunststoff, Beschriftung
zweizeilig, gefräst, Höhe 70 mm, Breite 120 mm,
Befestigung durch kleben.
Menge: 1,000 St

#### Bereich 02.03 UV EG.A.0.2

**02.03.10 Standschrank, 1550 x 800 x 205 mm, geerdet**
Wandschrank als Energie-Schaltgerätekombination (PSC) für den Innenraum, hergestellt nach DIN EN 61439-1/-2/-3(DIN VDE 0660 Teil 600)
Gehäuse und Türe IK10 (IK08 für Vorprägungen)
In Breite und Höhe kombinierbar
Türart:  Einfachtür,
Türöffnungswinkel: 180 Grad auch bei Schrankanreihung,
Türbetätigung: Stangenverschluss
Türanschlag: rechts
Türverschluss: Drehriegel Doppelbart 3mm,
Lackierung:  Pulverbeschichtung in RAL 7035,
Leitungseinführung: über Membranflansche mit 52  Leitungseinführungen
Schutzart:  IP 44 (ohne Türen IP30/IPXXC),
Schutzklasse: I (geerdet),
Bemessungsbetriebsspannung Ue: 400V (AC),
Bemessungsisolationsspannung Ui: 690V (AC),
Bemessungsstoßspannungsfestigkeit Uimp:  6kV
Bemessungsfrequenz f: 50/60Hz,
Überspannungskategorie: III
Verschmutzungsgrad: 3,
Innenausbau: im 12,5 mm Raster in der Tiefe  verstellbar
Montage Betriebsmittel: auf Hutschienen
Berührungsschutzabdeckungen  aus Kunststoff mit
  unverlierbaren 90 Grad-Druck-  Drehverschlüssen
Platzreserve: min.30%,
Zugänge:  von oben
Abgänge:  nach oben
Leitungsführung: in EDF-Drahthalter
Kabelabfangschiene: im Schrank positionierbar
Abmessungen ca.:
Höhe: 1550 mm
Breite: 800 mm
Tiefe: 205 mm
Sockel: ohne
Aufstellort: Erstaufnahme/Verwaltung

Liefern und betriebsfertig montieren.

Die Bestückung erfolgt mit den nachträglich aufgeführten Betriebsmitteln.
Menge: 1,000 St

**02.03.20 Hauptschalter 3-polig 63 A**
Lasttrennschalter DIN EN 60947-3 (VDE 0660-107), als Hauptschalter, gekapselt, 3-polig, Bemessungsbetriebsspannung 690 V AC, in Festeinbautechnik, mit Handantrieb, zur Montage auf Tragschiene DIN EN 60715, abschließbar, fingersicher DIN EN 50274 (VDE 0660-514), Bemessungsbetriebsstrom 63 A, Gehäuse aus Kunststoff.

Liefern und betriebsfertig montieren
Menge: 1,000 St

**02.03.30 4-poliger Kombiableiter**
Überspannungsschutzgerät DIN EN 61643-11 (VDE 0675-6-11), leckstromfrei, Typ 1 und 2, am oder in der Nähe des Speisepunktes der elektrischen Anlage, zum Schutz von Betriebsmitteln der Schutzklasse I DIN EN 61140 (VDE 0140-1), als Reiheneinbaugerät, Maße DIN 43880, mit Funktionsanzeige, Bemessungsbetriebsspannung 230 V AC, 4+0-Schaltung (L1-PE und L2-PE und L3-PE und N-PE), für TN-S-System mit Schutzschaltung nach DIN VDE 0100-534, Schutzpegel max. 1,5 kV.

Liefern und betriebsfertig montieren
Menge: 1,000 St

**02.03.40 3 Phasenüberwachung Bus-Modul**
3 Phasenüberwachung Bus-Modul
Externes DLS/3PH-Bus-Modul entspr. DIN VDE 0100-718 zum Einbau in die Unterverteilung der Allgemeinbeleuchtung.
Einsatz als Phasenwächter und zur Lichtschalterabfrage (DLS) für die gemeinsame Schaltung von Sicherheits- und Allgemeinbeleuchtung.
Schaltleitungen zu den Sicherheitsleuchten sind nicht erforderlich.
8 DLS-Eingänge (2,5qmm) mit LED-Anzeige oder 5 DLS-Eingänge in Kombination mit 3 Phasenwächtereingängen über Wahlschalter aktivierbar.
Überwachungsschwellen entspr. DIN VDE 0100-718.
Anschluss von RS485-Bus und 24V-Modulversorgung.
Adressvergabe durch Codierschalter, LED-Anzeigen für Störung, Schaltzustand Ein, Betrieb.
Gehäuse zur DIN-Schienenmontage.
Abmessungen: H=60mm, B=85mm, L=105mm.

Freiprogrammierbare Zuordnung von unabhängigen DLS-Eingängen je Notlichtstromkreis oder Leuchte sowie individueller Name je Bus-Modul im Steuerteil.

Beim Einsatz als 3 Phasenwächter detaillierte Phasenausfallanzeige mit Ortsangabe der ausgefallenen Unterverteilung Allgemeinbeleuchtung durch Klartextanzeige im Steuerteil.

Bus-Modul inkl. aller notwendigen und
systemgebundenen Klein- bzw. Montageteile sowie Klemmen und Verdrahtung liefern, betriebsfertig montieren, anschließen und in Betrieb
nehmen.
Menge: 1,000 St

**02.03.50 Sicherungssockel Baugröße D 02 3-polig**
Sicherungssockel DIN EN 60947, Maße
DIN 43880, mit Sicherungshalter, bedingter
Bemessungskurzschlussstrom 50 kA, fingersicher
DIN VDE 0106-100, zur Montage auf Tragschiene
DIN EN 50022, Baugröße D 02, Bemessungsbetriebsspannung
400 V, 3-polig, mit Sicherungseinsatz, Bemessungsstrom
bis 63 A

Liefern und betriebsfertig montieren
Menge: 2,000 St

**02.03.60 Fehlerstromschutzschalter Verteilerstromkreis**
Fehlerstromschutzschalter DIN EN 61008-1 und
DIN EN 61008-2-1, Maße DIN 43880, fingersicher
DIN VDE 0106-100, für Wechsel- und pulsierende
Gleichfehlerströme
Bemessungsstrom 63 A
Bemessungsfehlerstrom 30 mA
3polig + N
Bemessungsspannung 230/400 V AC
Bemessungskurzschlussstrom 6 kA
stoßstromfest bis 250 A
Interne Verdrahtung

Liefern und betriebsfertig montieren
Menge: 2,000 St

**02.03.70 Leitungsschutzschalter 1-polig B16 A, 10 kA**
Leitungsschutzschalter DIN VDE 0641-11, Maße DIN 43880,
fingersicher DIN VDE 0106-100,
Bemessungsbetriebsspannung 230/400 V AC,
Bemessungsausschaltvermögen 10 kA, 1polig,
Auslösecharakteristik B, Bemessungsstrom 16 A

Liefern und betriebsfertig montieren.
Menge: 10,000 St

**02.03.80 Leitungsschutzschalter 1-polig B10 A, 10 kA**
Leitungsschutzschalter DIN VDE 0641-11, Maße DIN 43880,
fingersicher DIN VDE 0106-100,
Bemessungsbetriebsspannung 230/400 V AC,
Bemessungsausschaltvermögen 10 kA, 1polig,
Auslösecharakteristik B, Bemessungsstrom 10 A

Liefern und betriebsfertig montieren.
Menge: 10,000 St

**02.03.90 Leitungsschutzschalter 3-polig, B10 A / 10 kA**
Leitungsschutzschalter DIN VDE 0641-11, Maße DIN 43880,
fingersicher DIN VDE 0106-100,
Bemessungsbetriebsspannung 230/400 V AC
Bemessungsausschaltvermögen 10 kA
3-polig
Auslösecharakteristik B
Bemessungsstrom 10 A

Liefern und betriebsfertig montieren
Menge: 1,000 St

**02.03.100 FI-LS Schalter 2-polig, B16 A, 30 mA**
FI-LS Schalter DIN EN 61009-1 und
DIN EN 61009-2-1, Maße DIN 43880, fingersicher
DIN VDE 0106-100, für Wechsel- und pulsierende
Gleichfehlerströme
Bemessungsstrom B16 A
Bemessungsfehlerstrom 30 mA
1polig + N
Bemessungsspannung 230 AC
Bemessungsausschaltvermögen 10 kA
stoßstromfest bis 250 A

inkl notwendigem systemgebundenem Zubehör liefern und betriebsfertig montieren.
Menge: 7,000 St

**02.03.110 Bezeichnungsschild H 70 mm B 120 mm kleben**
Bezeichnungsschild, Farbe und Beschriftung nach Angaben
des AG, aus mehrschichtigem Kunststoff, Beschriftung
zweizeilig, gefräst, Höhe 70 mm, Breite 120 mm,
Befestigung durch kleben.
Menge: 1,000 St

#### Bereich 02.04 UV 1OG.A.1.1

**02.04.10 Standschrank, 1550 x 800 x 205 mm, geerdet**
Wandschrank als Energie-Schaltgerätekombination (PSC) für den Innenraum, hergestellt nach DIN EN 61439-1/-2/-3(DIN VDE 0660 Teil 600)
Gehäuse und Türe IK10 (IK08 für Vorprägungen)
In Breite und Höhe kombinierbar
Türart:  Einfachtür,
Türöffnungswinkel: 180 Grad auch bei Schrankanreihung,
Türbetätigung: Stangenverschluss
Türanschlag: rechts
Türverschluss: Drehriegel Doppelbart 3mm,
Lackierung:  Pulverbeschichtung in RAL 7035,
Leitungseinführung: über Membranflansche mit 52  Leitungseinführungen
Schutzart:  IP 44 (ohne Türen IP30/IPXXC),
Schutzklasse: I (geerdet),
Bemessungsbetriebsspannung Ue: 400V (AC),
Bemessungsisolationsspannung Ui: 690V (AC),
Bemessungsstoßspannungsfestigkeit Uimp:  6kV
Bemessungsfrequenz f: 50/60Hz,
Überspannungskategorie: III
Verschmutzungsgrad: 3,
Innenausbau: im 12,5 mm Raster in der Tiefe  verstellbar
Montage Betriebsmittel: auf Hutschienen
Berührungsschutzabdeckungen  aus Kunststoff mit
  unverlierbaren 90 Grad-Druck-  Drehverschlüssen
Platzreserve: min.30%,
Zugänge:  von oben
Abgänge:  nach oben
Leitungsführung: in EDF-Drahthalter
Kabelabfangschiene: im Schrank positionierbar
Abmessungen ca.:
Höhe: 1550 mm
Breite: 800 mm
Tiefe: 205 mm
Sockel: ohne
Aufstellort: Erstaufnahme/Verwaltung

Liefern und betriebsfertig montieren.

Die Bestückung erfolgt mit den nachträglich aufgeführten Betriebsmitteln.
Menge: 1,000 St

**02.04.20 Hauptschalter 3-polig 63 A**
Lasttrennschalter DIN EN 60947-3 (VDE 0660-107), als Hauptschalter, gekapselt, 3-polig, Bemessungsbetriebsspannung 690 V AC, in Festeinbautechnik, mit Handantrieb, zur Montage auf Tragschiene DIN EN 60715, abschließbar, fingersicher DIN EN 50274 (VDE 0660-514), Bemessungsbetriebsstrom 63 A, Gehäuse aus Kunststoff.

Liefern und betriebsfertig montieren
Menge: 1,000 St

**02.04.30 4-poliger Kombiableiter**
Überspannungsschutzgerät DIN EN 61643-11 (VDE 0675-6-11), leckstromfrei, Typ 1 und 2, am oder in der Nähe des Speisepunktes der elektrischen Anlage, zum Schutz von Betriebsmitteln der Schutzklasse I DIN EN 61140 (VDE 0140-1), als Reiheneinbaugerät, Maße DIN 43880, mit Funktionsanzeige, Bemessungsbetriebsspannung 230 V AC, 4+0-Schaltung (L1-PE und L2-PE und L3-PE und N-PE), für TN-S-System mit Schutzschaltung nach DIN VDE 0100-534, Schutzpegel max. 1,5 kV.

Liefern und betriebsfertig montieren
Menge: 1,000 St

**02.04.40 3 Phasenüberwachung Bus-Modul**
3 Phasenüberwachung Bus-Modul
Externes DLS/3PH-Bus-Modul entspr. DIN VDE 0100-718 zum Einbau in die Unterverteilung der Allgemeinbeleuchtung.
Einsatz als Phasenwächter und zur Lichtschalterabfrage (DLS) für die gemeinsame Schaltung von Sicherheits- und Allgemeinbeleuchtung.
Schaltleitungen zu den Sicherheitsleuchten sind nicht erforderlich.
8 DLS-Eingänge (2,5qmm) mit LED-Anzeige oder 5 DLS-Eingänge in Kombination mit 3 Phasenwächtereingängen über Wahlschalter aktivierbar.
Überwachungsschwellen entspr. DIN VDE 0100-718.
Anschluss von RS485-Bus und 24V-Modulversorgung.
Adressvergabe durch Codierschalter, LED-Anzeigen für Störung, Schaltzustand Ein, Betrieb.
Gehäuse zur DIN-Schienenmontage.
Abmessungen: H=60mm, B=85mm, L=105mm.

Freiprogrammierbare Zuordnung von unabhängigen DLS-Eingängen je Notlichtstromkreis oder Leuchte sowie individueller Name je Bus-Modul im Steuerteil.

Beim Einsatz als 3 Phasenwächter detaillierte Phasenausfallanzeige mit Ortsangabe der ausgefallenen Unterverteilung Allgemeinbeleuchtung durch Klartextanzeige im Steuerteil.

Bus-Modul inkl. aller notwendigen und
systemgebundenen Klein- bzw. Montageteile sowie Klemmen und Verdrahtung liefern, betriebsfertig montieren, anschließen und in Betrieb
nehmen.
Menge: 1,000 St

**02.04.50 Sicherungssockel Baugröße D 02 3-polig**
Sicherungssockel DIN EN 60947, Maße
DIN 43880, mit Sicherungshalter, bedingter
Bemessungskurzschlussstrom 50 kA, fingersicher
DIN VDE 0106-100, zur Montage auf Tragschiene
DIN EN 50022, Baugröße D 02, Bemessungsbetriebsspannung
400 V, 3-polig, mit Sicherungseinsatz, Bemessungsstrom
bis 63 A

Liefern und betriebsfertig montieren
Menge: 2,000 St

**02.04.60 Fehlerstromschutzschalter Verteilerstromkreis**
Fehlerstromschutzschalter DIN EN 61008-1 und
DIN EN 61008-2-1, Maße DIN 43880, fingersicher
DIN VDE 0106-100, für Wechsel- und pulsierende
Gleichfehlerströme
Bemessungsstrom 63 A
Bemessungsfehlerstrom 30 mA
3polig + N
Bemessungsspannung 230/400 V AC
Bemessungskurzschlussstrom 6 kA
stoßstromfest bis 250 A
Interne Verdrahtung

Liefern und betriebsfertig montieren
Menge: 1,000 St

**02.04.70 Leitungsschutzschalter 1-polig B16 A, 10 kA**
Leitungsschutzschalter DIN VDE 0641-11, Maße DIN 43880,
fingersicher DIN VDE 0106-100,
Bemessungsbetriebsspannung 230/400 V AC,
Bemessungsausschaltvermögen 10 kA, 1polig,
Auslösecharakteristik B, Bemessungsstrom 16 A

Liefern und betriebsfertig montieren.
Menge: 10,000 St

**02.04.80 Leitungsschutzschalter 1-polig B10 A, 10 kA**
Leitungsschutzschalter DIN VDE 0641-11, Maße DIN 43880,
fingersicher DIN VDE 0106-100,
Bemessungsbetriebsspannung 230/400 V AC,
Bemessungsausschaltvermögen 10 kA, 1polig,
Auslösecharakteristik B, Bemessungsstrom 10 A

Liefern und betriebsfertig montieren.
Menge: 10,000 St

**02.04.90 FI-LS Schalter 2-polig, B16 A, 30 mA**
FI-LS Schalter DIN EN 61009-1 und
DIN EN 61009-2-1, Maße DIN 43880, fingersicher
DIN VDE 0106-100, für Wechsel- und pulsierende
Gleichfehlerströme
Bemessungsstrom B16 A
Bemessungsfehlerstrom 30 mA
1polig + N
Bemessungsspannung 230 AC
Bemessungsausschaltvermögen 10 kA
stoßstromfest bis 250 A

inkl notwendigem systemgebundenem Zubehör liefern und betriebsfertig montieren.
Menge: 3,000 St

**02.04.100 Bezeichnungsschild H 70 mm B 120 mm kleben**
Bezeichnungsschild, Farbe und Beschriftung nach Angaben
des AG, aus mehrschichtigem Kunststoff, Beschriftung
zweizeilig, gefräst, Höhe 70 mm, Breite 120 mm,
Befestigung durch kleben.
Menge: 1,000 St

#### Bereich 02.05 UV 1OG.A.1.2

**02.05.10 Standschrank, 1550 x 800 x 205 mm, geerdet**
Wandschrank als Energie-Schaltgerätekombination (PSC) für den Innenraum, hergestellt nach DIN EN 61439-1/-2/-3(DIN VDE 0660 Teil 600)
Gehäuse und Türe IK10 (IK08 für Vorprägungen)
In Breite und Höhe kombinierbar
Türart:  Einfachtür,
Türöffnungswinkel: 180 Grad auch bei Schrankanreihung,
Türbetätigung: Stangenverschluss
Türanschlag: rechts
Türverschluss: Drehriegel Doppelbart 3mm,
Lackierung:  Pulverbeschichtung in RAL 7035,
Leitungseinführung: über Membranflansche mit 52  Leitungseinführungen
Schutzart:  IP 44 (ohne Türen IP30/IPXXC),
Schutzklasse: I (geerdet),
Bemessungsbetriebsspannung Ue: 400V (AC),
Bemessungsisolationsspannung Ui: 690V (AC),
Bemessungsstoßspannungsfestigkeit Uimp:  6kV
Bemessungsfrequenz f: 50/60Hz,
Überspannungskategorie: III
Verschmutzungsgrad: 3,
Innenausbau: im 12,5 mm Raster in der Tiefe  verstellbar
Montage Betriebsmittel: auf Hutschienen
Berührungsschutzabdeckungen  aus Kunststoff mit
  unverlierbaren 90 Grad-Druck-  Drehverschlüssen
Platzreserve: min.30%,
Zugänge:  von oben
Abgänge:  nach oben
Leitungsführung: in EDF-Drahthalter
Kabelabfangschiene: im Schrank positionierbar
Abmessungen ca.:
Höhe: 1550 mm
Breite: 800 mm
Tiefe: 205 mm
Sockel: ohne
Aufstellort: Erstaufnahme/Verwaltung

Liefern und betriebsfertig montieren.

Die Bestückung erfolgt mit den nachträglich aufgeführten Betriebsmitteln.
Menge: 1,000 St

**02.05.20 Hauptschalter 3-polig 63 A**
Lasttrennschalter DIN EN 60947-3 (VDE 0660-107), als Hauptschalter, gekapselt, 3-polig, Bemessungsbetriebsspannung 690 V AC, in Festeinbautechnik, mit Handantrieb, zur Montage auf Tragschiene DIN EN 60715, abschließbar, fingersicher DIN EN 50274 (VDE 0660-514), Bemessungsbetriebsstrom 63 A, Gehäuse aus Kunststoff.

Liefern und betriebsfertig montieren
Menge: 1,000 St

**02.05.30 4-poliger Kombiableiter**
Überspannungsschutzgerät DIN EN 61643-11 (VDE 0675-6-11), leckstromfrei, Typ 1 und 2, am oder in der Nähe des Speisepunktes der elektrischen Anlage, zum Schutz von Betriebsmitteln der Schutzklasse I DIN EN 61140 (VDE 0140-1), als Reiheneinbaugerät, Maße DIN 43880, mit Funktionsanzeige, Bemessungsbetriebsspannung 230 V AC, 4+0-Schaltung (L1-PE und L2-PE und L3-PE und N-PE), für TN-S-System mit Schutzschaltung nach DIN VDE 0100-534, Schutzpegel max. 1,5 kV.

Liefern und betriebsfertig montieren
Menge: 1,000 St

**02.05.40 3 Phasenüberwachung Bus-Modul**
3 Phasenüberwachung Bus-Modul
Externes DLS/3PH-Bus-Modul entspr. DIN VDE 0100-718 zum Einbau in die Unterverteilung der Allgemeinbeleuchtung.
Einsatz als Phasenwächter und zur Lichtschalterabfrage (DLS) für die gemeinsame Schaltung von Sicherheits- und Allgemeinbeleuchtung.
Schaltleitungen zu den Sicherheitsleuchten sind nicht erforderlich.
8 DLS-Eingänge (2,5qmm) mit LED-Anzeige oder 5 DLS-Eingänge in Kombination mit 3 Phasenwächtereingängen über Wahlschalter aktivierbar.
Überwachungsschwellen entspr. DIN VDE 0100-718.
Anschluss von RS485-Bus und 24V-Modulversorgung.
Adressvergabe durch Codierschalter, LED-Anzeigen für Störung, Schaltzustand Ein, Betrieb.
Gehäuse zur DIN-Schienenmontage.
Abmessungen: H=60mm, B=85mm, L=105mm.

Freiprogrammierbare Zuordnung von unabhängigen DLS-Eingängen je Notlichtstromkreis oder Leuchte sowie individueller Name je Bus-Modul im Steuerteil.

Beim Einsatz als 3 Phasenwächter detaillierte Phasenausfallanzeige mit Ortsangabe der ausgefallenen Unterverteilung Allgemeinbeleuchtung durch Klartextanzeige im Steuerteil.

Bus-Modul inkl. aller notwendigen und
systemgebundenen Klein- bzw. Montageteile sowie Klemmen und Verdrahtung liefern, betriebsfertig montieren, anschließen und in Betrieb
nehmen.
Menge: 1,000 St

**02.05.50 Sicherungssockel Baugröße D 02 3-polig**
Sicherungssockel DIN EN 60947, Maße
DIN 43880, mit Sicherungshalter, bedingter
Bemessungskurzschlussstrom 50 kA, fingersicher
DIN VDE 0106-100, zur Montage auf Tragschiene
DIN EN 50022, Baugröße D 02, Bemessungsbetriebsspannung
400 V, 3-polig, mit Sicherungseinsatz, Bemessungsstrom
bis 63 A

Liefern und betriebsfertig montieren
Menge: 2,000 St

**02.05.60 Fehlerstromschutzschalter Verteilerstromkreis**
Fehlerstromschutzschalter DIN EN 61008-1 und
DIN EN 61008-2-1, Maße DIN 43880, fingersicher
DIN VDE 0106-100, für Wechsel- und pulsierende
Gleichfehlerströme
Bemessungsstrom 63 A
Bemessungsfehlerstrom 30 mA
3polig + N
Bemessungsspannung 230/400 V AC
Bemessungskurzschlussstrom 6 kA
stoßstromfest bis 250 A
Interne Verdrahtung

Liefern und betriebsfertig montieren
Menge: 1,000 St

**02.05.70 Leitungsschutzschalter 1-polig B16 A, 10 kA**
Leitungsschutzschalter DIN VDE 0641-11, Maße DIN 43880,
fingersicher DIN VDE 0106-100,
Bemessungsbetriebsspannung 230/400 V AC,
Bemessungsausschaltvermögen 10 kA, 1polig,
Auslösecharakteristik B, Bemessungsstrom 16 A

Liefern und betriebsfertig montieren.
Menge: 10,000 St

**02.05.80 Leitungsschutzschalter 1-polig B10 A, 10 kA**
Leitungsschutzschalter DIN VDE 0641-11, Maße DIN 43880,
fingersicher DIN VDE 0106-100,
Bemessungsbetriebsspannung 230/400 V AC,
Bemessungsausschaltvermögen 10 kA, 1polig,
Auslösecharakteristik B, Bemessungsstrom 10 A

Liefern und betriebsfertig montieren.
Menge: 10,000 St

**02.05.90 Leitungsschutzschalter 3-polig, B10 A / 10 kA**
Leitungsschutzschalter DIN VDE 0641-11, Maße DIN 43880,
fingersicher DIN VDE 0106-100,
Bemessungsbetriebsspannung 230/400 V AC
Bemessungsausschaltvermögen 10 kA
3-polig
Auslösecharakteristik B
Bemessungsstrom 10 A

Liefern und betriebsfertig montieren
Menge: 1,000 St

**02.05.100 FI-LS Schalter 2-polig, B16 A, 30 mA**
FI-LS Schalter DIN EN 61009-1 und
DIN EN 61009-2-1, Maße DIN 43880, fingersicher
DIN VDE 0106-100, für Wechsel- und pulsierende
Gleichfehlerströme
Bemessungsstrom B16 A
Bemessungsfehlerstrom 30 mA
1polig + N
Bemessungsspannung 230 AC
Bemessungsausschaltvermögen 10 kA
stoßstromfest bis 250 A

inkl notwendigem systemgebundenem Zubehör liefern und betriebsfertig montieren.
Menge: 7,000 St

**02.05.110 Bezeichnungsschild H 70 mm B 120 mm kleben**
Bezeichnungsschild, Farbe und Beschriftung nach Angaben
des AG, aus mehrschichtigem Kunststoff, Beschriftung
zweizeilig, gefräst, Höhe 70 mm, Breite 120 mm,
Befestigung durch kleben.
Menge: 1,000 St

### Titel 03 Potentialausgleich

*Hinweis: Vorbemerkungen Potenzialausgleich:*
Die Erstellung des Hauptpotenzialausgleichs hat entsprechend DINVDE 0100 bzw. DIN VDE 0185 zu erfolgen.

Die nachfolgenden Anlagenteile sind in den
Potenzialausgleich einzubeziehen

- Haupterdungsleitungen bzw. Anschlussfahnen
  vom Fundamenterder
- PEN-Leiter
- Hauptwasserrohre
- Aufzugsanlage
- Hauptgasrohre
- metallische Abwasserleitungen
- metallische Bodeneinläufe
- Steigeleitungen der zentralen Heizungs-, Lüftungs-
  und Kälteanlagen
- leitende Teile der Gebäudekonstruktion, insbesondere
  bei flächenartig oder netzförmiger Anordnung
  (z.B. metallische Trennwände)
- leitfähige Bodenbeläge
- Erdungsanlagen anderer Systeme
- Kabelträgersysteme
- Anlagen der Nachrichtentechnik

Die Kennzeichnung von Kabeln und Leitungen für den
Potenzialausgleich hat entsprechend den Vorbemerkungen
des Titels Kabel/Leitungen zu erfolgen.

Die ausgeschriebenen Leistungen verstehen sich jeweils
für die komplette Lieferung und Montage inkl. dem
betriebsfertigen Anschluss sowie allem erforderlichen
systembedingten Zubehör.

Die Überprüfung und Dokumentation der Wirksamkeit der
Schutzmassnahmen, systembedingtes Klein- Verbindungs-
und Befestigungsmaterial sowie Kennzeichnungsschilder
an Kabeln, Leitungen und PA-Schienen werden nicht
gesondert vergütet und sind deshalb in die
Einheitspreise einzurechnen.

**03.10 Potenzialausgleichsschiene bis 100 A**
Potenzialausgleichsschiene bis 100 A aus galv.-verz. Flussstahl feuerverzinkt, Abdeckkappe
plombierbar, Schiene für den Anschluss von:
1 Rundleiter 10 qmm u. 1 Bandstahl 40mm
6 x 6-16 qmm u. 3 x 16 - 95 mm². Mit graviertem Schild aus mehrschichtigem Kunststoff,

Liefern und betriebsfertig montieren
Liefern und betriebsfertig montieren.
Menge: 5,000 St

*Hinweis: Vorbemerkungen Kabel und Leitungen:*
Kabel und Leitungen sind zu liefern und in Teillängen
einschl. systemgebundenem Zubehör und erforderlichem
Befestigungsmaterial zu verlegen und beidseitig anzuschließen. Beim Anschließen ist das Absetzen,
Durchprüfen und Abklemmen usw. einschl. Quetschkabelschuhe, Überzugsschlauch, Klein- u.
Befestigungsmaterial mit einzukalkulieren.

**03.20 NYM-J 1x 50 mm² Farbe: grün-gelb**
in Schutzrohr einziehen oder auf Kabelkanal verlegen u.
beidseitig je Teillänge anschließen.
Menge: 5,000 m

**03.30 NYM-J 1x 16 mm² Farbe: grün-gelb**
in Schutzrohr einziehen oder auf Steigetrasse verlegen u.
beidseitig je Teillänge anschließen.
Menge: 250,000 m

**03.40 NYM-J 1x 10 mm² Farbe: grün-gelb**
in Schutzrohr einziehen oder auf Kabelkanal verlegen u.
beidseitig je Teillänge anschließen.
Menge: 30,000 m

**03.50 NYM-J 1x 6 mm² Farbe: grün-gelb**
in Schutzrohr einziehen oder auf Kabelkanal verlegen u.
beidseitig je Teillänge anschließen.
Menge: 50,000 m

**03.60 NYM-J 1x 4 mm² Farbe: grün-gelb**
in Schutzrohr einziehen oder auf Kabelkanal verlegen u.
beidseitig je Teillänge anschließen.
Menge: 20,000 m

**03.70 Leitungsbrücken erstellen**
zur Überbrückung metallischer Teile; inkl.
Verbindungsmaterial wie Schrauben und Kabelschuhen sowie ca. 30 cm Aderleitung H07V-K,
1 x 16 mm² grün-gelb, inkl. liefern u. montieren.
Menge: 30,000 St

**03.80 Erdungsbandrohrschelle**
zum Anschluss von 1 oder 2 Leitern mit 4 - 25 mm², mit
verstellbarem Spannband, für Längs- u. Querverdrahtung,
verwendbar für Kupfer- und verzinkte Rohre von
26,9 - 114,3 mm, liefern und montieren.
Menge: 10,000 St

**03.90 Prüfprotokoll Potenzialausgleich**
Messungen und Kontrolle der verlegten Potenzialausgleichsanlage, Messung des Widerstandes der Gesamtanlage und jeder örtlichen Potenzialausgleichsanlage
mit Auflistung der gemessenen Widerstandswerte u. Ausarbeitung eines Prüfprotokolls, dazu maßstabsgerechte
Zeichnungen in dreifacher Ausführung.
Menge: 1,000 Psch

### Titel 04 Gebäudeautomation

*Hinweis: Technische Vorbemerkungen KNX*
Für das Objekt wird eine KNX Anlage eingesetzt.

Das System beinhaltet folgende Teilnehmer:
1.  Teilnehmer mit zentralen Funktionen (z.B.
  Spannungsversorgung der Busleitung,
  Verbinder, Koppler).
2.  Sensoren zur Umwandlung physikalischer
  Größen in Bustelegramme (z.B. Tastsensor)
3.  Aktoren zum Schalten der an sie angeschlossenen  Leuchten bzw. zur Steuerung.

Verlegung und Anschluß der Busleitung und der An-
wendungsgeräte müssen gemäß den gültigen Richtlinien
nach DIN-VDE sowie desKNX-Handbuches des ZVEI/ZVEH
durchgeführt werden. Alle eingesetzten Busgeräte müssen
durch die EIBA freigegeben, bzw. zertifiziert sein.

Die maximalen Leitungslängen der KNX-Busleitung sind zu
beachten. Dabei ist so wohl die Entfernung zwischen den
beiden entferntesten Busteilnehmern, als auch die
maximal mögliche Entfernung zwischen Teilnehmer und Spannungsversorgung zu berücksichtigen. Auch die gesamte Leitungslänge einer Buslinie ist begrenzt.

Zur Installation von KNX-Geräten und zugehörigen Komponenten ist eine KNX-Zertifizierung des Installateurs
erforderlich.

Alle aufgeführten Geräte liefern und einschließlich
Parametrierung und Programmierung betriebsfertig
montieren und anschließen.

**04.10 KNX Spannungsversorgung 640mA**
Spannungsversorgung 640mA
mit 2 Drosseln KNX/EIB REG

Die Spannungsversorgung 640 mA erzeugt die KNX/EIB-Systemspannung. Sie besitzt jeweils einen ungedrosselten und zwei gedrosselte Ausgänge. Der ungedrosselte Ausgang kann für die Versorgung einer weiteren Linie, bzw. für Funktionsgeräte (z.B. SmartSensor) die eine Hilfsspannung benötigen, genutzt werden. Die Lastaufteilung auf die Ausgänge (gedrosselt bzw. ungedrosselt) ist beliebig, der Gesamt-Nennstrom von 640 mA darf dabei jedoch nicht überschritten werden.
Die Ausgänge verfügen über einen gemeinsamen Überlast- bzw. Kurzschlussschutz. Der Anschluss erfolgt über KNX/EIB Busanschluss- bzw. Abzweigklemmen (keine Datenschiene erforderlich).
Nennspannung primär: AC 161 V bis 264 V, 50/60 Hz
Nennspannung primär: DC 176 V bis 270 V
Nennspannung sek.: SELV 28 V bis 31 V DC
Nennstrom sek.: 640 mA, kurzschlussfest
Anschlüsse: KNX/EIB über Anschluss- und Abzweigklemme
0595 00
Anschlüsse: Last über Schraubklemmen
Anschlüsse: 0,2 bis 4 mm² eindrähtig
Anschlüsse: 2 x 0,2 bis 2,5 mm² eindrähtig
Anschlüsse: 0,75 bis 4 mm² feindrähtig ohne
Aderendhülse
Anschlüsse: 0,5 bis 2,5 mm² feindrähtig mit
Aderendhülse
Schutzart: IP 20
Abmessungen: REG Gerät mit 7 TE
VDE-Zulassung gemäß: EN 61558-1, EN 61558-2-17

Hersteller/Typ

'...................................................'
vom Bieter einzutragen
Menge: 5,000 St

**04.20 USB-Schnittstelle, REG**
Die USB-Schnittstelle ermöglicht die
Kommunikation zwischen der ETS und der zu
programmierenden KNX Anlage. Durch die KNX-LED und die
USB-LED wird die Kommunikation zwischen den beiden
Bussystemen dargestellt.

Die USB-Schnittstelle funktioniert ab der ETS3.

Schnittstelle  USB
Busanschluss  über Busanschlussklemme
Schutzart  IP 20, DIN EN 60 529
Montage  auf Tragschiene 35 mm,
  DIN EN 60 715
Breite  2 Module à 18 mm
Menge: 5,000 St

**04.30 Schaltaktor 8-fach**
KNX-Reiheneinbaugerät zum Schalten von acht unabhängig ansteuerbaren Lastgruppen, Montage auf
DIN-Hutschiene mit eingelegter Datenschiene, Schaltkontakt: Relais mit 8 potentialfreien Schließkontakten,
IP 20, 4 TE
liefern und in die vorhandene Verteilung einbringen und
komplett verdrahten.
Menge: 17,000 St

**04.40 Wochenschaltuhr 2 Kanal KNX/EIB REG**
Wochenschaltuhr 2 Kanal KNX/EIB REG
KNX/EIB
Wochenschaltuhr 2-Kanal
KNX/EIB System
REG
Produktfamilie: Zeitschalter
Produkttyp: Zeitschaltuhr
2-Kanal REG Wochenschaltuhr mit integrierter Busankopplung. Programmierte Schaltzeiten werden in KNX/EIB Telegramme umgesetzt. Handbetaetigung moeglich. Pro Kanal koennen bei einer Schaltzeit bis zu 4 Telegramme gesendet werden.
Schaltfunktionen:
- Tages- oder Wochenprogramm
- Wochentagsblockbildung
- automatische Sommer-/ Winterzeitumstellung
- Manuelles Dauer-Ein/Aus
- Ferienprogramm (Unterbrechung des gespeicherten Programms fuer bis zu 99 Tage)Softwaremaessig einstellbare Eigenschaften:
- Betriebsarten: Schalten, Zwangsfuehrung, Wertgeber (1 Byte)
- Sperrfunktion
- zyklisches Senden von Telegrammen
Speicherplätze: 36
Gangreserve: Lithiumzelle ca. 6 Jahre (20 °C)
Anschlüsse: KNX/EIB über Anschluss- und Abzweigklemme
Schutzart: IP 20
Abmessungen: REG Gerät mit 2 TE
Menge: 1,000 St

**04.50 Außenhelligkeits-Messwertgeber KNX-TP 0-40klx Netzgerät**
Außenhelligkeits-Messwertgeber, Bussystem KNX-TP,
Messbereich 0 bis 40 klx, Empfangswinkel 140 bis 160 Grad, Bemessungsbetriebsspannung 12 bis 24 V DC, Ausgangsspannung 0 bis 10 V DC, als Aufputzgerät, Schutzart IP 65 DIN EN 60529 (VDE 0470-1), einschl. Netzgerät für Montage auf Tragschiene, zum Anschluss an die Wetterzentrale.
Menge: 1,000 St

**04.60 KNX Bedienelement, 1/2-fach**
Bedienelement, 1/2-fach

Mit einem Beschriftungsfeld.
Rückmeldung der KNX-Funktionen durch eine Led`s pro Taster.
Tasterfunktion: Schalten / Dimmen / Jalousie /Wert senden / Lichtszenen u.a.
Transparenter Beschriftungsbogen mit Standardsymbolen.
Inkl. 10 Logikkanälen (Lichtszenenaktor, Sequenzaktor, Logikgatter etc.).

Bedienelemente: Tastkontakte links/rechts
Anzeigeelemente: LED zur Anzeige des Schaltzustandes

Schutzart Gerät: IP 20
Temperaturbereich Gerät: -5 °C bis 45 °C

Maße (H x B x T): 63 mm x 63 mm

Hersteller/Typ

'.....................................................'
vom Bieter einzutragen
Menge: 19,000 St

**04.70 KNX Bedienelement, 2/4-fach**
Bedienelement, 2/4-fach

Mit zwei Beschriftungsfeldern.
Rückmeldung der KNX-Funktionen durch eine Led`s pro Taster.
Tasterfunktion: Schalten / Dimmen / Jalousie /Wert senden / Lichtszenen u.a.
Transparenter Beschriftungsbogen mit Standardsymbolen.
Inkl. 10 Logikkanälen (Lichtszenenaktor, Sequenzaktor, Logikgatter etc.).

Bedienelemente: Tastkontakte links/rechts
Anzeigeelemente: LED zur Anzeige des Schaltzustandes

Schutzart Gerät: IP 20
Temperaturbereich Gerät: -5 °C bis 45 °C

Maße (H x B x T): 63 mm x 63 mm

Hersteller/Typ

'.....................................................'
vom Bieter einzutragen
Menge: 22,000 St

**04.80 KNX Bedienelement, 3/6-fach**
Bedienelement, 3/6-fach

Mit zwei Beschriftungsfeldern.
Rückmeldung der KNX-Funktionen durch eine Led`s pro Taster.
Tasterfunktion: Schalten / Dimmen / Jalousie /Wert senden / Lichtszenen u.a.
Transparenter Beschriftungsbogen mit Standardsymbolen.
Inkl. 10 Logikkanälen (Lichtszenenaktor, Sequenzaktor, Logikgatter etc.).

Bedienelemente: Tastkontakte links/rechts
Anzeigeelemente: LED zur Anzeige des Schaltzustandes

Schutzart Gerät: IP 20
Temperaturbereich Gerät: -5 °C bis 45 °C

Maße (H x B x T): 63 mm x 63 mm

Hersteller/Typ

'.....................................................'
vom Bieter einzutragen
Menge: 15,000 St

**04.90 KNX Bedienelement, 4/8-fach**
Bedienelement, 4/8-fach

Mit zwei Beschriftungsfeldern.
Rückmeldung der KNX-Funktionen durch eine Led`s pro Taster.
Tasterfunktion: Schalten / Dimmen / Jalousie /Wert senden / Lichtszenen u.a.
Transparenter Beschriftungsbogen mit Standardsymbolen.
Inkl. 10 Logikkanälen (Lichtszenenaktor, Sequenzaktor, Logikgatter etc.).

Bedienelemente: Tastkontakte links/rechts
Anzeigeelemente: LED zur Anzeige des Schaltzustandes

Schutzart Gerät: IP 20
Temperaturbereich Gerät: -5 °C bis 45 °C

Maße (H x B x T): 63 mm x 63 mm

Hersteller/Typ

'.....................................................'
vom Bieter einzutragen
Menge: 10,000 St

**04.100 KNX Präsenzmelder 12 Meter**
KNX Präsenzmelder 12 Meter

Erfassungsbereich (bei 2,5 m, 3 m und 4 m Montagehöhe): kreisförmig.
Sitzende Personen Ø: max. 8 m, max. 10 m und max. 14 m.
Gehende Personen Ø: max. 10 m, max. 12 m und max. 16 m.
Aufbauhöhe 23 mm.
Mit 2-Kanälen.
Zum gezielten Ab- und Zuschalten von Lichtbändern in Abhängigkeit der Raumhelligkeit.
Regelung auch in Abhängigkeit von der Bewegung möglich.
Einsatz des Gerätes als Präsenz- und/oder Bewegungsmelder.
Melder-Applikation mit 2-stufiger Abschaltfunktion.
Melder-Applikation mit integrierter Überwachungsfunktion.
Konstantlichtschalter mit bis zu 2 unabhängigen Kanälen.
Konstantlichtschalter mit max. 2 Ausgängen zum helligkeitsabhängigen Schalten von zwei Lichtbändern im Raum.
Mit integriertem KNX-Busankoppler.
Geeignet für abgehängte Decken mit eine Plattenstärke von 9 bis 25 mm.
Einbaulochmaß: Ø 68 mm.
Geeignet für die Aufputzmontage in Kombination mit einem AP-Gehäuse.

Anschlüsse:
KNX-Linie: Busanschlussklemme
Schutzart Gerät: IP 20
Temperaturbereich Gerät: -5 °C bis 45 °C
Helligkeitsgrenzwert: 1 Lux - 1000 Lux

Montagehöhe: 2 m - 4 m

Hersteller/Typ

'.....................................................'
vom Bieter einzutragen
Menge: 32,000 St

*Hinweis: - Jalousiesteuerung -*
Für das Objekt wird eine Jalousiesteuerung aufgebaut.

Die Steuerung der Jalousien erfolgt lokal.
Weiterhin werden Bereiche einer Etage in Gruppen zusammengefasst und die gesamte Anlage wird mittels eines Windwächters überwacht.
Bei Steuerleitungen zwischen verschiedenen Stromkreisen mit Fehlerstromschutzschaltern (RCDs) werden Trennrelais zur galvanischen Trennung montiert.
Mehrere Sonnenschutzantriebe an einem örtlichem Taster werden ebenfalls mittels Trennrelais angeschlossen.

Die UP-Installationsgeräte sind designfähig mit passender Zentralplatte und anteiligem Kombinationsrahmen des Fabrikats aus dem Titel Installationsgeräte auszuführen entsprechend dem Titel Installationsgeräte.

**04.110 Wetterzentrale KNX-TP**
Wetterzentrale, zum Erfassen, Auswerten und Übertragen von Wetterdaten, Bussystem KNX-TP, mit Ausfallüberwachung des Windgeschwindigkeits-Messwertgebers, Überwachen aller Messwerte (außer Niederschlag) auf jeweils mind. 3 Grenzwerte, mit logischer ODER-Verknüpfung von mind. 8 Alarm-/Störungsmeldungen zu einem Sicherheitsalarm zum Deaktivieren des Sonnenschutzes, mit Impulseingang zum Anschluss des Windrotors (Anemometer), mit 3 Analogeingängen 0 bis 10 V DC zum direkten Anschluss von Wettersensoren, mit einer Leitungslänge von max. 20 m zwischen einem Sensor und der Zentrale, Bemessungsbetriebsspannung 24 V DC, als Aufputzgerät, mit integriertem Busankoppler und Busanschluss über Busanschlussklemme, Schutzart IP 2X DIN EN 60529 (VDE 0470-1).

Hersteller/Typ

'.....................................................'
vom Bieter einzutragen
Menge: 1,000 St

**04.120 Multi-Messwertgeber**
Multi-Messwertgeber, beheizbar, Bussystem KNX-TP, für Windgeschwindigkeit, Niederschlag und Außentemperatur, für Dämmerung und Außenhelligkeit, Messbereich 0 bis 35 m/s,
Messbereich - 30 bis 50 Grad C,
Messbereich 0 bis 99 klx,
Messbereich 0 bis 999 lx, Bemessungsbetriebsspannung 24 V DC, als Kompaktgerät zur Mastmontage, Schutzart IP 65 DIN EN 60529 (VDE 0470-1), einschl. Netzgerät für Montage auf Tragschiene, zum Anschluss an die Wetterzentrale.

Hersteller/Typ

'.....................................................'
vom Bieter einzutragen
Menge: 1,000 St

**04.130 Jalousie-/Rollladenaktor KNX-TP 4fach 230AC 6A AP-Gerät**
Jalousie-/Rollladenaktor, Bussystem KNX-TP, 4-fach, zur Ansteuerung von einem Sonnen-/Blendschutzantrieb pro Ausgang, bemessen für 230 V AC, für Antriebe mit elektronischer Endlage-Abschaltung (Auf, Ab), Relaiskontakte bemessen für 24 V DC, 6 A, mit Kommunikationsobjekten und Software zum Öffnen und Schließen von Sonnen-/Blendschutz sowie Stoppen der Fahrt, mit Alarmobjekt zum Fahren des Sonnenschutzes bei Windalarm in die parametrierte Sicherheitsstellung, einschl. Blockieren bis Alarmende, Bemessungsbetriebsspannung 230 V AC, Versorgung der Geräteelektronik durch ein integriertes Netzgerät für 230 V AC, als Aufputzgerät, mit integriertem Busankoppler und Busanschluss über Busanschlussklemme.

Hersteller/Typ

'.....................................................'
vom Bieter einzutragen
Menge: 6,000 St

*Hinweis: - Sonstiges -*

**04.140 Stundenlohnarbeiten zertifizierter KNX-Techniker**
Stundenlohnarbeiten zertifizierter KNX-Techniker
Stundenlohnarbeiten durch Arbeitskräfte auf Anordnung
des AG ausführen, der Verrechnungssatz für die
jeweilige Arbeitskraft umfaßt sämtliche Aufwendungen
wie Lohn- und Gehaltskosten, Lohn- und
Gehaltsnebenkosten, Zuschläge, lohngebundene und
lohnabhängige Kosten, sonstige Sozialkosten,
Gemeinkosten, Wagnis und Gewinn. Erschwerniszuschläge
sowie Zuschläge für Überstunden, Nacht-, Sonntags- und
Feiertagsarbeit werden gesondert vergütet.
Menge: 5,000 h

**04.150 Zuschläge Stundenlohnarbarbeiten KNX-Techniker**
*** Stundenlohnarbeiten
25 % - Zuschläge für tägliche Überstungen bis zu 10 Gesamtstunden/Tag.
Menge: 5,000 h

*Hinweis: - Kabel und Leitungen -*

**04.160 J-H(St)H 2 x 2 x 0,8 mm² KNX-Busleitung, auf Kabelrinne**
Halogenfreie Leitung J-H(St)Y 2x2x0,8 mm²
Cu-Zahl 25, als  Bus- u. Installationsleitung für die KNX-Komponenten,
Verlegung: Auf Kabelrinnen, in Kanäle oder Kabelsammelhalter, in Abhangdecke
Menge: 1000,000 m

**04.170 J-H(St)H 2 x 2 x 0,8 mm² KNX-Bus-Leitung, in Rohr**
Halogenfreie Leitung J-H(St)H 2 x 2 x 0,8 mm²,
CU-Zahl 25, als Bus- u. Installationsleitung für die KNX-Komponenten,
Verlegung: in flexiblem bzw. starrem Rohr oder GK-Wand
Menge: 1200,000 m

**04.180 J-H(St)H 2 x 2 x 0,8 mm² KNX-Busleitung, auf Steigetrasse**
Halogenfreie Leitung JH(St)H  2x2x0,8 mm²  Cu-Zahl 25,
als Bus- u. Installationsleitung für die KNX-Komponenten,
Verlegung: auf Steigetrasse oder Profilschienen einschließlich Bügelschellen
Menge: 350,000 m

**04.190 Parametrierung und Inbetriebnahme**
der KNX-Anlage, Parametrierung aller Busteilnehmer mit einer ETS Tool Software, Vergabe von physikalischen Adressen und Gruppenadressen, Laden der Anwendungsprogramme und Einstellen der Parameter, Beschriften der Busteilnehmer, Inbetriebnahme des Installationsbusses mit der ETS-Software,
einschließlich Funktionsprüfung.
Menge: 1,000 Psch

**04.200 Pflichtenheft**
Erstellung eines Pflichtenhefts auf Grundlage eines zur
Verfügung gestellten Lastenheftes für das Projekt.
Das Pflichtenheft beinhaltet u.a. die Programmierung aller gewünschten Funktionen zur Steuerung der Elektrotechnischen Anlagen in den Schulräumen.
Erstellung einer Demo-Mappe und einer Kundenpräsentation sowie eine grundsätzliche, für Laien verständliche Beschreibung der Programmierung mit Angaben der zu schaltenden Bereiche sowie der angezeigten Störmeldungen. Dazu sind
Abstimmungsgespräche mit dem Elektroplaner und dem Nutzer vor Ort und telefonisch einzuplanen, und bei Ihrer Kalkulation zu berücksichtigen.

Die Vorgaben für die Vergabe der physikalischen
Adresse, der Gruppenadressen und der Bezeichnungen sind zu beachten und zu dokumentieren.

Das Pflichtenheft ist in 3-facher Ausfertigung
(Auftragnehmer, Technische Bauleitung und Auftraggeber) als Farbplot zu übergeben. Diese Unterlagen werden vom
Auftrageber und der technischen Bauleitung freigegeben.Die Programmierung darf nur nach den freigegebenen Pflichtenheft erfolgen.

Das Pflichtenheft ist bei Ausführungsänderungen vom
Auftragnehmer zu korrigieren und erneut einzureichen.
Menge: 1,000 St

### Titel 05 Kabel und Leitungen

*Hinweis: Vorbemerkungen Kabel/Leitungen:*
Vorbemerkungen Kabel/Leitungen:

Bauproduktenverordnung:
Strom-, Steuer- und Kommunikationskabel, die dauerhaft in Bauwerke eingebaut werden fallen unter die EU-Verordnung 305/2011 (Bauproduktenverordnung). Ausgenommen davon sind: Liftkabel, Kabel innerhalb von Maschinen und Kabel zur Verwendung in industriellen Anlagen.

Die gelieferten bzw. verlegte Leitungen und Kabel müssen mit einer CE-Kennzeichnung versehen werden und einen Leistungserklärung des Herstellers über die folgenden aus den Schutzzielen abgeleiteten wesentlichen Produktmerkmale: die Brandsicherheit
(Flammenausbreitung, Wärmeentwicklung, Rauchentwicklung, Säurebildung, brennende Tropfen) und die Abwesenheit gefährlicher Inhaltsstoffe.

Bemerkung:
Kabel mit Isolations- und Funktionserhalt
(resistance to fire) sind  nicht Gegenstand der derzeitigen Umsetzung der Bauproduktenverordnung.

Angaben des Auftraggebers über Kabellängen dienen
lediglich als Orientierungswerte. Die genauen Kabel-
und Leitungslängen sind vom Auftragnehmer vor der
Bestellung an Ort und Stelle auszumessen. Bei der
Dimensionierung sind die zutreffenden
Verminderungsfaktoren für Häufung, erhöhte
Umgebungstemperatur usw. entsprechend VDE 0271 zu
berücksichtigen.

Alle Kabel und Leitungen sind sowohl auf den
Kabelträgersystemen als auch in Kanälen, an Decken
oder Wänden ordnungsgemäss ausgerichtet nebeneinander
zu verlegen, eine ausreichende Belüftung muss gewährleistet sein.
Für die Befestigung von Kabeln, Leitungen und Schutzrohren sind Kabelbinder, Bindedrähte o. ä.
nicht zugelassen.
Ausnahme: Befestigung in Hohlwänden sowie Verwendung von Kabelbindern als Montagehilfe.

Die elektrischen Leitungsanlagen von bauaufsichtlich vorgeschriebenen notwendigen Sicherheitseinrichtungen sind mit Sicherheitskabeln E30 bzw. E90 nach DIN 4102 Teil 12 zu errichten.

Vom Unternehmer, der die Maßnahme zum Funktionserhalt der Kabelanlage herstellt, muss für jedes Bauvorhaben eine Übereinstimmungserklärung (Vorgabe der Verwaltungsvorschrift Technische Baubestimmungen für das Land Nordrhein-Westfalen (VV TB NRW)) ausgestellt werden. Mit dieser bestätigt er, dass die von ihm ausgeführte Maßnahme den Bestimmungen des allgemeinen bauaufsichtlichen Prüfzeugnisses entspricht.

Die Kabelanlage ist vom Unternehmer mit einem Schild dauerhaft zu kennzeichnen, das an der Kabelanlage anzubringen ist und folgende Angaben enthalten muss:

- Name des Unternehmers, der die Kabelanlage hergestellt hat
- Bezeichnung der Kabelanlage laut allgemeinem bauaufsichtlichem Prüfzeugnis
- Funktionserhaltsklasse
- Inhaber des allgemeinen bauaufsichtlichen Prüfzeugnisses
- Herstellungsjahr

Es sind grundsätzlich nur Sicherheitskabel eines Herstellers zu verlegen.

Bei Angeboten gleichwertiger Anlagen sind die Angaben
Hersteller, Typ, allgemeines bauaufsichtliches Prüfzeugnis Nr., VdS Zulassung dem Angebot beizufügen.

Alle vom AN montierten Kabel und Leitungen sind am
Start und Zielort, bei längeren Strecken auch in
Abständen von ca. 30 m, sowie an den Abzweigungen mit Bezeichnungsschildern oder -streifen aus Kunststoff oder Metall zu versehen und zu beschriften. Die Kosten hierfür sind in die Einheitspreise der Kabel und Leitungen mit einzurechnen.

Die Beschriftung muss Auskunft geben über Kabelquerschnitt, Start- und Zielort. Die Beschriftung ist vor Beginn der Arbeiten mit dem AG abzustimmen.

Die Einheitspreise der nachstehend aufgeführten
Leistungen verstehen sich für die Lieferung von Kabeln,
deren Verlegung in Teillängen einschl. systemgebundenem Zubehör und erforderlichen Befestigungsmaterial entsprechend der angegebenen Verlegeart und Kennzeichnung der Kabelanlage wie vorstehend beschrieben.

Kosten für alle zur ordnungsgemässen Kabelverlegung
erforderlichen Werkzeuge, Gerüste und Hilfsmittel wie
Kabelzugmaschinen, etc. sind in die Einheitspreise
einzukalkulieren.

Die Montagehöhen betragen bis ca. 4 m über Standfläche.

Anschlussarbeiten

Bei den ausgeschriebenen Betriebsmitteln sind die Anschlussarbeiten bereits Bestandteil des jeweils anzugebenen Einheitspreises und werden daher nicht noch einmal vergütet.

Die nachstehend anzugebenen Einheitspreise für Anschlussarbeiten verstehen sich ausschließlich für den betriebsfertigen elektr. Anschluss von Kabel/Leitungen an Verteilungen bzw. an bauseits beigestellten Betriebsmitteln und haben die nachfolgend aufgeführten Leistungen zu beinhalten:

- Absetzen und Einführen
- Verschraubungen, Kabelschuhen, Aderendhülsen,  Spiralschläuche, Befestigungs- und Isoliermaterial
- Prüfung auf Funktionsfähigkeit und Inbetriebnahme
  in Zusammenarbeit mit der Lieferfirma des
  betreffenden Gerätes bzw. mit der Bauleitung

**05.10 Halogenf.Leitung NHXMH-J 3 x 1,5 mm² Kabelrinne/Kanäle/Sammelhalter**
Halogenfreie Installationsleitung DIN VDE 0250-214
NHXMH-J 3 x 1,5 mm², Cu-Zahl 43,
Verlegung: Auf Kabelrinnen, in Kanäle oder Kabelsammelhalter, in Abhangdecke
Menge: 2500,000 m

**05.20 Halogenf.Leitung NHXMH-J 3 x 1,5 mm² in Rohr**
Halogenfreie Installationsleitung DIN VDE 0250-214
NHXMH-J 3 x 1,5 mm², Cu-Zahl 43,
Verlegung: in flexiblem bzw. starrem Rohr oder GK-Wand
Menge: 750,000 m

**05.30 Halogenf.Leitung NHXMH-J 3 x 1,5 mm² auf Steigetrasse**
Halogenfreie Installationsleitung DIN VDE 0250-214
NHXMH-J 3 x 1,5 mm², Cu-Zahl 43,
Verlegung: auf Steigetrasse oder Profilschienen einschließlich Bügelschellen
Menge: 500,000 m

**05.40 Halogenf.Leitung NHXMH-J 5 x 1,5 mm² Kabelrinne/Kanäle/Sammelhalter**
Halogenfreie Installationsleitung DIN VDE 0250-214
NHXMH-J 5 x 1,5 mm², Cu-Zahl 72,
Verlegung: Auf Kabelrinnen, in Kanäle oder Kabelsammelhalter, in Abhangdecke
Menge: 250,000 m

**05.50 Halogenf.Leitung NHXMH-J 5 x 1,5 mm² in Rohr**
Halogenfreie Installationsleitung DIN VDE 0250-214
NHXMH-J 5 x 1,5 mm², Cu-Zahl 72,
Verlegung: in flexiblem bzw. starrem Rohr oder GK-Wand
Menge: 500,000 m

**05.60 Halogenf.Leitung NHXMH-J 5 x 1,5 mm² auf Steigetrasse**
Halogenfreie Installationsleitung DIN VDE 0250-214
NHXMH-J 5 x 1,5 mm², Cu-Zahl 72,
Verlegung: auf Steigetrasse oder Profilschienen einschließlich Bügelschellen
Menge: 150,000 m

**05.70 Halogenf.Leitung NHXMH-J 3 x 2,5 mm² Kabelrinne/Kanäle/Sammelhalter**
Halogenfreie Installationsleitung DIN VDE 0250-214
NHXMH-J 3 x ,2,5 mm², Cu-Zahl 72,
Verlegung: Auf Kabelrinnen, in Kanäle oder Kabelsammelhalter, in Abhangdecke
Menge: 2000,000 m

**05.80 Halogenf.Leitung NHXMH-J 3 x 2,5 mm² in Rohr**
Halogenfreie Installationsleitung DIN VDE 0250-214
NHXMH-J 3 x ,2,5 mm², Cu-Zahl 72,
Verlegung: in flexiblem bzw. starrem Rohr oder GK-Wand
Menge: 500,000 m

**05.90 Halogenf.Leitung NHXMH-J 3 x 2,5 mm² auf Steigetrasse**
Halogenfreie Installationsleitung DIN VDE 0250-214
NHXMH-J 3 x ,2,5 mm², Cu-Zahl 72,
Verlegung: auf Steigetrasse oder Profilschienen einschließlich Bügelschellen
Menge: 250,000 m

**05.100 Halogenf.Leitung NHXMH-J 5 x 2,5 mm² Kabelrinne/Kanäle/Sammelhalter**
Halogenfreie Installationsleitung DIN VDE 0250-214
NHXMH-J 5 x 2,5 mm², Cu-Zahl 120,
Verlegung: Auf Kabelrinnen, in Kanäle oder Kabelsammelhalter, in Abhangdecke
Menge: 100,000 m

**05.110 Halogenf.Leitung NHXMH-J 5 x 2,5 mm² in Rohr**
Halogenfreie Installationsleitung DIN VDE 0250-214
NHXMH-J 5 x 2,5 mm², Cu-Zahl 120,
Verlegung: in flexiblem bzw. starrem Rohr oder GK-Wand
Menge: 50,000 m

**05.120 Halogenf.Leitung NHXMH-J 5 x 2,5 mm² auf Steigetrasse**
Halogenfreie Installationsleitung DIN VDE 0250-214
NHXMH-J 5 x 2,5 mm², Cu-Zahl 120,
Verlegung: auf Steigetrasse oder Profilschienen einschließlich Bügelschellen
Menge: 20,000 m

**05.130 Halogenf.Leitung NHXMH-J 5 x 4 mm² Kabelrinne/Kanäle/Sammelhalter**
Halogenfreie Installationsleitung DIN VDE 0250-214
NHXMH-J 5 x 4 mm², Cu-Zahl 192,
Verlegung: Auf Kabelrinnen, in Kanäle oder Kabelsammelhalter, in Abhangdecke
Menge: 50,000 m

**05.140 Halogenf.Leitung NHXMH-J 5 x 4 mm² in Rohr**
Halogenfreie Installationsleitung DIN VDE 0250-214
NHXMH-J 5 x 4 mm², Cu-Zahl 192,
Verlegung: in flexiblem bzw. starrem Rohr oder GK-Wand
Menge: 20,000 m

**05.150 Halogenf.Leitung NHXMH-J 5 x 4 mm² auf Steigetrasse**
Halogenfreie Installationsleitung DIN VDE 0250-214
NHXMH-J 5 x 4 mm², Cu-Zahl 192,
Verlegung: auf Steigetrasse oder Profilschienen einschließlich Bügelschellen
Menge: 10,000 m

**05.160 Halogenf.Leitung NHXMH-J 5 x 6 mm² Kabelrinne/Kanäle/Sammelhalter**
Halogenfreie Installationsleitung DIN VDE 0250-214
NHXMH-J 5 x 6 mm², Cu-Zahl 288,
Verlegung: Auf Kabelrinnen, in Kanäle oder Kabelsammelhalter, in Abhangdecke
Menge: 50,000 m

**05.170 Halogenf.Leitung NHXMH-J 5 x 6 mm² in Rohr**
Halogenfreie Installationsleitung DIN VDE 0250-214
NHXMH-J 5 x 6 mm², Cu-Zahl 288,
Verlegung: in flexiblem bzw. starrem Rohr oder GK-Wand
Menge: 20,000 m

**05.180 Halogenf.Leitung NHXMH-J 5 x 6 mm² auf Steigetrasse**
Halogenfreie Installationsleitung DIN VDE 0250-214
NHXMH-J 5 x 6 mm², Cu-Zahl 288,
Verlegung: auf Steigetrasse oder Profilschienen einschließlich Bügelschellen
Menge: 10,000 m

**05.190 Halogenfr. Kabel N2XCH 4 x 16 RM/16 mm² auf vorh. Kabelleiter/Kabelrinne**
Halogenfreies Kabel DIN VDE 0276-604 (VDE 0276-604) N2XH 4 x 16 RM/16 Cu-Zahl 796, liefern und auf vorhandene Kabelleiter, Kabelrinnen, in offene Kanäle oder Kabelsammelhalter verlegen.

liefern und betriebsfertig mit allem Zubehör montieren
Menge: 200,000 m

**05.200 Halogenfr. Kabel N2XCH 4 x 16 RM/16 mm² unter Putz**
Halogenfreie Installationsleitung DIN VDE 0250-214
N2XCH 4 x 16 RM/16 mm², Cu-Zahl 796, liefern und unter Putz verlegen, einschl. Schlitz- und Fräsarbeiten in Mauerwerk oder Beton, einschl. nicht rostendem Befestigungsmaterial.

liefern und betriebsfertig mit allem Zubehör montieren
Menge: 10,000 m

**05.210 Halogenfr. Kabel N2XCH 4 x 16 RM/16 mm² in Rohr**
Halogenfreies Kabel DIN VDE 0276-604 (VDE 0276-604) N2XCH 4 x 16 SM/16, Cu-Zahl 796, liefern und in vorhandene Rohre, Unterflur- Verlegesysteme oder Kabelkanäle einziehen.

liefern und betriebsfertig mit allem Zubehör montieren
Menge: 25,000 m

**05.220 Halogenfr. Kabel N2XCH 4 x 120 SM/70 mm² auf Kabelleiter/Kabelrinne**
Halogenfreies Kabel DIN VDE 0276-604 (VDE 0276-604) N2XCH 4 x 120 SM/70 Cu-Zahl 6540, liefern und auf vorhandene Kabelleiter, Kabelrinnen, in offene Kanäle oder Kabelsammelhalter verlegen.
Menge: 15,000 m

**05.230 Halogenfr. Kabel N2XCH 4 x 120 SM/70 mm² auf Ankerschienen**
Halogenfreies Kabel DIN VDE 0276-604 (VDE 0276-604) N2XCH 4 x 120 SM/70, Cu-Zahl 6540, liefern und mit Bügelschellen auf vorh.Ankerschienen oder Kabelleiter verlegen.
Menge: 3,000 m

**05.240 Halogenfr. Kabel N2XCH 4 x 120 SM/70 mm² auf Steigetrasse**
Halogenfreies Kabel DIN VDE 0276-604 (VDE 0276-604) N2XCH 4 x 120 SM/70, Cu-Zahl 6540, inkl. Abstands-/ Befestigungsschellen auf vorhandenen Ankerschienen oder Kabelleitern.
Menge: 2,000 m

**05.250 Halogenfr. NHXMH-J 3x1,5 anschließen**
Halogenfreie Installationsleitung DIN VDE 0250-214
NHXMH-J 3 x 1,5,
anschließen an
beigestellte Betriebsmittel,
Anschluß an Klemmen
einschl. Verbindungsmittel.
Menge: 25,000 St

**05.260 Halogenfr. NHXMH-J 5x1,5 anschließen**
Halogenfreie Installationsleitung DIN VDE 0250-214
NHXMH-J 5 x 1,5, anschließen an beigestellte Betriebsmittel, Anschluss an Klemmen
einschl. Verbindungsmittel.
Menge: 20,000 St

**05.270 Halogenfr. NHXMH-J 3x2,5 anschließen**
Halogenfreie Installationsleitung DIN VDE 0250-214
NHXMH-J 3 x 2,5,
anschließen an
beigestellte Betriebsmittel,
Anschluß an Klemmen
einschl. Verbindungsmittel.
Menge: 40,000 St

**05.280 Halogenfr. NHXMH-J 5x2,5 anschließen**
Halogenfreie Installationsleitung DIN VDE 0250-214
NHXMH-J 5 x 2,5, anschließen an beigestellte Betriebsmittel, Anschluss an Klemmen einschl. Verbindungsmittel.
Menge: 10,000 St

**05.290 Halogenfr. NHXMH-J 5x4 anschließen**
Halogenfreie Installationsleitung DIN VDE 0250-214
NHXMH-J 5 x 4 anschließen an beigestellte Betriebsmittel, Anschlussort: Verteilung, Anschluss an Klemmen einschl. Verbindungsmittel.
Menge: 5,000 St

**05.300 Halogenfr. NHXMH-J 5x6 anschließen**
Halogenfreie Installationsleitung DIN VDE 0250-214
NHXMH-J 5 x 6, anschließen an beigestellte Betriebsmittel, Anschlussort: Verteilung, Anschluss an Klemmen einschl. Verbindungsmittel.
Menge: 5,000 St

**05.310 Halogenfr. Kabel N2XCH 4 x 16 RM/16 mm² anschließen**
Halogenfreies Kabel DIN VDE 0276-604 (VDE 0276-604) N2XCH 4 x 16 SM/16, Cu-Zahl 796, anschließen an
beigestellte Betriebsmittel,
Anschlussort: Verteilung, Anschluss an Klemmen
einschl. Verbindungsmittel.

liefern und betriebsfertig mit allem Zubehör montieren
Menge: 8,000 St

**05.320 Halogenfr. Kabel N2XCH 4 x 120 SM/70 mm² anschließen**
Halogenfreies Kabel DIN VDE 0276-604 (VDE 0276-604) N2XCH 4 x 120 SM/70, anschließen an
beigestellte Betriebsmittel.
Anschlussort: Verteilung, Anschluss an Klemmen
einschl. Verbindungsmittel.
Menge: 1,000 St

**05.330 J-H (ST) H 2 x 2 x 0,8 auf Kabelrinne/in Rohr**
Installationskabel DIN VDE 0815,
J-H (ST) H  2 x 2 x 0,8, Cu-Zahl 25, liefern und im vorhandenen Leerrohr,Installations- kanal, auf Kabelleiter oder -rinnen, im Doppelboden oder im Deckenhohlraum verlegen.
Menge: 800,000 m

**05.340 J-H (ST) H 2 x 2 x 0,8 in Rohr**
Installationskabel DIN VDE 0815,
J-H (ST) H  2 x 2 x 0,8, Cu-Zahl 25
Verlegung: in flexiblem bzw. starrem Rohr oder GK-Wand
Menge: 150,000 m

**05.350 J-H (ST) H 2 x 2 x 0,8 auf Steigetrasse**
Installationskabel DIN VDE 0815,
J-H (ST) H  2 x 2 x 0,8, Cu-Zahl 25,
liefern und auf vorhandenen Steigetrasse inkl. Abstands-/ Befestigungsschellen verlegen.
Menge: 50,000 m

**05.360 J-H (ST) H 4 x 2 x 0,8 auf Kabelrinne/Kanäle/Sammelhalter**
Installationskabel DIN VDE 0815,
J-H (ST) H  4 x 2 x 0,8, Cu-Zahl 41
Verlegung: Auf Kabelrinnen, in Kanäle oder Kabelsammelhalter, in Abhangdecke
Menge: 400,000 m

**05.370 J-H (ST) H 4 x 2 x 0,8 in Rohr**
Installationskabel DIN VDE 0815,
J-H (ST) H  4 x 2 x 0,8, Cu-Zahl 41
Verlegung: in flexiblem bzw. starrem Rohr oder GK-Wand
Menge: 50,000 m

**05.380 J-H (ST) H 4 x 2 x 0,8 auf Steigetrasse**
Installationskabel DIN VDE 0815,
J-H (ST) H  4 x 2 x 0,8, Cu-Zahl 25,
liefern und auf vorhandenen Steigetrasse inkl. Abstands-/ Befestigungsschellen verlegen.
Menge: 20,000 m

### Titel 06 Kabeltragsysteme

*Hinweis: Vorbemerkungen Kabeltragsysteme*
Die Kabeltragsysteme sind verwindungs- und biegefest
auf folgende Belastungskennwerte auzulegen:

max. Belastung: mindestens das 1,5-fache der
möglichen Kabellast gemäß Herstellerangabe
Stützabstand bei Weitspann-Kabelleitern: entsprechend dem Belastungsdiagramm des Herstellers
Stützabstand bei Kabelleitern: max. 1,5m
Befestigungsabstand bei Steigetrassen: max. 1,5m
Stielbelastung: einseitig

Alle Teile der Kabeltragsyteme müssen gegen Korrosion
geschützt sein. Die Kabeltrassen und deren Zubehör
sind deshalb mindestens sendzimir-bandverzinkt entspr.
EN 10 142 auszuführen. In Räumen mit aggressiver Atmosphäre sowie im Freien darf nur tauchfeuerverzinktes Material entspr. EN ISO 1461 eingesetzt werden.

Schrauben, Muttern, Dübel, Unterlagsmaterial oder dgl.
müssen chromatisiert oder galvanisch verzinkt sein.
Schnittkanten sind mit Kaltverzinker zu behandeln.

Trennstege sind aus verzinktem Stahlblech zu liefern
und leitend mit dem Kabeltragsystem zu verbinden.Die
Trennsteghöhe hat der seitlichen Rinnenaufkantung zu
entsprechen.

Als Dübel sind nur die für den betreffenden Zweck vom
Institut für Bautechnik Berlin zugelassenen Dübel zu
verwenden.

Kabeltragsysteme sind an Wand- und Deckendurchbrüchen grundsäzlich hindurchzuführen.

Hervorstehende Teile des Kabelträgersystems, die in
betriebsmäßig zu begehende Wege hineinreichen, sind
mit Kunststoff-Schutzkappen (Farbe gelb nach DIN 4118)
zu versehen, Deckenstiele sind grundsätzlich mit Schutzkappen auszurüsten.

Sämtliche metallischen Teile des Kabelträgersystems
müssen in den Potentialausgleich einbezogen werden. An
Kreuzungen, parallel verlaufenden Systemen und an
Steigetrassen ist der Potentialausgleich außerdem
zwischen den Kabeltragsystemen zu realisieren. Bei
nicht mechanisch miteinander verbundenen Systemen ist
eine Verbindung mit gelb-grün gekennzeichneter
Einzelader 16mm² herzustellen.

Leitende Verbindungen für den Potentialausgleich sind
an den Kabelbahnstößen mit Zahnscheiben und
Unterlegscheibe auszuführen, eine alleinige
Klemmverbindung ist nicht zugelassen.

Abzweigungen, Steigungen, T-Stücke usw. sind nur mit Systemformteilen zu erstellen. Stoßstellen sind ausschließlich mit verschraubbaren Systemverbinderteilen mit großflächiger, umfassender Kontaktierung zu überbrücken. Kabelträgerabschlüsse sind grundsätzlich mit Kantenschutzblechen herzustellen.

PREISFINDUNG

Die nachstehend genannten Einheitspreise verstehen sich
für die komplette Lieferung der Kabelträgersysteme,
wie zuvor beschrieben, und die betriebsfertige Montage
an Decken oder Wänden bzw. Stahlkonstruktionen.
Ausleger, Wand- und Deckenstiele, Hilfskonstruktionen
sowie Formteile wie Bögen, Kreuzungen, T-Stücke,
Trennstege, Versprünge, Rinnenendbleche, Schutzkappen,
usw. und systembedingtes Klein-, Verbindungs- und
Befestigungsmaterial werden nicht gesondert vergütet
und sind deshalb in die Einheitspreise einzurechnen.

**06.10 Kabelrinne 60 x 300 mm**
Kabelrinne 60 x 300 mm mittelschwere Ausführung, inkl. Trennsteg, Verbinder, Formteile und Zubehör einschließlich Ausleger und Deckenstiel l = 500 zur Deckenmontage liefern und montieren.
Menge: 45,000 m

**06.20 Kabelrinne 60 x 400 mm**
Kabelrinne 60 x 400 mm mittelschwere Ausführung, inkl. Trennsteg, Verbinder, Formteile und Zubehör einschließlich Ausleger und Deckenstiel l = 500 zur Deckenmontage liefern und montieren.
Menge: 115,000 m

**06.30 Kabelrinne 60 x 600 mm**
Kabelrinne 60 x 600 mm mittelschwere Ausführung, inkl. Trennsteg, Verbinder, Formteile und Zubehör einschließlich Ausleger und Deckenstiel l = 500 zur Deckenmontage liefern und montieren.
Menge: 95,000 m

**06.40 Steigetrasse 310 mittelschwere Ausführung**
Steigleiter, Sprossenabstand 300 mm, mit einem Trennsteg, aus bandverzinktem Stahl DIN EN 10346, Dicke 1,5 mm, Seitenhöhe mind. 60 mm, Breite mind. 310 mm.an Decke und Wand befestigen mit bauaufsichtlich zugelassenen Dübeln, Arbeitshöhe bis 5 m.
Menge: 5,000 m

**06.50 Steigetrasse 410 mittelschwere Ausführung**
Steigleiter, Sprossenabstand 300 mm, mit einem Trennsteg, aus bandverzinktem Stahl DIN EN 10346, Dicke 1,5 mm, Seitenhöhe mind. 60 mm, Breite mind. 410 mm.an Decke und Wand befestigen mit bauaufsichtlich zugelassenen Dübeln, Arbeitshöhe bis 5 m.
Menge: 10,000 m

**06.60 Steigetrasse 610 mittelschwere Ausführung**
Steigleiter, Sprossenabstand 300 mm, mit einem Trennsteg, aus bandverzinktem Stahl DIN EN 10346, Dicke 1,5 mm, Seitenhöhe mind. 60 mm, Breite mind. 610 mm.an Decke und Wand befestigen mit bauaufsichtlich zugelassenen Dübeln, Arbeitshöhe bis 5 m.
Menge: 15,000 m

**06.70 Profileisenkonstruktion**
Alle Geräte sind inklusive Lieferung, Montage und Inbetriebnahme anzubieten. Eventuell auftretende Nebenkosten sind in die entsprechenden LV-Positionen einzurechnen.

Die Materialien und Stoffe, die zum Befestigen der Leistung des AN mit dem Baukörper notwendig sind, sind im Regelfall Bestandteil der jeweiligen Auftragsposition. Soweit darüber hinaus zusätzlich Profileisenkonstruktionen benötigt werden, können diese nach dem vereinbarten EP des Auftrages abgerechnet werden, wenn zuvor Art und Umfang mit der Bauleitung abgestimmt wurden. Auf diese Weise können jedoch die Befestigungskonstruktionen nur in dem Umfang abgerechnet werden, wie sie dem statischen Erfordernis entsprechen. Im Zweifelsfall ist die Erfordernis durch den AN nachzuweisen. Die Befestigung an Stahl-Tragkonstruktionen des Baukörpers hat mittels Klemmverbindung zu erfolgen. Eine Befestigung durch Schrauben oder Schweißen ist nur in Ausnahmefällen nach Rücksprache mit der Bauleitung möglich

Eisenteile, feuerverzinkt, in Form von Winkel-, U-, T- oder Rechteckprofilen und Bandstahl und Feinblechen je nach Erfordernis zur Herstellung von besonderen Aufhänge- und Befestigungskonstruktionen, Festpunkte etc., einschl. Schneid, Schweiß- und Bohrarbeiten sowie Nachverzinkung und Kleinmaterialien. Lieferung und Montage in diversen Teillängen bzw. verschiedenen Abmessungen mittels Klemmverbindung liefern und montieren.
Menge: 300,000 kg

### Titel 07 Verlegesysteme

*Hinweis: Vorbemerkungen Installationskanäle*
Richtungsänderungen von 90 Grad bei Leitungsführungs-
und Brüstungskanälen sind mit Haubenformstücken aus
Formteilen entsprechend der Materialqualität des Kanals auszuführen, offene Kanalenden sind mit aufsteckbaren Endplatten zu verschliessen.

Der Zuschnitt von Kanalfronten kann erst nach Einzug
und Befestigung der Leitungen, bei Brüstungskanälen
erst nach Einbau und Ausrichtung der Gerätedosen und
Anschluss der Installationsgeräte vor Ort durchführt
werden.

Brüstungs- und Leitungsführungskanäle aus Metall müssen
in den Potentialausgleich einbezogen werden. Die
einzelnen metallischen Kanal-Bauteile sind hierzu durch
Systembauteile oder gleichwertige Maßnahme elektrisch
leitend miteinander zu verbinden.

In die Einheitspreise der Kanäle sind einzurechnen:
- alle Zuschnitt- und Anpassungsaufwendungen für die
  Kanäle
- die elektrische leitende Verbindung der metallischen
  Kanalbauteile untereinander
- Haubenformstücke oder Kanalformteile bis zum
  nachstehenden Mengenansatz

je 1m Leitungsführungskanal sind anteilig zu
berücksichtigen:
- 0,1 Stck. Flachwinkel
- 0,4 Stck Inneneck
- 0,2 Stck T-Abzweig
- 0,1 Stck Endplatte

je 1m Geräteeinbaukanal sind anteilig zu
berücksichtigen:
- 0,1 Stck. Flachwinkel
- 0,2 Stck Inneneck
- 0,2 Stck T-Abzweig
- 0,1 Stck Endplatte
- 0,2 Stck Wandanschlußblende

**07.10 Brüstungskanal 170 / 65 Kunststoff mit Trennsteg**
Brüstungskanal aus Kunststoff mit Trennsteg,
Farbe reinweiß RAL 9010
einschließlich o.g. genannter Systemteile und Klein-und
Befestigungsmaterial
Abmessungen: 170 x 70 mm
reinweiß
Menge: 55,000 m

**07.20 Geräteeinbaudose 1-fach, 0,4 kV**
Geräteeinbaudose 1-fach, mit Zugentlastung, passend für
vorgenannten Geräteeinbaukanal mit 80 mm Abdeckung,
für Installationsgeräte 0,4 kV, einschl. Klein-und
Befestigungsmaterial liefern und montieren.
Menge: 100,000 St

**07.30 Geräteeinbaudose 1-fach, FM+Daten**
Geräteeinbaudose 1-fach, mit Zugentlastung, passend für
vorgenannten Geräteeinbaukanal mit 80 mm Abdeckung,
für Installationsgeräte der Fernmelde- und
Datentechnik, einschl. Klein-und Befestigungsmaterial
Menge: 35,000 St

*Hinweis: Hinweistext Verlegesysteme*
Schrauben, Muttern, Dübel, Unterlagsmaterial oder dgl.
müssen chromatisiert oder galvanisch verzinkt sein.
Schnittkanten an verzinkten Stahlrohren sind mit Kaltverzinker zu behandeln.

Für die Befestigung von Installationssystemen sind Kabelbinder, Bindedrähte o. ä. nicht zugelassen.

Stahlpanzer-Rohre sind grundsätzlich als feuerverzinkte Rohre nach EN ISO 1461 zu liefern.
Der max. Befestigungsabstand der Schellen für Stahlpanzer-Rohre entspricht dem 25-fachen Rohrdurchmesser.
Die exakten Längen und Abmessungen der Verlegesysteme sind durch den Auftragnehmer eigenverantwortlich auf der Baustelle zu ermitteln. Die Längenanpassungen der Velegesysteme erfolgen durch den Auftragnehmer vor Ort.

Soweit nicht anders vermerkt sind alle Zuschnitt-, Anpassungsaufwendungen und Formteile von Verlegesystemen mit in die Einheitspreise einzurechnen und werden nicht gesondert vergütet.

PREISFINDUNG

Die nachstehend genannten Einheitspreise verstehen sich
für die komplette Lieferung der Verlegesysteme,
wie vor beschrieben und die betriebsfertige Montage
entweder Aufputz an Decken, Wänden oder Stahlkonstruktionen.

Befestigungsmaterialien werden nicht gesondert vergütet
und sind deshalb in die Einheitspreise einzurechnen.

**07.40 Halogenfr. Kabelsammelhalter Kunststoff für 5 Leitungen**
Halogenfr. Kabelsammelhalter Kunststoff für 5 Leitungen nach VDE  0471/ DIN ICE 695 Teil 2-1 aus Polypropylen
zur Aufnahme von max. 5 Leitern NYM-J 3x1,5 mm²
Max Befestigungsabstand waagerecht 0,80m

liefern und betriebsfertig mit allem Zubehör montieren
Menge: 50,000 St

**07.50 Halogenfr. Kabelsammelhalter Kunststoff für 15 Leitungen**
Halogenfr. Kabelsammelhalter Kunststoff für 15 Leitungen nach VDE 0471/ DIN ICE 695 Teil 2-1 aus Polypropylen zur Aufnahme von max. 15 Leitern NYM-J 3x1,5 mm² max Befestigungsabstand waagerecht 0,80m

liefern und betriebsfertig mit allem Zubehör montieren
Menge: 500,000 St

**07.60 Halogenfr. Kabelsammelhalter Kunststoff für 30 Leitungen**
Halogenfr. Kabelsammelhalter Kunststoff für 30 Leitungen nach VDE 0471/ DIN ICE 695 Teil 2-1 aus Polypropylen zur Aufnahme von max. 30 Leitern NYM-J 3x1,5 mm² max. Befestigungsabstand 0,80m

liefern und betriebsfertig mit allem Zubehör montieren
Menge: 300,000 St

**07.70 Kunststoff-Panzerrohr M 16 a.P. offen**
Elektroinstallationsrohr offen, a.P., 20mm

Elektroinstallationsrohr DIN EN 50086, Maße
DIN EN 60423, nicht flammenausbreitend, aus PVC hart,
einwandig, glatt, starr, mit angeformter Muffe,
Außendurchmesser 16 mm, Druckbeanspruchung mittel,
Schlagbeanspruchung mittel, min. Dauergebrauchs- und
Installationstemperatur - 5 Grad C, max.
Dauergebrauchs- und Installationstemperatur
+ 60 Grad C, verlegen offen, auf Putz, mit
Abstandsschellen.
Menge: 300,000 m

**07.80 Kunststoff-Panzerrohr M 20 a.P. offen**
Elektroinstallationsrohr offen, a.P., 20mm ansonsten Leistungsumfang wie vor geschrieben.
Menge: 200,000 m

**07.90 Kunststoff-Panzerrohr M 32 a.P. offen**
Kunststoff-Panzerrohr M 32 ACFH105, ansonsten Leistungsumfang wie vor geschrieben.
Menge: 50,000 m

### Titel 08 Installationsgeräte

*Hinweis: Vorbemerkungen Installationsgeräte:*
Vorbemerkungen Installationsgeräte:

Als UP-Geräte kommen ausschliesslich
Kombinationsgeräte zum Einsatz. Die Befestigung hat
nur mit Schrauben zu erfolgen. Schutzkontakt-Steckdosen sind nur mit Steckklemmen ausgerüstet zu liefern. Für nachstehend aufgeführte AP- und UP-Installationsgeräte ist nur ein Fabrikat anzubieten.

UP-Geräte sind in Standard-Farben nach Wahl des Auftraggebers zu liefern.
Installationsgeräte für besondere Bereiche (z.B. DV und USV- Steckdosen) sind farbig nach Vorgabe der Bauleitung und inkl. Schriftfeld zu liefern.

Die Einheitspreise der nachfolgend beschriebenen
Leistungen verstehen sich, wenn diese nicht ausdrücklich anders beschrieben sind,

- für die Lieferung komplett mit Abdeckungen, Wippen
bei Kombinationsgeräten mit gerätespezifischer Zentralplatte und anteiligen Kombinationsrahmen 1-5 fach
- für die betriebsfertige Montage incl. aller Verdrahtungs-, Klemm- und Anschlussarbeiten und system- gebundenem Klein- und Befestigungsmaterial
- für die Inbetriebnahme
Bei gefliesten Wandflächen ist die Montage der Schalterdosen nur nach örtlicher Abstimmung und Freigabe durch den Architekten und dem Fachplaner durchzuführen.

Eine dauerhafte Stromkreisbezeichnung der Installationsgeräte mit selbstklebenden Beschriftungsbändern ist in die Einheitspreise einzukalkulieren.

**08.10 Schutzkontaktsteckdose u.P. 230 V 16 A - weiss**
Schutzkontaktsteckdose, u.P., 230 V, 16 A,
mit erhöhtem Berührungsschutz gemäß VDE 620,
einschließlich anteiligen Abdeckrahmen liefern, betriebsfertig montieren und anschließen
Menge: 200,000 St

**08.20 Schutzkontaktsteckdose 2-fach a.P. IP 44**
Schutzkontaktsteckdose 2-fach a.P. IP 44
mit Beschriftungsfeld, 2 pol 16 A 250 V nach DIN 49440
und mit Klappdeckel.
Einschließlich aller Befestigungsmaterialien liefern
und betriebsfertig montieren.
Menge: 5,000 St

**08.30 Schutzkontaktsteckdose 1-fach a.P. IP 44**
Schutzkontaktsteckdose  1-fach a.P. IP 44
mit Beschriftungsfeld, 2 pol 16 A  250 V nach DIN 49440
und mit Klappdeckel.
Einschließlich aller Befestigungsmaterialien liefern
und betriebsfertig montieren.
Menge: 5,000 St

**08.40 HDMI Kabel 15m**
HDMI Kabel Stecker, mit fest angebautem Stecker, Länge 15m, HDMI Spezifikation 1.4

Der Nachweis über die Funktion ist im Betrieb zu erbringen.

HDMI-Kabel liefern und einziehen.
Menge: 12,000 St

**08.50 HDMI Anschlussdose**
HDMI Anschlussdose

- Optimiert für digitale HDTV Signale bis 1080p
- Überträgt digitale Audio und Video Daten
- Übertragungsrate: bis zu 340 MHz (10,2 Gigabit/s) HDMI
- Version 1.3
- Anschluss 1: 2x HDMI Typ A Buchse (19pin) mit vergoldeten Kontakten
- Kabel: 0,10m - Genormt nach UL-20276
- Schirmung: Doppelt (Folie + Geflecht) HDCP Funktion: HDCP konform
- Signalarten: Digital Audio und Video

einschließlich anteiligen Abdeckrahmen liefern, betriebsfertig montieren und anschließen
Menge: 12,000 St

**08.60 Blinddose**
Blinddose, u.P., einschließlich anteiligen Abdeckrahmen liefern, betriebsfertig montieren und anschließen

liefern und betriebsfertig mit allem Zubehör montieren
Menge: 1,000 St

**08.70 Schlüsseltaster Wechsler 1-pol u.P.**
Schlüsseltaster Wechsler 1-pol u.P.,

inkl Profilhalbzylinder.

Schlüsseltaster, u.P., einschließlich anteiligen Abdeckrahmen und Abdeckung

liefern und betriebsfertig mit allem Zubehör montieren
Menge: 12,000 St

**08.80 CEE-Steckdose 400 V, 16 A IP44**
CEE-Steckdose 400 V, 16 A 5 polig,  16 A 400 V
nach DIN 49440, Schutzart IP 44 mit Klappdeckel

liefern und betriebsfertig mit allem Zubehör montieren
Menge: 2,000 St

### Titel 09 Installationsmaterial

*Hinweis: Vorbemerkungen Installationsgeräte:*
Vorbemerkungen Installationsgeräte:

Als UP-Geräte kommen ausschliesslich
Kombinationsgeräte zum Einsatz. Die Befestigung hat
nur mit Schrauben zu erfolgen. Schutzkontakt-Steckdosen sind nur mit Steckklemmen ausgerüstet zu liefern. Für nachstehend aufgeführte AP- und UP-Installationsgeräte ist nur ein Fabrikat anzubieten.

UP-Geräte sind in Standard-Farben nach Wahl des Auftraggebers zu liefern.
Installationsgeräte für besondere Bereiche (z.B. DV und USV- Steckdosen) sind farbig nach Vorgabe der Bauleitung und inkl. Schriftfeld zu liefern.

Die Einheitspreise der nachfolgend beschriebenen
Leistungen verstehen sich, wenn diese nicht ausdrücklich anders beschrieben sind,

- für die Lieferung komplett mit Abdeckungen, Wippen
bei Kombinationsgeräten mit gerätespezifischer Zentralplatte und anteiligen Kombinationsrahmen 1-5 fach
- für die betriebsfertige Montage incl. aller Verdrahtungs-, Klemm- und Anschlussarbeiten und system- gebundenem Klein- und Befestigungsmaterial
- für die Inbetriebnahme
Bei gefliesten Wandflächen ist die Montage der Schalterdosen nur nach örtlicher Abstimmung und Freigabe durch den Architekten und dem Fachplaner durchzuführen.

Eine dauerhafte Stromkreisbezeichnung der Installationsgeräte mit selbstklebenden Beschriftungsbändern ist in die Einheitspreise einzukalkulieren.

**09.10 Schalterklemmdose für Unterputzmontage**
Schalterklemmdose für Unterputzmontage
D= 60 mm T = 60 mm Befestigungen nach VDE 0606
liefern und inkl. Stemm. und Fräsarbeiten in Mauerwerk
oder Beton betriebsfertig montieren.

liefern und betriebsfertig mit allem Zubehör montieren
Menge: 300,000 St

**09.20 Geräteverbindungsdose**
Winddichte Geräteverbindungsdose DIN EN 60670-1 (VDE 0606-1) und DIN 49073, mit Einführungen für Leitungen oder Elektroinstallationsrohre, aus Kunststoff, Durchmesser 60 mm, Tiefe 60 mm, mit einem seitlichen Klemmraum, mit Schrauben, Schutzart IP 3X DIN EN 60529 (VDE 0470-1), in Hohlwand.
Liefern und erstellen der erforderlichen Bohrungen in Gipskartonwänden oder Möbelbauplatten sowie erstellen der notwendigen Leitungseinführungen und betriebsfertig einbauen.
Menge: 20,000 St

**09.30 Duroplast-Abzweigkasten 80x80**
AP-FR Kasten 80 x 80 x38, für max. 7
Einführungen M 16 einschließlich Klemmen, Anbaustutzen
und Befestigungsmaterial liefern, montieren, Kabel/
Leitungen einführen und anschließen.
Menge: 50,000 St

**09.40 Duroplast-Abzweigkasten 100x100**
AP-FR Kasten 100 x 100 x 50, für max. 6
Einführungem M 20, einschließlich Klemmen, Anbaustutzen und Befestigungsmaterial liefern, montieren, Kabel/ Leitungen einführen und anschließen.
Menge: 10,000 St

### Titel 10 Beleuchtung

*Hinweis: Vorbemerkungen Beleuchtung*
Vorbemerkungen für die Lieferung und Montage der Beleuchtungskörper und Leuchtmittel:

Für die Ausführung gelten folgende Normen, Richtlinien, Vorschriften und Bestimmungen:

- DIN EN 12464-1 Beleuchtung von Arbeitsstätten in
  Innenräumen
- DIN 5035, Beleuchtung mit künstlichem Licht
- Arbeitsstättenverordnung und Arbeitsstättenrichtlinie
- Abstimmung mit dem Auftraggeber, Nutzer und
  Architekten

Es werden vorrangig LED-Leuchten eingesetzt.

Die Beleuchtungskörper sind in Abstimmung mit dem Architekten und dem Nutzer festgelegt worden. Die technische und gestalterische Gleichwertigkeit zu den nachfolgend aufgeführten Leuchtentypen ist deshalb zwingend sicherzustellen.

Die Gleichwertigkeit zu den angegebenen Fabrikaten/Typen der Leuchten beinhaltet neben den technischen Daten (einschl. der Lichtstärke- Verteilungskurven) Speziell auch die Gestaltung, Form, die Außenmaße, die Farbe und das verwendete Material und muss mit der Angebotsabgabe durch entsprechende Dokumentationen (technische Kennwerte, Katalogangaben, Ansichtszeichnungen usw.) eindeutig nachgewiesen werden.

Sollten bei Wahl eines anderen Produktes zusätzliche Elemente/ Komponenten erforderlich sein, sind diese einzukalkulieren, auch wenn diese nicht gesondert
aufgeführt sind. Bei Wahl eines anderen Fabrikates ist der System-/ Leistungsstandard des Planungsfabrikates einzuhalten.

Der AN hat vor der Bestellung der Leuchten die Anzahl anhand der Pläne zu prüfen. Mögliche Änderungen im Verlauf der Montageplanung bzw. Ausführung durch den AG oder der Bauleitung sind ebenfalls bei Bestellungen zu berücksichtigen. Der Aufwand für die Anpassung von Bestellungen wird nicht extra vergütet.

An die nachstehend beschriebenen Leuchten werden folgende ergänzende Anforderungen gestellt:

- Alle nachfolgend aufgeführten Leuchten bedürfen einer Bemusterung. Die dafür anfallenden Kosten sind einzurechnen.

- Alle Leuchten einschl. Zubehör müssen mit VDE- bzw. ENEC-Prüfzeichen und CE-Konformitäts-Kennzeichen versehen sein sowie das F-Zeichen aufweisen und zur Montage auf leicht oder normal entflammbaren Baustoffen nach DIN 4102 und VDE 0710 geeignet sein

- Für Leuchten ohne VDE- bzw. ENEC-Kenzeichen sind bei Auftragserteilung unaufgefordert Bescheinigungen für jeden einzelnen Leuchtentyp vorzulegen, in denen erklärt wird, dass diese Leuchten den VDE-Bescheinigungen (insbesondere VDE 0711 / EN 60 598) entsprechen. Eventuell mit diesen Erklärungen entstehende Kosten sind einzurechnen.

In die Einheitspreise für die Leuchten bzw. die Montage sind folgende Punkte einzukalkulieren:

- Alle Leuchten sind komplett einschl. Leuchtmittel, Montagezubehör, Deckenbaldachin und Leuchtenanschluss- klemmen usw. zu liefern, anschlussfertig zu verdrahten und betriebsfertig zu montieren sowie in Betrieb zu nehmen. Die Befestigung darf nur mit zugelassenem Befestigungsmaterial erfolgen.

- Bei der Montage von Leuchten mit Spiegelreflektoren bzw. Rastern. Gläsern usw. sind diese bis zur Abnahme besonders gegen Verschmutzung zu schützen. Bei der Montage sind Handschuhe zu tragen. Vor der vertraglich vereinbarten Abnahme ist eine umfassende Endreinigung aller Leuchten vorzunehmen

- Die Leuchten sind anschlussfertig mit wärmebeständigem Leitungen verdrahtet, wobei die Isolation aus einem Material bestehen muss, welche durch Wärmeeinwirkung nicht zur Trübung, Verfärbung oder Strukturänderung von Abdeckwannen führt.

- Die Festlegung der Lichtfarbe erfolgt im Rahmen der Bemusterung mit dem AG und dem Nutzer. Es dürfen nur einheitliche Leuchtmittel je Raumtyp eines Herstellers verwendet werden.

-Aufhängemittel und Montagezubehör entsprechend VDE 0710. Ketten- und Seilaufhängungen einschl. Systemzubehör dehnungsfest über die Gebrauchsdauer der Analge, zulässige Längenänderung gegenüber der Ursprungslänge nur kleiner 1v.H.

- Die genauen Maße der Deckenausschnitte und die Art der Befestigung von Einbauleuchten sowie die eventuell notwendige Verstärkung der Decke im Bereich der Leuchten sind vor der Leuchtenbefestigung vor Ort mit dem Trockenbauer abzustimmen.

**10.10 LT 1.1 LED Einlegeleuchte Mikroprismatische Abdeckung**
Einbauleuchte, Bauform rechteckig,
Maße 620 x 620
Einbautiefe '50' mm, mit LED-Leuchtmittel,
Farbwiedergabeeigenschaften Ra 90 DIN EN 12665, Farbtemperatur fest,
Farbtemperatur '4000' K,
Farbtemperaturtoleranz '100' K,
Mind.-Lichtstrom Leuchte '3700' lm,
max. Anschlussleistung '50' W, Abdeckung klar, mit Prismen,
Schutzart IP 2X DIN EN 60529 (VDE 0470-1), für Decke mit sichtbaren Trageschienen, Abdeckscheibe aus Kunststoff, Grenzausstrahlungswinkel 60 Grad, UGR-Wert 19 DIN EN 12464-1, funkentstört DIN EN 55015 (VDE 0875-15-1), elektronisch dimmbar, Energieeffizienzklasse A++, A+, A, als Einzelleuchte mit begrenzter Oberflächentemperatur (FF-Leuchte).

Hersteller/Typ

'....................................................'
vom Bieter einzutragen.
Menge: 290,000 St

**10.20 LT 1.2 LED Einlegeleuchte Opale Abdeckung**
Einbauleuchte, Bauform rechteckig,
Maße 620 x 620
Einbautiefe '50' mm, mit LED-Leuchtmittel,
Farbwiedergabeeigenschaften Ra 90 DIN EN 12665, Farbtemperatur fest,
Farbtemperatur '4000' K,
Farbtemperaturtoleranz '100' K,
Mind.-Lichtstrom Leuchte '3700' lm,
max. Anschlussleistung '50' W, Abdeckung opal, Schutzart IP
2X DIN EN 60529 (VDE 0470-1), für Decke mit sichtbaren Trageschienen, Abdeckscheibe aus Kunststoff, funkentstört DIN EN 55015 (VDE 0875-15-1), elektronisch dimmbar, Energieeffizienzklasse A++, A+, A, als Einzelleuchte mit begrenzter Oberflächentemperatur (FF-Leuchte).

Hersteller/Typ

'....................................................'
vom Bieter einzutragen.
Menge: 33,000 St

**10.30 LT 1.3 FR-Wannenleuchte 4000lm**
Anbauleuchte, Bauform rechteckig, mit LED-Leuchtmittel, Farbtemperatur fest,
Farbtemperatur '4000' K,
Farbtemperaturtoleranz '100' K,
Mind.-Lichtstrom Leuchte '4000' lm,
max. Anschlussleistung '100' W, Abdeckung klar und
bruchsicher, Schutzart IP 65 DIN EN 60529 (VDE 0470-1), mit Gehäuse aus Stahlblech, beschichtet, Farbton weiß, für Decke und Wand, anschlussfertig, Abdeckscheibe aus Kunststoff, Energieeffizienzklasse A++, A+, A, als Einzelleuchte, Schutzklasse II.

Hersteller/Typ

'....................................................'
vom Bieter einzutragen.
Menge: 25,000 St

**10.40 LT 1.4 LED Spiegelleuchte**
Anbauleuchte, Bauform rechteckig, mit LED-Leuchtmittel, Farbwiedergabeeigenschaften Ra 90 DIN EN 12665, Farbtemperatur fest,
Farbtemperatur '4000' K,
Farbtemperaturtoleranz '100' K,
Mind.-Lichtstrom Leuchte '640' lm,
max. Anschlussleistung '14' W, Schutzart IP 4X DIN EN 60529
(VDE 0470-1), mit Gehäuse aus Stahlblech, beschichtet, Farbton weiß, direkt/indirekt strahlend, für Wand, anschlussfertig, Abdeckwanne aus Kunststoff, Reflektor weiß, Lichtstärkeverteilung symmetrisch, funkentstört DIN EN 55015 (VDE 0875-15-1), elektronisch dimmbar, Energieeffizienzklasse A++, A+, A, als Einzelleuchte mit begrenzter Oberflächentemperatur (FF-Leuchte), Schutzklasse I.

Hersteller/Typ

'....................................................'
vom Bieter einzutragen.
Menge: 5,000 St

**10.50 LT 1.5 LED Flurleuchte**
Einbauleuchte, Bauform rechteckig,
Einbautiefe '150' mm, mit LED-Leuchtmittel,
Farbwiedergabeeigenschaften Ra 80 DIN EN 12665, Farbtemperatur fest,
Farbtemperatur '4000' K,
Farbtemperaturtoleranz '100' K,
Mind.-Lichtstrom Leuchte '3100' lm,
max. Anschlussleistung '20' W, Schutzart IP 2X DIN EN 60529
(VDE 0470-1), Schutzart IK03 DIN EN 50102, DIN EN 62262 (VDE 0470-100), mit Gehäuse aus Stahlblech, beschichtet, Farbton silber, für geschnittene Deckenöffnung, Abdeckwanne aus Kunststoff, Reflektor matt eloxiert, Lichtstärkeverteilung symmetrisch, Grenzausstrahlungswinkel 140 Grad, funkentstört DIN EN 55015 (VDE 0875-15-1), elektronisch dimmbar, Energieeffizienzklasse A++, A+, A, als Einzelleuchte mit begrenzter Oberflächentemperatur (FF-Leuchte),
Schutzklasse I.
Abmessungen  L: bis 1200
  B: bis 80

Hersteller/Typ

'....................................................'
vom Bieter einzutragen.
Menge: 65,000 St

**10.60 LT 1.6 - Anbaurahmen**
Anbaurahmen für die Deckenmontage von
Einbauleuchten
Maße (L x B): 638 mm x 635 mm.
Material Stahlblech
Vormontiert
Farbe: weis
Einbringöffnung seitlich öffenbar
Menge: 20,000 St

### Titel 11 Sicherheitsbeleuchtung

*Hinweis: Vorbemerkungen Sicherheitsbeleuchtung*
Die Sicherheitsbeleuchtung ist nach ASR 7/4, DIN 5035
Teil 5, DIN VDE 0510 Teile 1,2 und 7 und DIN 4844 Teile
1 bis 3.sowie der LAR 2001 des Landes NRW auszuführen.

Rettungszeichenleuchten werden im Fluchtwegverlauf über
jeder im Notfall zu benutzenden Ausgangstür, an
Kreuzungspunkten und bei Richtungsänderungen
installiert und müssen von jeder Stelle des Fluchtweges
aus einsehbar sein.

Die Rettungszeichenleuchten bzw. Sicherheitsleuchten werden als selbstüberwachende Einzelbatterieleuchten in
Dauerschaltung bzw. Bereitschaftsschaltung mit einer Nennbetriebsdauer von 3 h ausgeführt gemäß SchBauR ausgeführt.

**11.10 Automatische Prüfeinrichtung**
Automatische Prüfeinrichtung, DIN EN 62034 (VDE 0711-400), mit Ausgabemöglichkeit der Prüfergebnisse, für die Überwachung von Einzelbatterie-Notleuchten und Notlicht-Versorgungsbausteinen mit integrierter Überwachungseinrichtung, Bemessungsbetriebsspannung 230 V AC, für die Durchführung der Funktions- und Betriebsdauerprüfungen, einschl. Registrier-, Melde- und Diagnoseprogramme, mit Datenschnittstellen als potentialfreier Kontakt zur Weitergabe von Sammelstörmeldungen, Übertragung der Daten von den Einzelbatterieleuchten über separate Datenleitung, Länge der Datenleitung max. 1000 m, Schutzart IP 2X DIN EN 60529 (VDE 0470-1).
Menge: 1,000 St

**11.20 Programmiersoftware**
Software für die Sicherheitsbeleuchtungsanlage zur Anlagenprogrammierung und Dokumentation der Anlagendaten.
Menge: 1,000 St

**11.30 Programmierung und Einweisung**
Programmierung und Einweisung durch den Hersteller der gelieferten Anlage bzw. dessen Kundendienst nach erfolgter Inbetriebnahme durch den Installateur.
Es erfolgt eine Programmierung der Gerätegrundfunktionen (Zielort- und Schaltungsartenprogrammierung der Leuchten erfolgt durch den Installateur) und eine Einweisung des Bedienerpersonals.
Menge: 1,000 St

**11.40 Prüfprotokoll und Funktionstest**
Durchführung eines Funktionstestes der Sicherheitsbeleuchtungsanlage und dazu Ausarbeitung eines Prüfprotokolles in dreifacher Ausführung.
Menge: 1,000 St

*Hinweis: Vorbemerkungen Sicherheitsleuchten*
Die Kennzeichnung von Notausgängen ist gemäß der EN 1838 / ISO 7010 auszuführen.

Dementsprechend sind die passenden Kennzeichnungen durch den AN auszuwählen.

**11.50 Rettungzeichenleuchte 1-Seitig - Wandanbau**
Selbstüberwachende LED Rettungszeichenleuchte DIN EN 1838 und DIN EN 60598-2-22 (VDE 0711-2-22), mit eingebauter Einzelbatterie, Rettungszeichen DIN EN ISO 7010, DIN 4844-1 und DIN ISO 3864-1, Rettungszeichen einseitig, Erkennungsweite mind. 20 m, in Dauerschaltung, Bemessungsbetriebsdauer 3 h, für Wandanbau, Schutzklasse II, Schutzart IP 20 DIN EN 60529 (VDE 0470-1), Umgebungstemperatur 5 bis 35 Grad C, mit Leuchtmittel LED und Betriebsgerät.

Leuchte inkl. notwendigem Piktogramm sowie aller notwendigen und systemgebundenen Klein- bzw. Montageteile

Hersteller/Typ

'.....................................................'
vom Bieter einzutragen
Menge: 5,000 St

**11.60 Rettungzeichenleuchte 1-Seitig - Deckenanbau**
Selbstüberwachende LED Rettungszeichenleuchte DIN EN 1838 und DIN EN 60598-2-22 (VDE 0711-2-22), mit eingebauter Einzelbatterie, Rettungszeichen DIN EN ISO 7010, DIN 4844-1 und DIN ISO 3864-1, Rettungszeichen 1-seitig, Erkennungsweite mind. 20 m, in Dauerschaltung, Bemessungsbetriebsdauer 3 h, für Deckenanbau, Schutzklasse II, Schutzart IP 20 DIN EN 60529 (VDE 0470-1), Umgebungstemperatur 5 bis 35 Grad C, mit Leuchtmittel LED und Betriebsgerät.

Leuchte inkl. notwendiger Piktogramme sowie aller notwendigen und systemgebundenen Klein- bzw. Montageteile

Hersteller/Typ

'.....................................................'
vom Bieter einzutragen
Menge: 21,000 St

**11.70 Sicherheitsleuchte LED symetrisch Einbau**
Selbstüberwachende LED Sicherheitsleuchte DIN EN 1838 und DIN EN 60598-2-22 (VDE 0711-2-22), mit eingebauter Einzelbatterie, im Kompaktgehäuse, in Dauer-/Bereitschaftsschaltung, umschaltbar, Bemessungsbetriebsdauer 3 h, zur Beleuchtung von Flächen,
Mind.-Beleuchtungsstärke 1 lx, Lichtpunkthöhe '3' m,
Leuchtenabstand im quadratischen Raster 10 m, Wartungsfaktor 0,8, Gehäuse aus Kunststoff, für Deckeneinbau, Schutzklasse I, Schutzart IP 43 DIN EN 60529 (VDE 0470-1), Umgebungstemperatur 5 bis 35 Grad C, mit Leuchtmittel LED und Betriebsgerät.

Leuchte inkl. aller notwendigen und systemgebundenen Klein- bzw. Montageteile

Hersteller/Typ

'.....................................................'
vom Bieter einzutragen
Menge: 6,000 St

**11.80 Sicherheitsleuchte LED asymetrisch Einbau**
Selbstüberwachende LED Sicherheitsleuchte DIN EN 1838 und DIN EN 60598-2-22 (VDE 0711-2-22), mit eingebauter Einzelbatterie, im Kompaktgehäuse, in Dauer-/Bereitschaftsschaltung, umschaltbar, Bemessungsbetriebsdauer 3 h, zur Beleuchtung von Flucht/Rettungsweg, Mind.-Beleuchtungsstärke 1 lx,
Lichtpunkthöhe ‘3‘ m,  Leuchtenabstand in Achsrichtung 15 m Wartungsfaktor 0,8, Gehäuse aus Kunststoff, für Deckeneinbau, Schutzklasse I, Schutzart IP 43 DIN EN 60529 (VDE 0470-1), Umgebungstemperatur 5 bis 35 Grad C, mit Leuchtmittel LED und Betriebsgerät.

Leuchte inkl. aller notwendigen und systemgebundenen Klein- bzw. Montageteile

Hersteller/Typ

'.....................................................'
vom Bieter einzutragen
Menge: 18,000 St

**11.90 Sicherheitsleuchte LED asymetrisch 5 lx Anbau**
Selbstüberwachende LED Sicherheitsleuchte DIN EN 1838 und DIN EN 60598-2-22 (VDE 0711-2-22), mit eingebauter Einzelbatterie, im Kompaktgehäuse, in Dauer-/Bereitschaftsschaltung, umschaltbar, Bemessungsbetriebsdauer 3 h, zur Beleuchtung von Feurlöscher etc., Mind.-Beleuchtungsstärke 5 lx,
Lichtpunkthöhe ‘3‘ m, Wartungsfaktor 0,8, Gehäuse aus Kunststoff, für Deckenanbau, Schutzklasse I, Schutzart IP 43 DIN EN 60529 (VDE 0470-1), Umgebungstemperatur 5 bis 35 Grad C, mit Leuchtmittel LED und Betriebsgerät.

Leuchte inkl. aller notwendigen und systemgebundenen Klein- bzw. Montageteile

Hersteller/Typ

'.....................................................'
vom Bieter einzutragen
Menge: 8,000 St

**11.100 Bezeichnungsschilder**
aus Resopal zur Kennzeichnung der Rettungszeichen-
und Sicherheitsleuchten nach VDE 0108 mit Beschriftung
der Stromkreis- und Leuchtennummer sowie der Busteilnehmernummer (graviert).
Menge: 58,000 St

### Titel 12 Anschlüsse Türen usw

**12.10 Halogenf.Leitung NHXMH-J 3 x 2,5 mm² Kabelrinne/Kanäle/Sammelhalter**
Halogenfreie Installationsleitung DIN VDE 0250-214
NHXMH-J 3 x ,2,5 mm², Cu-Zahl 72,
Verlegung: Auf Kabelrinnen, in Kanäle oder Kabelsammelhalter, in Abhangdecke
Menge: 120,000 m

**12.20 Halogenf.Leitung NHXMH-J 3 x 2,5 mm² in Rohr**
Halogenfreie Installationsleitung DIN VDE 0250-214
NHXMH-J 3 x ,2,5 mm², Cu-Zahl 72,
Verlegung: in flexiblem bzw. starrem Rohr oder GK-Wand
Menge: 10,000 m

**12.30 Halogenf.Leitung NHXMH-J 3 x 2,5 mm² auf Steigetrasse**
Halogenfreie Installationsleitung DIN VDE 0250-214
NHXMH-J 3 x ,2,5 mm², Cu-Zahl 72,
Verlegung: auf Steigetrasse oder Profilschienen einschließlich Bügelschellen
Menge: 10,000 m

**12.40 J-H (ST) H 4 x 2 x 0,8 auf Kabelrinne/Kanäle/Sammelhalter**
Installationskabel DIN VDE 0815,
J-H (ST) H  4 x 2 x 0,8, Cu-Zahl 41
Verlegung: Auf Kabelrinnen, in Kanäle oder Kabelsammelhalter, in Abhangdecke
Menge: 30,000 m

**12.50 J-H (ST) H 4 x 2 x 0,8 in Rohr**
Installationskabel DIN VDE 0815,
J-H (ST) H  4 x 2 x 0,8, Cu-Zahl 41
Verlegung: in flexiblem bzw. starrem Rohr oder GK-Wand
Menge: 15,000 m

**12.60 J-H (ST) H 4 x 2 x 0,8 auf Steigetrasse**
Installationskabel DIN VDE 0815,
J-H (ST) H  4 x 2 x 0,8, Cu-Zahl 25,
liefern und auf vorhandenen Steigetrasse inkl. Abstands-/ Befestigungsschellen verlegen.
Menge: 10,000 m

**12.70 Bauseits gelieferten Türtaster anschließen**
Bauseits gelieferten Türtaster montieren und anschließen
Menge: 2,000 St

**12.80 Bauseits gelieferten Rauchmelder anschließen**
Bauseits gelieferten Rauchmelder montieren und anschließen
Menge: 4,000 St

### Titel 13 ELA Anlage - Uhrenanlage

*Hinweis: Vorbemerkungen ELA-Anlage*
Durch die neue ELA-Anlage für die Erweiterungsgebäude soll die Möglichkeit der Sprachdurchsage und des Pausengonges realisiert werden. Die Container werden an die Bestandsanlage im Hauptgebäude angebunden.

**13.10 19" Standschrank**
19" Standschrank 22 HE
H-1225 mm, B-600 mm, T-600 mm,
Lackierung: RAL 9011, schwarz

Ausstattung:
1 x Dach mit 3 Kabeleinführungen
1 x Bodenrahmen mit Kabeleinführung
19" Gerüst. 4 ASA-Leisten,
4 x 19" Tiefenstreben
1 x ESG-Sicherheitsglas-Fronttür mit Schwenkhebel
1 x Stahlblech-Rückwand
2 x Seitenwände
Erdung
Anlage komplett intern betriebsfertig verkabelt.

Zubehör:
4 x Rollen für 19"-Schrank (2 St. feststellbar)
4 Paar Gleitschienen für 19" Schränke - CLGS 400 tief
1 x Akkuträgerblech für Standschrank
1 x Stromanschlussverteiler
2 x 19" Leerfeld - 3 HE Stk Stahlblech, Farbe - schwarz
1 x 19" Leerfeld - 4 HE Stahlblech, Farbe - schwarz

Liefern und betriebsfertig montieren.

Hersteller/Typ

'.....................................................'
vom Bieter einzutragen
Menge: 1,000 St

**13.20 Kontroll- und Steuereinheit für die Sprachalarmzentrale**
Kontroll- und Steuereinheit für die Sprachalarmzentrale
19"-Einschubgehäuse - 3 HE mit 5 LEDs zur Darstellung
der Betriebszustände sowie 8 LEDs für die Anzeige von
Störungen. Informationsdisplay mit 4 x 40 Zeichen
für zusätzliche Informationen sowie Eingabe von Basisfunktionen mittels 5 Kontext-Taster.
PC-Anbindung über USB-Schnittstelle.

NF-Matrix (10x4) für folgende externen NF-Eingänge:
-  Notfall-/Brandfallmikrofone
-  Mikrofon-Sprechstellen
-  a/b-Telefonschnittstelle
-  AUX-Signale 4-fach
-  Line / 100V für ext. ELA-Aufschaltungen
-  NF optionaler Panel PC
Interner MP3-Player für 99 Texte auf SD-Card.
NF-Ausgänge - NF-Bus 4-fach

Schnittstellen:
-  BMZ-Normschnittstelle
-  Sammelstörmeldung
-  Datenbus EIA 485
-  USB
-  ISP
-  Steuerrelais 8 Fach programmierbar

DCF-Uhr mit Pausengongsteuerung
Hauptuhr mit Nebenuhrsteuerung - 24 VDC
Spannungsversorgung:  48 VDC

Liefern und betriebsfertig montieren.

Hersteller/Typ

'.....................................................'
vom Bieter einzutragen
Menge: 1,000 St

**13.30 Verstärker- und Relaiseinheit**
Verstärker- und Relaiseinheit für die Sprachalarmzentrale
19"-Einschubgehäuse - 3 HE mit 2 unabhängigen digitalen
Class D Endstufen 2 x 300 W / 100V, wahlweise nutzbar
als Programm- oder Havarieverstärker. Software gesteuerte
Eingangswahl des 4-fach NF-Busses für jeden Verstärker.
Integrierte Relaiskarte 8-fach für EOL-Lautsprecherlinien.
Optional nachrüstbar um weitere 8 EOL-Lautsprecherlinien.
Einfache Verstärkerzuordnung mittels Software-Routing.
Optional nachrüstbare Eingangskarte 8-fach für diverse
Steuerfunktionen mit Leitungsüberwachung.
Schnittstellen:
-  Steuerausgänge 8-fach
-  Datenbus EIA 485
-  ISP
Anzeigen Front:
-  2 x 8 LEDs für Relaiskarte 8-fach
-  2 x 8 LEDs für Relaiskarte 8-fach (optional)
-  2 x 8 LEDs für Eingangskarte (optional)
-  2 x LED - VU - Meter
-  3 x LEDs für Betriebszustände

Liefern und betriebsfertig montieren.

Hersteller/Typ

'.....................................................'
vom Bieter einzutragen
Menge: 1,000 St

**13.40 Relaiskarte 8-fach für EOL-Lautsprecherlinien.**
Relaiskarte 8-fach für EOL-Lautsprecherlinien.
Einfache Verstärkerzuordnung mittels Software-Routing.

Liefern und betriebsfertig montieren.

Hersteller/Typ

'.....................................................'
vom Bieter einzutragen
Menge: 2,000 St

**13.50 Erweiterung - Eingangskarte 8-fach**
Erweiterung - Eingangskarte 8-fach
Eingangskarte zur Erweiterung beider UNIT-Typen
mit 8 Steuereingängen zur externen Steuerung
der Sprachalarmzentrale mit Leitungsüberwachung.

Liefern und betriebsfertig montieren.

Hersteller/Typ

'.....................................................'
vom Bieter einzutragen
Menge: 1,000 St

**13.60 Energieversorgungeinheit**
Energieversorgungeinheit für die
Sprachalarmzentrale
19"-Einschubgehäuse - 3 HE mit Notstrom-Manager
und Netzteil zur Stromversorgung sämtlicher Komponenten
einschl. temperaturgeregelte Akku-Ladeeinrichtung.

Schnittstellen:
-  Datenbus EIA 485
-  ISP
Anzeigen Front:
-  6 LEDs für Spannungsausgänge
-  6 LEDs für Betriebszustände
Spannungsversorgung:
-  Primär:  230 VAC 16A
-  Sekundär:  3 x 48V 12A

Liefern und betriebsfertig montieren.

Hersteller/Typ

'.....................................................'
vom Bieter einzutragen
Menge: 1,000 St

**13.70 Systemsprechstelle Aluminium Profilgehäuse**
Systemsprechstelle Aluminium Profilgehäuse
Grundmaße - 155 x 165 mm Farbe - Alunatur
Schwanenhalsmikrofon 200 mm,
4 x 16 stellige LCD-Anzeige,
7 x feste Funktionstasten,
6 x frei programmierbare und beschriftbare Funktionstasten,
12 er Tastenblock mit Zehnertastatur zur
Anwahl - max. 512 Lautsprecherkreisen,
CLR - und Rücksetztaste.
Schnittstelle - RJ 45.

Liefern und betriebsfertig montieren.

Hersteller/Typ

'.....................................................'
vom Bieter einzutragen
Menge: 2,000 St

**13.80 Deckeneinbaulautsprecher rund, 6/9W**
Deckeneinbaulautsprecher rund, 6/9W,
mit Breitband-Lautsprechersystem, Ganzmetallausführung
Farbe weiß (RAL 9010), mit Federschnappbefestigung und Bajonettverschluss.

Übertragungsbereich  :  97 - 20000 Hz
Schalldruck 1kHz, 1W/max:  103/110,8 dB
Anpassung  :  6/3/1,5 W
max. Einbautiefe  :  104 mm
max. Deckeneinbaumaß  :  D = 195 mm
max. Außenmaß  :  D = 220 mm

Hersteller / Typ:

'..................................................'
vom Bieter einzutragen
Menge: 36,000 St

**13.90 Verteilerkasten symm. Erdungsschiene Stahlblech besch**
Verteilerkasten mit Erdungsanschluss, symmetrisch, mit Erdungsschiene, aus Stahlblech, beschichtet, für Montage in trockenen Räumen, für Anschlussleisten, in löt-, schraub- und abisolierfreier Technik, für 20 DA,
Anzahl Leisten '1' St, verschließbar.
Menge: 2,000 St

**13.100 Wartungsfreier Staffelschutzstecker, 1 DA, LSA-Plus**
Bauweise zum Schutz von ELA Anlagen, geeignet für die Teil- oder Komplettbestückung von LSA-Plus oder LSA-Profil Leisten, Baureihe 2.

Aus 5 Schutzpunkten (a, a ',b, b' und Erde) bestehende
Schaltung mit einem zweistufigen Spannungsschutz (ÜsAg
und Diode) sowie reversiblen PTC Stromschutz im
Längszweig (a nach a ', b nach b' ) der Schaltung.

Max. Betriebsspannung: 180V.

Es ist zu gewährleisten, daß Dauerbelastungen mit einem
Störspannungspegel von 230Veff  abgeblockt werden,
ohne dass der ÜsAg ausgelöst wird. Nach der Belastung
muss die Schutzschaltung sofort wieder einsetzbar
sein, ohne das ein Austausch der Komponenten notwendig
ist (Wartungsfreiheit).
Menge: 8,000 St

**13.110 Inbetriebnahme und Programmierung**
End-Inbetriebnahme der Ela- und Uhren Anlage.
zur Inbetriebsetzung aller installierten Anlagenteile und Prüfen Leitungsnetz. Einmessen, Justieren sofern nicht in anderen Positionen erfasst.
Enthalten sind dazu alle Nebenkosten, wie Anfahrt,
Werkzeuge, Meßmittel.
Menge: 1,000 St

**13.120 19"-Hauptuhr mit Display und Tastensatz**
19"-Hauptuhr mit Display und Tastensatz, bestehend aus Schaltcomputer und Hauptuhrmodul mit Programmschaltwerk für 4 Kanäle, für 1 Jahr im voraus programmierbar, Kalender bis zum Jahr 2099 gespeichert, täglich/wöchentlich/jährlich wiederholende Schaltzeiten, Datumsvorrang, Schaltfunktionen Ein/Aus/Impuls, digital einstellbare Impulslänge je Schaltzeit, automatische Nachlaufeinrichtung, für 19"-Baugruppenträger.

Anschlussspannung  :  24V, 50Hz
Nebenuhrspannung  :  24V/250mA
Anschluss für ca.  :  30 Nebenuhren.
Gangreserve (intern):  100 Stdn.
Speicherplätze  :  248, frei programmierbar

Hersteller / Typ:

'..................................................'
vom Bieter einzutragen
Menge: 1,000 St

**13.130 DCF-77-Funkempfänger für Hauptuhr**
DCF-77-Funkempfänger für Hauptuhr, mit Antenne, Empfangsanzeige und eingebauter Lithium-Primärzelle

Hersteller / Typ:

'..................................................'
vom Bieter einzutragen
Menge: 1,000 St

**13.140 Anschluss- und Diagnosefeld für Haupt- u. Nebenuhren, Einspeisung 100V**
Anschluss- und Diagnosefeld für Haupt- u. Nebenuhren, als Normschnittstelle zwischen der Gebäudeinstallation und dem Zeitmanagement.
Zur Diagnose wird die Spannung der Nebenuhrlinie angezeigt, zudem die Polarität des Schaltimpulses und der Betriebsmodus. Mit 8 Federklemmen.
Vorgerüstet für Hutschienenmontage.

Hersteller / Typ:

'..................................................'
vom Bieter einzutragen
Menge: 1,000 St

**13.150 Anschlußplatine NF-Einspeisung, Optional: Nebenuhren**
Anschlußplatine NF-Einspeisung, Anschluß- und Diagnosefeld zum Anschluß von 2 ext.0dB-NF-Quellen (z.B. von übergeordeter Elazentrale oder von Telefonanlagen, Mit galvanischer Trennung der Eingänge durch hochwertige Übertrager.
Mit potentialfreier Ansteuerung durch Schaltkontakte.
Geeignet für Hutschienenmontage, anreihbar.
Anschluss durch Federkraftklemmen bis 2,5 qmm.
Mit Pegelsteller, LED-Anzeige, Leerplatz für optionalen Symmetrieübertrager
Menge: 1,000 St

**13.160 Nebenuhr für Innenräume D=30cm,**
Nebenuhr für Innenräume D=30cm,
Anschluss am gepolten Minutenimpuls einer Hauptuhr,
im Kunststoffgehäuse, mit flachem Schutzglas und
weißem Normstrichzifferblatt.

Hersteller / Typ:

'..................................................'
vom Bieter einzutragen
Menge: 6,000 St

**13.170 Pausenhofautomatik**
Pausenhofautomatik,
Steuereinheit für den Pausengong, mit Zeitglied zur getrennten Ansteuerung der Pausenhoflautsprecher in Verbindung mit einem Schaltkreis der Hauptuhr.

Hersteller / Typ:

'..................................................'
vom Bieter einzutragen
Menge: 1,000 St

**13.180 Feriengongabschaltautomatik**
Feriengongabschaltautomatik,
Steuereinheit für den Pausengong, mit Zeitglied zur Abschaltung der Pausenhoflautsprecher in den Schulferien, in Verbindung mit einem Schaltkreis der Hauptuhr

Hersteller / Typ:

'..................................................'
vom Bieter einzutragen
Menge: 1,000 St

### Titel 14 Brandwarnanlage

*Hinweis: Vorbemerkungen Brandwarnanlage*
In der Schule wird eine Brandwarnanlage nach DIN VDE V 0826-2 mit Stand Juli 2018 errichtet.
Ein Teilbereich im 1.OG wird mit Rauchmeldern überwacht.
In den WC Einheiten ist eine optische Alarmierung erforderlich.

**14.10 Brandwarnzentrale**
Brandwarnzentrale
Geprüft und zugelassen entsprechend folgenden

Richtlinien und Normen:
- VDE 0100 - Allgemeine Bestimmungen
- VDE V 0826-2 - Überwachungsanlagen Teil 2 Brandwarnanlagen
- EN54 Teil 2,4

Modularer mikroprozessorgesteuerter Brandmelder-Computer in Bustechnik für mind. 40 Meldergruppen, an max. 2 Ringleitungen anschließen (Rauchmelder und akustische Signalgeber auf einem Ring), Anzeige- und Bedienteil in Anlagenfront, Ausgang zur Ansteuerung von einer Übertragungseinrichtung für Brandmeldungen Ausgang zur Ansteuerung von einer Brandschutzeinrichtung, Schnittstellen zum Anschluss eines abgesetzten Bedienfeldes mit den gleichen Funktionen wie Hauptbedienfeld,
mit Ersatzstromversorgung für eine Überbrückungszeit von 72 h (ggf. im separatem Gehäuse), Alamierungszeit mind. 0,5 h (Akkukapazität ausgelegt für die nachfolgenden Produkte, einschl. internem Drucker und Alarmzähler, in Wandschrankausführung,
Akkuüberwachung und zus. Überwachungseingang für externes Netzteil
Möglichkeit zur rechnergestützten Ferndiagnose
integrierter Ereignisspeicher mit mind. 10.000 Ereignissen
Kurzschluss- und unterbrechungsfreier Ringleitungsbetrieb mit Möglichkeit zur Bildung von Stichleitungen
busversorgte, synchrom gesteuerte Alarmierungseinrichtung nach DIN EN 54 -3
mit mind. 3 frei programmierbaren, überwachten Sammelrelais
Integrierte Notredundanz (CPU) für Überwachungsflächen bis 48.000m² oder mehr als 512 Brandmelder
Notredundanzfunktion der Ringmodule
max. Leitungslänge im Ringbus: bis 3,0 km.
Integrierte Schnittstellen zum Betrieb
nachfolgend aufgeführter Geräte.

Hersteller/Typ

'....................................................'
vom Bieter einzutragen.
Menge: 1,000 St

**14.20 Externes Netzteil**
Externes Netzteil im kompakten Metallgehäuse zur Aufnahme von bis zu zwei 12-V-/24-Ah-Batterien zum Einsatz in Brand- und Sprachalarmierungssystemen. Das Netzteil ermöglicht eine unterbrechungsfreie Stromversorgung.

Technische Daten:
Nennspannung  230 V AC
Nennfrequenz  50 .. 60 Hz
Ausgangsspannung  12 V DC oder 24 V DC; ± 1 %  (temperaturgeführt)
Akkukapazität  max. 48 Ah @ 12 V DC/max. 24 Ah
 @ 24 V DC
Ausgangsstrom  6 A @ 12 V DC/3 A @ 24 V DC
Umgebungstemperatur  -5 °C .. 40 °C
Lagertemperatur  -20 °C .. 45 °C
Schutzart  IP30
Gehäuse  Stahlblech
Farbe  grau, ähnlich RAL  7035
Gewicht  ca. 23 kg inkl. 2 Akkumulatoren je 12  V DC/24 Ah

Hersteller/Typ

'.....................................................'
vom Bieter einzutragen
Menge: 2,000 St

**14.30 Akku 12V / 24,0 Ah**
Akku 12V / 24,0 Ah

VdS-zugelassen  Anschl.Schraube M5

Leistungsmerkmale:
- Wartungsfrei
- Tiefentladesicher
- Lageunabhängig

Hersteller/Typ

'.....................................................'
vom Bieter einzutragen
Menge: 4,000 St

**14.40 optisch/akustischer Signalgeber**
Signalgeber, optisch und akustisch, integriert in punktförmigen Melder oder Sockel, für Alarmierungseinrichtung einer Brandmeldeanlage, DIN EN 54-3, DIN EN 54-23, Gefahrensignal und Warnsignal, als elektronischer Schallgeber und Blitzleuchte einschl. Leuchtmittel, Typ A (für die Anwendung in Gebäuden), für Wandmontage, Kategorie W,
Farbton rot DIN 6163-1, Gehäuse aus Kunststoff.
Menge: 10,000 St

**14.50 Mehrfachsensormelder**
Mehrfachsensormelder, einschl. Sockel,
DIN EN 54-7, nach dem Streulicht- und Wärmedetektionsprinzip,
zwei integrierten optischen Rauchsensoren mit unterschiedlichen Streulichtwinkeln sowie zusätzlicher Thermomeldersensorauswertung
für Meldereinzelkennung,
mit Brandmusterkenngrößenvergleich Verknüpfungsmöglichkeit, als UND Verknüpfung (Vergleich von Parametersätzen) der unterschiedlichen Detektionsarten, mit bidirektionalem Kurzschlussisolator DIN EN 54-17,

Mehrfachsensormelder mit integrierten für unterschiedliche Einsatzzwecke geeigneten, vordefinierten Parametersätzen.
Hersteller/Typ

'....................................................'
vom Bieter einzutragen.
Menge: 10,000 St

**14.60 Handfeuermelder**
Handfeuermelder,
DIN EN 54-11 Typ B, für Anwendung in Innenräumen, für Meldereinzelkennung, mit bidirektionalem Kurzschlussisolator DIN EN 54-17,
in Aufputzausführung, Gehäuse aus Isolierstoff,
RAL-Farbton rot, ähnlich RAL 3020
einschl. Schild Außer-Betrieb
DIN VDE 0833-2 (VDE 0833-2),
Hersteller/Typ

'....................................................'
vom Bieter einzutragen.
Menge: 8,000 St

**14.70 busversorgter Warntongeber**
Signalgeber, akustisch, unterbrechungsfreie Alarmierung, verzögerungsfreie Synchronisation aller an die BMZ angeschlossenen Alarmgeber, überwacht, für vorgenannte Gefahrenmeldeanlage für Brand DIN EN 54, Notsignal DIN 33404-3, auf verschiedene Signaltöne umsteuerbar,
Bis zu 19 verschiedenen programmierbaren Signaltönen inklusive DIN Ton.
Lautstärke in mehreren Stufen regelbar.
Als elektronischer Schallgeber, Typ A (für die Anwendung in Gebäuden), Energieversorgung aus der Zentrale über Busleitung (Melder und akustische Signalgeber auf einem Ring), mit bidirektionalem Kurzschlussisolator, Schalldruckpegel in 1 m Entfernung mind. 95 dB(A), in Aufputzausführung einschl. systemgebundenem Zubehör, Gehäuse aus Kunststoff, Schutzart IP 3X DIN EN 60529 (VDE 0470-1),

RAL-Farbton rot, ähnlich RAL 3020
Hersteller/Typ

'....................................................'
vom Bieter einzutragen.
Menge: 8,000 St

**14.80 Melderkennzeichnungsschild**
Melderkennzeichnungsschild gemäß DIN 1450, Ausführung Resopal, liefern und betriebsfertig montieren
Menge: 26,000 St

**14.90 Automatengehäuse 12 TE**
Automatengehäuse DIN VDE 0603, DIN 43871, DIN EN 60670-24 zur Aufnahme von Klemmen, mit einer Tragschiene, 12 Teilungseinheiten, aus Kunststoff, Schutzklasse II, mit transparentem Deckel, Schutzart IP 65 DIN EN 60529 (VDE 0470-1), zur Aufputzmontage, Breite ca. 300 mm, Höhe ca. 300 mm, Tiefe ca. 120 mm.
Menge: 2,000 St

**14.100 Basisteil als Durchgangsklemme**
Basisteil als Durchgangsklemme zur Aufnahme von  XT
Blitzstrom-, oder Kombi-Ableitermodulen,
Module unterbrechungsfrei steckbar, für 4 Einzeladern oder 2 Doppeladern, Baubreite 12 mm (2/3 TE)

Liefern und betriebsfertig montieren.
Menge: 4,000 St

**14.110 Überspannungs-Ableiter-Schutzmodul**
Überspannungs-Ableiter-Schutzmodul
der Ableiterklasse Type 2 / P1
geprüft nach EN 61643-21 und
energetisch koordiniert nach
IEC 61643-22 zum Schutz zweier
Doppeladern informationstechnischer Systeme. Einsteckbar
in Basisteil
Höchste Dauerspannung DC: 33 V
Nennstrom bei 45 °C: 1,0 A
C2 Nennableitstoßstrom (8/20 µs) gesamt: 20 kA
Zulassungen: UL, CSA

Liefern und betriebsfertig montieren.
Menge: 4,000 St

**14.120 Inbetriebnahme und Programmierung**
Inbetriebnahme und Programmierung
der Brandmeldezentrale und der angeschlossenen Komponenten mit den für den Einsatzort
notwendigen Systemparametern.
Das sind insbesondere Meldergruppen, Meldertypen und
Melderanzahl sowie Verknüpfungen mit und ohne
Steuerfunktionen.
Menge: 1,000 St

**14.130 Einweisung**
Das Bedienungspersonal ist durch den AN ordnungsgemäß in die technischen Anlagenteile einzuweisen. Die Durchführung und die Inhalte der Einweisungen sind vom Bedienungspersonal schriftlich bescheinigen zu lassen.
Die einzelnen Einweisungen können mehrfach als auch an
verschiedenen Tagen erfolgen. Als Gesamtzeit für alle
Einweisungen sind 2 Stunden zu veranschlagen.
Menge: 1,000 Psch

*Hinweis: Vorbemerkungen Leitungen*
Es gelten die Vorbemerkungen des Titel Kabel und Leitungen

*Hinweis: - Kabel und Leitungen*

**14.140 Brandmeldekabel J-H(ST) H 2 x 2 x 0,8 rot in Rohr**
Installationskabel J-H(ST) H, 2 x 2 x 0,8 BMK RT lagenverseilt geschirmt, Mantelfarbe rot

liefern und in vorhandenen Rohren / Unterflurkanälen verlegen
Menge: 750,000 m

**14.150 Brandmeldekabel JJ-H(ST) H 2 x 2 x 0,8 rot auf Kabelrinne**
Installationskabel J-H(ST) H, 2 x 2 x 0,8 BMK RT lagenverseilt geschirmt, Mantelfarbe rot

liefern und auf vorhandene Kabelleiter oder -rinnen oder in offene Kanäle verlegen
Menge: 50,000 m

**14.160 Brandmeldekabel J-H(ST) H 2 x 2 x 0,8 rot Aufputz**
Installationskabel J-H(ST) H, 2 x 2 x 0,8 BMK RT  lagenverseilt geschirmt, Mantelfarbe rot

liefern und Aufputz mit Reihen-, Register-, Nagel-, Bügel- oder Sammelbefestigungsschellen verlegen
Menge: 50,000 m

**14.170 Brandmeldekabel J-H(ST) H 2 x 2 x 0,8 unter Putz**
Installationskabel J-H(ST) H, 2 x 2 x 0,8 BMK RT lagenverseilt geschirmt, Mantelfarbe rot

liefern und unter Putz, einschl. Fräsen im Mauerwerk / Naturstein, verlegen
Menge: 20,000 m

**14.180 Brandmeldekabel JE-H(ST)H 2 x 2 x 0,8 E90 Einzelbefestigung**
Sicherheitskabel JE-H(ST)H 2 x 2 x 0,8 E90, halogenfrei mit verbessertem Verhalten im Brandfall nach
DIN VDE 0472 und integriertem Funktionserhalt von 90 Minuten nach DIN 4102 Teil 12, Mantelfarbe rot mit Aufdruck Brandmeldekabel

Verlegung auf Putz ( mit geprueften Schellen und
Profilschienen bzw. Einzelbefestigungsschellen
entsprechend Prüfzeugnis nach DIN 4102, Teil 12 ) bzw.
unter Putz einschl. Fraesen in Mauerwerk

Hinweis:
Um den Funktionserhalt zu gewährleisten, muß das Kabel mit den im Prüfzeugnis aufgeführten Tragevorrichtungen oder Befestigungsmitteln installiert werden.
Menge: 100,000 m

### Titel 15 Datenverkabelung

*Hinweis: Vorbemerkungen Daten- und Kommunikationsnetz*
Ausführungsbestimmungen Kupfer-Datennetz

Zur Gewährleistung der Betriebssicherheit kommen
ausschließlich Kategorie 6 oder besser zertifizierte
Verkabelungskomponenten zum Einsatz. Das betrifft
sämtliche Verteilerfelder, Anschlussdosen sowie auch
Patch- und Anschlusscords und das eingesetzte
Installationskabel. Unabhängig vom Nachweis der
Funktionsfähigkeit des installierten Netzes ist die
Kategorie 6 Konformität auf allen vier Paaren bis 250
MHz für die zu installierenden Verkabelungskomponenten
durch Vorlage entsprechender Prüfzertifikate
unabhängiger Labore nachzuweisen. Durch das sogenannte
Komponentenzertifikat wird die interoperable (Mix and
Match) Konformität der Komponenten nach den
Anforderungen der Kategorie 6 bis 250 MHz auf alle
Paarkombinationen bescheinigt. Somit ist auch die
Rückwärtskompatibilität zur Kategorie 5 gewährleistet.

Für die Verkabelung vom LAN-Verteiler zu den
Anschlussdosen kommen paarweise geschirmte Kategorie
S-FTP Datenkabel (PIMF) der Spezifikation 4x2xAWG 23
mit LS0H Isolation/Mantel zum Einsatz. Als
einheitliches Interface wird eine 8polige RJ45 Buchse
in vollgeschirmter Bauweise, spezifiziert nach
Kategorie 6 entsprechend EN 50173:2002 bzw. ISO/IEC
11801 2nd edition sowohl in den Patchfeldern im
Verteilerschrank als auch in den Anschlussdosen im Brüstungskanal am Arbeitsplatz eingesetzt. Die
Leitungslänge zwischen Etagenverteiler und
Anschlussdosen darf 90m nicht überschreiten. Darin sind
alle nötigen Überlängen im Etagenverteiler (i.a. 5m
vorzusehen) mit zu berücksichtigen.

Die Einheitspreise für Kabel oder Leitungen verstehen
sich für die Lieferung von Kabeln, deren Verlegung in
Teillängen mit erforderlichem Befestigungsmaterial
entsprechend der angegebenen Verlegeart.

Die nachstehend aufgeführten Betriebsmittel der
Datentechnik sind betriebsfertig montiert und
angeschlosssen einschließlich allem erforderlichen
Befestigungs-, Klemm- und Verdrahtungszubehör sowie
einer dauerhaften Betriebsmittelkennzeichnung im Beschriftungsfeld anzubieten.

Installationsgeräte der Datentechnik-Anlage sind komplett mit Abdeckungen, bei Kombinationsgeräten mit gerätespezifischer Zentralplatte und anteiligen Kombinationsrahmen 1-5 fach anzubieten, die Befestigung der Installationsgeräte hat ausschließlich mit
Schrauben zu erfolgen, nur mit Krallen befestigte
Geräte sind nicht zugelassen. Die AP- bzw.
UP-Installationsgeräte sind designfähig mit passender Zentralplatte und anteiligem Kombinationsrahmen des gewählten Fabrikats im Titel Installationsgeräte auszuführen.

Patchfelder und Datenschrank sind in den Potentialausgleich des Hauses einzubinden.
Jedes Patchfeld ist einzeln zu erden.

Der Einheitspreis für die Messung einer Kupferstrecke
versteht sich für die Durchführung der Messung sowie
die Dokumentation der Messergebnisse.

**15.10 19" Netzwerkschrank aus Stahlblech 42HE**
Netzwerkschrank aus Stahlblech für den Einbau von 19"  Komponenten, komplett verschweißter Rahmen aus profiliertem Stahl, 42 HE, anreihbar, für Wandbefestigung Abmessungen HxBxT: 2000 x 800 x 800mm, ausgestattet mit nachstehenden aufgeführten Komponenten:

Modulares Dachblech mit Ausschnitt für Lüftereinsatz und Kabelführung hinten per Schiebewinkel mit Gummiklemmprofil, Lüftereinsatz für vorgenanntes Dach, bestückt mit 2 Lüftern 230 V, Luftleistung je 140/165 m³/h bei 50/60 Hz, mit Temperaturregler komplett verdrahtet, Deckblech belüftet mit Distanzbolzen

2 Seitenwände aus Stahlblech abschließbar, mit Sicherheitsschliessung.

1 Sichttür vorn, Rahmen aus Aluminium-Strangpress- profil, 3 mm, Einscheibensicherheitsglas, 180° Schar- niere, Drehhebelgriff mit Stangenverschluss, mit Ver- schlusseinsatz, geeignet für den nachträglichen Einbau eines Profilhalbzylinders
Rücktür aus Stahlblech, 180° Scharniere, Drehhebel- griff, Schließung wie vor beschrieben

1 Bodenblech, dreigeteilt, stufenlos in Schrankbreite verstellbar

1 Sockel Höhe 100 mm mit Kiemen, Filtermatte, 4 Nivellierfüße für Untersockelmontage zum Ausgleich von Höhendifferenzen

2 Befestigungsebenen 42 HE, bestehend aus Profilschienbau, Länge 1800 mm, zum Anschluss von feindrähtigen Erdungsleitern mit mindestens 6 qmm für die Erdung der Schrankeinbauten und der Einbaukomponenten, für Anschluss an extern mit Erdungsleiter bis 25 qmm, mit 15 Anschlußpunkten und 15 Erdungsleitungen H07V-K 1x6 qmm gr/ge, Länge bis 800 mm, mit beidseitig Ringkabelschuh

- Filtermatte für Sockelblenden
- 2x Steckdosenleiste 5-fach mit Gerätevollschutz,
  Netz- undFrequenzfilter, Überspannungsschutz
  Ableitstrom 6,5 kA, optische Funktions- und
  Ausfallanzeige, 35° gedrehte Steckdoseneinsätze
- 8 Kabelabfangschienen
- 16 Rangierbügel
- 1 Schaltpantasche aus Stahlblech
- 1 Kabelflanschplatte mit Bürsteneinsatz
- 1 Erdungsset mit Erdungsschiene
- 2 Geräteböden 600mm ausziehbar gelocht
- 1 Satz Verbindungs- und Kleinmaterial
- 1 Schrankleuchte
- 1 Griffsystem
- 1 Sicherheitseinsatz
- 2 Universaleinbauwinkel (2/Paar)

alle leitfähigen Teile intern geerdet

montieren, lieferen, zum Aufstellungsort transportieren
und betriebsfertig aufstellen.

Hersteller/Typ

'.....................................................'
vom Bieter einzutragen.
Menge: 1,000 St

**15.20 Patchpanel 19"/1HE 24xRJ45 Cat 6 de-embedded**
19"/1HE-Verteilerfeld 24x RJ45 Cat.6 de-embedded

- Vollgeschirmtes Metallgehäuse
- Farbe RAL 7035
- 360° Schirmkontaktierung über HF-Band
- 24x RJ45 Buchse Cat.6 de-embedded (IEC 60603-7-5/Ed. 1.0 vom 05.10.2002)
- Kabelanschluss über LSA plus, 8-adrig voll belegbar
- geeignet für CableSharing, 4-adrig je Buchsenpaar
- Kategorie 6 bis 250 MHz auf allen Paaren
- Zugentlastung: Über Kabelbinder
- Anwendbare Normen ISO/IEC 11801, EN 50173-1,
  IEC 60603-7-5/Ed. 1.0 vom 05.10.2002
- incl. Verbindung zur internen PA-Schiene mit
  flexibler Aderleitung Leitung H07V-U 1x6, gelb-grün

Bedruckung frontseitig von 1 bis 24 einschließlich 19"-Befestigungssatz

liefern und betriebsfertig montieren.
Menge: 4,000 St

**15.30 Kategorie 6+/7 Anschlußdose 2x RJ45**
Anschlussdose 2xRJ45, Cat. 6 de-embedded, RAL 9010
- Vollmetall- Zinkdruckguss-Gehäuse;
- universeller Einbau (Bodentank, Brüstungskanal, unter Putz 68mm, Hohlwand)
- Designfähig für diverse Schalterprogramme
- de-embedded (EN50173-1, ISO/IEC 11801)
- Kabelanschluss über LSA Plus
- Kabeleinführung 2 fach für Kabel bis 10 mm
- für Zentralplatte 50x50 mm nach DIN 49075-2
- Farbe reinweiß (ähnlich) RAL 9010
- kombinierte Zugentlastung und Schirmkontaktierung
über Kabelmantel mittels Kabelschelle (360°)
- Beschriftungsfeld mit Klarsichtabdeckung
- geeignet für Vollbelegung (2x 8-adrig)
- Anwendbare Normen ISO/IEC 11801, EN 50173-1:2002,
IEC 60603-7-5/Ed. 1.0 vom 05.10.2002
liefern und betriebsfertig montieren.
Menge: 67,000 St

**15.40 Kategorie 6+/7 Anschlußdose 1x RJ45**
Anschlussdose 1xRJ45, Cat. 6 de-embedded, RAL 9010
- Vollmetall- Zinkdruckguss-Gehäuse;
- universeller Einbau (Bodentank, Brüstungskanal, unter Putz 68mm, Hohlwand)
- Designfähig für diverse Schalterprogramme
- de-embedded (EN50173-1, ISO/IEC 11801)
- Kabelanschluss über LSA Plus
- Kabeleinführung 1 fach für Kabel bis 10 mm
- für Zentralplatte 50x50 mm nach DIN 49075-2
- Farbe reinweiß (ähnlich) RAL 9010
- kombinierte Zugentlastung und Schirmkontaktierung
über Kabelmantel mittels Kabelschelle (360°)
- Beschriftungsfeld mit Klarsichtabdeckung
- geeignet für Vollbelegung (1x 8-adrig)
- Anwendbare Normen ISO/IEC 11801, EN 50173-1:2002,
IEC 60603-7-5/Ed. 1.0 vom 05.10.2002
liefern und betriebsfertig montieren.
Menge: 1,000 St

**15.50 Aufputz-Gehäuse**
1-fach, zur Aufnahme vorgennanter Datendosen
komplett liefern, montieren und anschließen.
Menge: 1,000 St

**15.60 Hochgeschirmtes Datenkabel 4x2xAWG23 auf Kabelleiter**
Hochgeschirmtes Datenkabel 4x2xAWG23

- Cu-Datenkabel bis 1000 MHz 4x2xAWG23
für die strukturierte Gebäudeverkabelung
nach EN 50173-1:2002, ISO/IEC 11801:2002-9
- Für die Übertragung von digitalen und
analogen Sprach-, Bild und Datensignalen
- Speziell geeignet für alle Anwendungen der
Klasse F
- S/FTP-Konstruktion
- Folienverseilung mit den Paaren zum Pimf
(Paar in Metallfolie), Folienüberlappung
mindestens 10% durch besondere Fertigungstechnik
- Kompatibel mit allen gängigen Stecksystemen
nach EN 50173-1:2002 und ISO/IEC 11801:2002-9
- Garantierte Grenzwerte nach Cat.7:
ISO/IEC 11801:2002-9, EN 50173-1:2002-11, EN
50288-4-1
- Mantel FRNC/LS0H; Farbe orange RAL2003
- Zugfestigkeit: <= 102 N
- Querdruckfestigkeit: <= 1000 N/10cm
- Brandlast 0,165 kWh/m, 0,600 MJ/m
- selbstverlöschend nach
DIN VDE 0482-265, IEC60332-1
- halogenfrei nach DIN VDE 0482-267
- Minimale Rauchentwicklung nach
DIN VDE 0842-268
- geringe Brandfortleitung nach
DIN VDE 0472-804 Prüfart C,
IEC60332-3 cat. C
- Metrierung und Fertigungschargen-Nummer auf
Kabelmantel
- Außendurchmesser max. 7,4 mm
- NVP: ca. 81%
- Signallaufzeitdifferenz (Skew): max 4 ns / 100 m
- Biegeradius:
beim Einzug >= 60 mm
fest verlegt >= 30 mm
- Nachweis für die Fertigungsstätte des Kabels über ein
zertifiziertes: Qualitäts-Management nach ISO 9001
und Umweltmanagementsystem nach ISO 14001
- Leistungsdaten:
FrequenzǀDämpfung ǀ Next ǀ Rückflussdämpfung
-------------------------------------------
100 MHz ǀ 17,9 dB ǀ 100 dB ǀ 33,0 dB
155 MHz ǀ 23,6 dB ǀ 100 dB ǀ 30,0 dB
300 MHz ǀ 31,0 dB ǀ 95 dB ǀ 27,0 dB
600 MHz ǀ 46,0 dB ǀ 90 dB ǀ 25,0 dB
1000 MHz ǀ 57,0 dB ǀ 80 dB ǀ 20,0 dB

liefern und auf vorhandene Kabelleiter oder -rinnen, Sammelhalter oder in offene Kanäle verlegen.
Menge: 4,000 m

**15.70 Hochgeschirmtes Datenkabel 4x2xAWG23 auf Steigetrasse**
Hochgeschirmtes Datenkabel 4x2xAWG23

- Cu-Datenkabel bis 1000 MHz 4x2xAWG23
für die strukturierte Gebäudeverkabelung
nach EN 50173-1:2002, ISO/IEC 11801:2002-9
- Für die Übertragung von digitalen und
analogen Sprach-, Bild und Datensignalen
- Speziell geeignet für alle Anwendungen der
Klasse F
- S/FTP-Konstruktion
- Folienverseilung mit den Paaren zum Pimf
(Paar in Metallfolie), Folienüberlappung
mindestens 10% durch besondere Fertigungstechnik
- Kompatibel mit allen gängigen Stecksystemen
nach EN 50173-1:2002 und ISO/IEC 11801:2002-9
- Garantierte Grenzwerte nach Cat.7:
ISO/IEC 11801:2002-9, EN 50173-1:2002-11, EN
50288-4-1
- Mantel FRNC/LS0H; Farbe orange RAL2003
- Zugfestigkeit: <= 102 N
- Querdruckfestigkeit: <= 1000 N/10cm
- Brandlast 0,165 kWh/m, 0,600 MJ/m
- selbstverlöschend nach
DIN VDE 0482-265, IEC60332-1
- halogenfrei nach DIN VDE 0482-267
- Minimale Rauchentwicklung nach
DIN VDE 0842-268
- geringe Brandfortleitung nach
DIN VDE 0472-804 Prüfart C,
IEC60332-3 cat. C
- Metrierung und Fertigungschargen-Nummer auf
Kabelmantel
- Außendurchmesser max. 7,4 mm
- NVP: ca. 81%
- Signallaufzeitdifferenz (Skew): max 4 ns / 100 m
- Biegeradius:
beim Einzug >= 60 mm
fest verlegt >= 30 mm
- Nachweis für die Fertigungsstätte des Kabels über ein
zertifiziertes: Qualitäts-Management nach ISO 9001
und Umweltmanagementsystem nach ISO 14001
- Leistungsdaten:
FrequenzǀDämpfung ǀ Next ǀ Rückflussdämpfung
-------------------------------------------
100 MHz ǀ 17,9 dB ǀ 100 dB ǀ 33,0 dB
155 MHz ǀ 23,6 dB ǀ 100 dB ǀ 30,0 dB
300 MHz ǀ 31,0 dB ǀ 95 dB ǀ 27,0 dB
600 MHz ǀ 46,0 dB ǀ 90 dB ǀ 25,0 dB
1000 MHz ǀ 57,0 dB ǀ 80 dB ǀ 20,0 dB

liefern und auf vorhandenen Steigetrasse incl. Abstands-/ Befestigungsschellen verlegen.
Menge: 4,000 m

**15.80 Hochgeschirmtes Datenkabel 4x2xAWG23 im Rohr**
Hochgeschirmtes Datenkabel 4x2xAWG23

- Cu-Datenkabel bis 1000 MHz 4x2xAWG23
für die strukturierte Gebäudeverkabelung
nach EN 50173-1:2002, ISO/IEC 11801:2002-9
- Für die Übertragung von digitalen und
analogen Sprach-, Bild und Datensignalen
- Speziell geeignet für alle Anwendungen der
Klasse F
- S/FTP-Konstruktion
- Folienverseilung mit den Paaren zum Pimf
(Paar in Metallfolie), Folienüberlappung
mindestens 10% durch besondere Fertigungstechnik
- Kompatibel mit allen gängigen Stecksystemen
nach EN 50173-1:2002 und ISO/IEC 11801:2002-9
- Garantierte Grenzwerte nach Cat.7:
ISO/IEC 11801:2002-9, EN 50173-1:2002-11, EN
50288-4-1
- Mantel FRNC/LS0H; Farbe orange RAL2003
- Zugfestigkeit: <= 102 N
- Querdruckfestigkeit: <= 1000 N/10cm
- Brandlast 0,165 kWh/m, 0,600 MJ/m
- selbstverlöschend nach
DIN VDE 0482-265, IEC60332-1
- halogenfrei nach DIN VDE 0482-267
- Minimale Rauchentwicklung nach
DIN VDE 0842-268
- geringe Brandfortleitung nach
DIN VDE 0472-804 Prüfart C,
IEC60332-3 cat. C
- Metrierung und Fertigungschargen-Nummer auf
Kabelmantel
- Außendurchmesser max. 7,4 mm
- NVP: ca. 81%
- Signallaufzeitdifferenz (Skew): max 4 ns / 100 m
- Biegeradius:
beim Einzug >= 60 mm
fest verlegt >= 30 mm
- Nachweis für die Fertigungsstätte des Kabels über ein
zertifiziertes: Qualitäts-Management nach ISO 9001
und Umweltmanagementsystem nach ISO 14001
- Leistungsdaten:
FrequenzǀDämpfung ǀ Next ǀ Rückflussdämpfung
-------------------------------------------
100 MHz ǀ 17,9 dB ǀ 100 dB ǀ 33,0 dB
155 MHz ǀ 23,6 dB ǀ 100 dB ǀ 30,0 dB
300 MHz ǀ 31,0 dB ǀ 95 dB ǀ 27,0 dB
600 MHz ǀ 46,0 dB ǀ 90 dB ǀ 25,0 dB
1000 MHz ǀ 57,0 dB ǀ 80 dB ǀ 20,0 dB

liefern und im vorhandenen Rohr, Unterflur-Verlege- system, Brüstungskanal oder in Zwischendecke verlegen.
Menge: 4,000 m

**15.90 Hochgeschirmtes Datenkabel 2x(4x2xAWG23) auf Kabelleiter**
- Cu-Datenkabel bis 1000 MHz 2x(4x2xAWG23)
für die strukturierte Gebäudeverkabelung
nach EN 50173-1:2002, ISO/IEC 11801:2002-9
- Für die Übertragung von digitalen und
analogen Sprach-, Bild und Datensignalen
- Speziell geeignet für alle Anwendungen der
Klasse F
- S/FTP-Konstruktion
- Folienverseilung mit den Paaren zum Pimf
(Paar in Metallfolie), Folienüberlappung
mindestens 10% durch besondere Fertigungstechnik
- geeignet für Cable-Sharing
- Kompatibel mit allen gängigen Stecksystemen
nach EN 50173-1:2002-11 und ISO/IEC 11801:2002-9
- Garantierte Grenzwerte nach Cat.7:
ISO/IEC 11801:2002-9, EN 50173-1:2002-11, EN 50288-4-1
- Mantel FRNC/LS0H; Farbe orange RAL2003
- Zugfestigkeit: <= 204 N
- Querdruckfestigkeit: <= 1000 N/10cm
- Brandlast 0,330 kWh/m, 1,200 MJ/m
- selbstverlöschend nach
DIN VDE 0482-265, IEC60332-1
- halogenfrei nach DIN VDE 0482-267
- Minimale Rauchentwicklung nach
DIN VDE 0842-268
- geringe Brandfortleitung nach
DIN VDE 0472-804 Prüfart C,
IEC60332-3 cat. C
- Metrierung und Fertigungschargen-Nummer auf Kabelmantel
- Außendurchmesser max. 7,4x15,6 mm
- NVP: ca. 81%
- Signallaufzeitdifferenz (Skew): max. 4 ns / 100 m
- Biegeradius (flache Seite):
beim Einzug >= 60 mm
fest verlegt >= 30 mm
- Nachweis für die Fertigungsstätte des Kabels über ein
zertifiziertes: Qualitäts-Management nach ISO 9001
und Umweltmanagementsystem nach ISO 14001
- Leistungsdaten:
Frequenzǀ Dämpfungǀ Next ǀRückflussdämpfung
-------------------------------------------
100 MHz ǀ 17,9 dB ǀ 100 dB ǀ 33 dB
155 MHz ǀ 23,6 dB ǀ 100 dB ǀ 30 dB
300 MHz ǀ 31,0 dB ǀ 95 dB ǀ 27 dB
600 MHz ǀ 46,0 dB ǀ 90 dB ǀ 25 dB
1000 MHz ǀ 57,0 dB ǀ 80 dB ǀ 20 dB

liefern und auf vorhandene Kabelleiter oder -rinnen, Sammelhalter oder in offene Kanäle verlegen.
Menge: 2200,000 m

**15.100 Hochgeschirmtes Datenkabel 2x(4x2xAWG23) auf Steigetrasse**
- Cu-Datenkabel bis 1000 MHz 2x(4x2xAWG23)
für die strukturierte Gebäudeverkabelung
nach EN 50173-1:2002, ISO/IEC 11801:2002-9
- Für die Übertragung von digitalen und
analogen Sprach-, Bild und Datensignalen
- Speziell geeignet für alle Anwendungen der
Klasse F
- S/FTP-Konstruktion
- Folienverseilung mit den Paaren zum Pimf
(Paar in Metallfolie), Folienüberlappung
mindestens 10% durch besondere Fertigungstechnik
- geeignet für Cable-Sharing
- Kompatibel mit allen gängigen Stecksystemen
nach EN 50173-1:2002-11 und ISO/IEC 11801:2002-9
- Garantierte Grenzwerte nach Cat.7:
ISO/IEC 11801:2002-9, EN 50173-1:2002-11, EN 50288-4-1
- Mantel FRNC/LS0H; Farbe orange RAL2003
- Zugfestigkeit: <= 204 N
- Querdruckfestigkeit: <= 1000 N/10cm
- Brandlast 0,330 kWh/m, 1,200 MJ/m
- selbstverlöschend nach
DIN VDE 0482-265, IEC60332-1
- halogenfrei nach DIN VDE 0482-267
- Minimale Rauchentwicklung nach
DIN VDE 0842-268
- geringe Brandfortleitung nach
DIN VDE 0472-804 Prüfart C,
IEC60332-3 cat. C
- Metrierung und Fertigungschargen-Nummer auf Kabelmantel
- Außendurchmesser max. 7,4x15,6 mm
- NVP: ca. 81%
- Signallaufzeitdifferenz (Skew): max. 4 ns / 100 m
- Biegeradius (flache Seite):
beim Einzug >= 60 mm
fest verlegt >= 30 mm
- Nachweis für die Fertigungsstätte des Kabels über ein
zertifiziertes: Qualitäts-Management nach ISO 9001
und Umweltmanagementsystem nach ISO 14001
- Leistungsdaten:
Frequenzǀ Dämpfungǀ Next ǀRückflussdämpfung
-------------------------------------------
100 MHz ǀ 17,9 dB ǀ 100 dB ǀ 33 dB
155 MHz ǀ 23,6 dB ǀ 100 dB ǀ 30 dB
300 MHz ǀ 31,0 dB ǀ 95 dB ǀ 27 dB
600 MHz ǀ 46,0 dB ǀ 90 dB ǀ 25 dB
1000 MHz ǀ 57,0 dB ǀ 80 dB ǀ 20 dB

liefern und auf vorhandenen Steigetrasse incl. Abstands-/ Befestigungsschellen verlegen.
Menge: 300,000 m

**15.110 Hochgeschirmtes Datenkabel 2x(4x2xAWG23) im Rohr**
- Cu-Datenkabel bis 1000 MHz 2x(4x2xAWG23)
für die strukturierte Gebäudeverkabelung
nach EN 50173-1:2002, ISO/IEC 11801:2002-9
- Für die Übertragung von digitalen und
analogen Sprach-, Bild und Datensignalen
- Speziell geeignet für alle Anwendungen der
Klasse F
- S/FTP-Konstruktion
- Folienverseilung mit den Paaren zum Pimf
(Paar in Metallfolie), Folienüberlappung
mindestens 10% durch besondere Fertigungstechnik
- geeignet für Cable-Sharing
- Kompatibel mit allen gängigen Stecksystemen
nach EN 50173-1:2002-11 und ISO/IEC 11801:2002-9
- Garantierte Grenzwerte nach Cat.7:
ISO/IEC 11801:2002-9, EN 50173-1:2002-11, EN 50288-4-1
- Mantel FRNC/LS0H; Farbe orange RAL2003
- Zugfestigkeit: <= 204 N
- Querdruckfestigkeit: <= 1000 N/10cm
- Brandlast 0,330 kWh/m, 1,200 MJ/m
- selbstverlöschend nach
DIN VDE 0482-265, IEC60332-1
- halogenfrei nach DIN VDE 0482-267
- Minimale Rauchentwicklung nach
DIN VDE 0842-268
- geringe Brandfortleitung nach
DIN VDE 0472-804 Prüfart C,
IEC60332-3 cat. C
- Metrierung und Fertigungschargen-Nummer auf Kabelmantel
- Außendurchmesser max. 7,4x15,6 mm
- NVP: ca. 81%
- Signallaufzeitdifferenz (Skew): max. 4 ns / 100 m
- Biegeradius (flache Seite):
beim Einzug >= 60 mm
fest verlegt >= 30 mm
- Nachweis für die Fertigungsstätte des Kabels über ein
zertifiziertes: Qualitäts-Management nach ISO 9001
und Umweltmanagementsystem nach ISO 14001
- Leistungsdaten:
Frequenzǀ Dämpfungǀ Next ǀRückflussdämpfung
-------------------------------------------
100 MHz ǀ 17,9 dB ǀ 100 dB ǀ 33 dB
155 MHz ǀ 23,6 dB ǀ 100 dB ǀ 30 dB
300 MHz ǀ 31,0 dB ǀ 95 dB ǀ 27 dB
600 MHz ǀ 46,0 dB ǀ 90 dB ǀ 25 dB
1000 MHz ǀ 57,0 dB ǀ 80 dB ǀ 20 dB

liefern und im vorhandenen Rohr, Unterflur-Verlege- system, Brüstungskanal oder in Zwischendecke verlegen.
Menge: 700,000 m

**15.120 Auflegen eines Datenkabels**
Datenkabel an Patchfeld oder Datendose komplett auflegen, Verbindung nach Kategorie 7 erstellen, einschl.
Beschriftung der Datendose und des Patchfeldes mit
dauerhafter, lichtechter und wasserfester Folie oder
Gravurschilder.
Menge: 268,000 St

**15.130 Reflektometermessung Kupferstrecke**
Messung einer Kupferstrecke nach Kategorie 7
bis 800 MHz mit Messgerät Fluke DSP 4000 oder
gleichwertig, inkl. Dokumentation der Messprotokolle
auf Papier und Datenträger.
Menge: 134,000 St

**15.140 LWL-Spleißbox**
LWL-Spleißbox IP 66, Gehäuse aus thermoplastischem Kunststoff, halogenfrei, flammwidrig.
Farbe RAL 7035, grau, zur Aufnahme von max. 3 St. Spleißkassetten oder 2 St. Spleißkassetten und 1 St. Verteilerplatte
Kabeleinführung: PG7, PG 22, PG13,5, PG 16
Schutzklasse IP 66
Abmessungen: BxHxT: 260 x 160 x 90 mm

Komplett mit Spleißkassette und bis zu 2 Kabelein- führungen für vorgenannte LWL-Kabel, liefern und betriebsfertig montieren.
Menge: 2,000 St

**15.150 LWL-Stecker Bauform E2000APC für Faseranschluss**
LWL-Stecker Bauform E2000APC für Faseranschluss 0,9 mm Sekundärcoating, ansonsten wie vor

liefern und betriebsfertig montieren
Menge: 24,000 St

**15.160 LWL Außenkabel A-DQ(ZN)B2Y 1x12E9/125 OS2**
Aussentaugliches Bündeladerkabel, Singlemode OS2;
Integrierter Nagetierschutz;
Anforderungen:
Kabel:
- Kabelaufbau nach DIN/VDE 0888: A-DQ(ZN)B2Y
- UV-beständig PE
- Kabelseele: Bündelader, gelgefüllt (nicht tropfend, silikonfrei)
- Kabeldurchmesser: max. (5,8±0,3)mm
- Zugfestigkeit: mind. 1.500N (kurzz.)
- Querdruckfestigkeit: mind. 15.000N/m (kurzz.)
- Minimaler Biegeradius Kabel: max. 10xKabeldurchmesser
- Kabelmantelfarbe: schwarz
- Kabelgewicht: max. 28kg/km
- Betriebstemperatur: -30.. +70°C
- Lagertemperatur: -30.. +70°C
- Verlegetemperatur: -5.. +50°C
- Längswasserdichtigkeit: nach IEC 60794-1-22-F5
- Kabelaufdruck: HERSTELLER; Kabeltyp; Herstelldatum; Charge; Metermarkierung
Einzelfasern:
- Faserklasse nach ISO/IEC 11801: OS2 (E9/125)
- Minimaler Biegeradius Faser: max. 25mm

liefern und auf vorhandene Kabelleiter oder -rinnen, Sammelhalter oder in Kabelschutzrohr verlegen.
Menge: 60,000 m

**15.170 Lichtbogenspleiß für SM-Fasern**
Lichtbogenspleiß im Verteiler herstellen

Dämpfung max.: 0,2 - 0,4 dB
Dämpfung mittel: 0,10 dB

Spleißschutz montieren, Spleiße und Faservorratslängen in Spleißkassetten ablegen, einschl. anteiliger Kosten für Einführen, Absetzen und Zugentlastung der LWL-Installationskabel im Verteiler.
Menge: 24,000 St

**15.180 ODTR Messung einer Monomodefaser**
ODTR Messung einer Monomodefaser, als einseitige Messung, Dokumentation der Messergebnisse je einmal auf Papier und Datenträger
Menge: 12,000 St

*Hinweis: - Spleissarbeiten Bestandskabel Neubau <-> Altbau*

**15.190 Lichtbogenspleiß für SM-Fasern**
Lichtbogenspleiß im Verteiler herstellen

Dämpfung max.: 0,2 - 0,4 dB
Dämpfung mittel: 0,10 dB

Spleißschutz montieren, Spleiße und Faservorratslängen in Spleißkassetten ablegen, einschl. anteiliger Kosten für Einführen, Absetzen und Zugentlastung der LWL-Installationskabel im Verteiler.
Menge: 24,000 St

**15.200 Dämpfungsmessung einer Singlemodefaser**
Streckendämpfung einer Multimodefaser mit dem Dämpfungsmessplatz, als zweiseitige Messung  aus beiden Richtungen bei 850 nm und 1300 nm.
Dokumentation der Messergebnisse je einmal auf Papier und Datenträger
Menge: 12,000 St

**15.210 ODTR Messung einer Singlemodefaser**
ODTR Messung einer Multimodefaser, als zweiseitige Messung aus beiden Richtungen bei 850 nm und 1300 nm mit je 100 m Vor- und Nachlauffaser, Dokumentation der Messergebnisse je einmal auf Papier und Datenträger
Menge: 12,000 St

### Titel 16 Erdungsanlage

*Hinweis: Allgemeines*
Das BestandsgebäudeHaus B erhält einen neuen Ringerder für Erdung und Blitzschutz. Außerdem wird die neue Erdungsleitung mindestend einmal mit der Gebäudeinternen Erdungsanlage verbunden.

Aus Gründen der starken Korrosionsgefahr sind die erdfühligen Erdungsleitungen aus korrosionsbeständigem Stahl, Werkstoff Nr. 1.4571 / V4A vorgeschrieben.
Die Verlegetiefe der Erdungsleitungen muss mindestens 0,5 m betragen. Die Verlegung muss in Koordination mit den Tiefbauarbeiten durchgeführt werden.

Ein Nachweis über die Ausführung der Erdungsanlagen mittels Foto- oder Videoaufnahmen ist in der zu übergebenden Dokumentation zwingend erforderlich. (Nachweispflicht). Liegt diese nicht vor, so gilt die Leistung als nicht erbracht.

Alle EP verstehen sich einschl. aller erforderlichen
Materialien und des erforderlichen Zubehörs, auch wenn dies in den Positionen nicht besonders erwähnt oder aufgeführt ist, inkl. liefern, montieren und betriebsfertig anschließen.

**16.10 Ringerder V4A**
Rundstahl 10mm Durchmesser korrosionsfest,
Werkstoff-Nr. 1.4571 (V4A),
Verlegetiefe nach DIN VDE 0185-305 kompl. mit allen Anschluss-, Verbindungs-, Kreuzklemmen und Korrosionsschutzbinde und sonstigem Zubehör in Teillängen liefern und gemäß Baufortschritt in die Sauberkeitsschicht einlegen, und betriebsfertig montieren.
Menge: 250,000 m

**16.20 Verbinder**
Verbinder  für Kreuz-, Parallel- und T-Verbindung,
aus VA-Stahl für Rd 8 mm - 10 mm, Rd 16 oder
Fl 30 mm  mit Rd 8 mm - 10 mm, Rd 16 oder
Fl 30 mm, mit VA-Schrauben
Menge: 12,000 St

**16.30 Korrosionsschutz**
Korrosionsschutz für Anschluß- und Verbindungsstellen im Erdreich mit Korrosionsschutzbinde DIN 30672 erstellen.
Menge: 12,000 St

**16.40 Anschlussfahnen Ringerder/ PA-Leitung**
Anschlussfahnen des Ringerder bzw. der PA-Leitung an Stahlbetonsstützen, aus dem Erdreich, aus Betonwänden oder aus Bodenplatten,
Rundstahl 10mm Durchmesser korrosionsfest,
Werkstoff-Nr. 1.4571 (V4A) herausführen. Anschluss am Ringerder bzw. der PA-Leitung mit Kreuzstück und Korrosionsschutzbinde
Liefern und betriebsfertig montieren.
Menge: 24,000 m

**16.50 Messen/Prüfen**
Messen und Prüfen der Erdungsanlagen, gemessene
Widerstandswerte auflisten einschl. Prüfbericht
DIN 48831, Anlagenbeschreibung DIN 48830 und
Bestandszeichnung DIN 48820, in 3facher Ausfertigung.
Menge: 1,000 Psch

### Titel 17 Blitzschutz

*Hinweis: Vorbemerkungen Blitzschutz*
Die Blitzschutzanlage ist nach VDE 0185-305 Teil 1-4 (DIN EN 62305), DIN VDE 0100, DIN VDE 0101 und DIN VDE 0141 auszuführen. Weiterhin sind die allgemeinen Blitzschutzbestimmungen (ABB) und Auflagen des örtlichen EVU zu beachten und bei der Ausführung der Leistung einzuhalten. Für die Ausführung der Anlage müssen außerdem die Güte- und Prüfbestimmungen bdquo;Errichtung von Blitzschutzanlagenldquo; der Gütesicherung RAL-GZ 642 und die Erläuterungen im Pflichtenheft;Äußerer Blitzschutz der RAL-Gütegemeinschaft für Blitzschutzanlagen eV, eingehalten werden.Alle Festlegungen gelten als Mindestanforderungen.

Das Gebäude ist in Blitzschutzklasse III eingestuft.

Für die Montage ist ein Gerüst bis zur Dachkante vorhanden.

Die notwendigen Trennstellen sind gegen die vorhandenen Trennstellen auszutauschen.

Vor Beginn der Montage sind die Montagepläne
durch den Auftragnehmer zu erstellen und zur
Freigabe vorzulegen.

Die Technische Bauleitung muss über verbleibende, erkennbare Gefahren, z.B. nicht zu beseitigende Näherungen, und über die daraus notwendig werdenden Maßnahmen schriftlich informiert werden.

Ein Nachweis über die Ausführung der Blitzschutzanlage mittels Foto- oder Videoaufnahmen ist in der zu übergebenden Dokumentation zwingend erforderlich. (Nachweispflicht)

Alle EP verstehen sich einschl. aller erforderlichen
Materialien und des erforderlichen Zubehörs, auch wenn dies in den Positionen nicht besonders erwähnt oder aufgeführt ist, inkl. liefern, montieren und betriebsfertig anschließen.

**17.10 Fangleitung Rd 10-Al geneigte Dachfläche**
Fangeinrichtung für Verlegung über Dachfirst und geneigte Dachflächen, Winkel zur Senkrechten bis
45 Grad. aus: Rundaluminium-Knetlegierung (AlMgSi)
10 mm nach DIN 48 801, mit Leitungshalter kompl. mit Verbindungsklemmen, Dehnungsstücken und allem Zubehör, liefern und betriebsfertig montieren.
Menge: 350,000 m

**17.20 Fangstange 16 mm Länge: 500mm**
Alu-Knetlegierung (AlMgSi),
Länge: 500 mm,
Betonsockel mit Keiltechnik,
kompl. mit Betonsockel, Anschlussklemme
und allem Zubehör, liefern und betriebsfertig montieren.
Menge: 20,000 St

**17.30 Fangstange 16 mm Länge: 1500mm**
Fangstange 16 mm aus Alu-Knetlegierung (AlMgSi),
Länge: 1500 mm, ein Betonsockel 17 kg mit Keiltechnik, für Windlastzone II gemäß DIN 4131.
kompl. mit Betonsockel, Anschlussklemme
und allem Zubehör, liefern und betriebsfertig montieren.
Menge: 5,000 St

**17.40 Fangstange 16 mm Länge: 2000 mm**
Fangstange 16 mm aus Alu-Knetlegierung (AlMgSi),
Länge: 2000 mm, 2 Betonsockel 17 kg mit Keiltechnik, für Windlastzone II gemäß DIN 4131.
kompl. mit zwei Betonsockeln, Anschlussklemme
und allem Zubehör, liefern und betriebsfertig montieren.
Menge: 2,000 St

**17.50 Anschluß- und Überbrückungsseil**
als flexible Leitung zum Überbrücken von
Metallverkleidungen und als Übergänge und
Anschlüsse an Dachlüfter oder sonstige
bewegliche Geräte, aus Cu mit Schutzisolierung
16 mm² mit Alu-Kabelschuhen zum Befestigen mit
Schrauben M 10 oder Blindnieten 4 mm einschließlich
Befestigungsmaterial, liefern und montieren,
Länge ca. 0,5 m.
Menge: 100,000 St

**17.60 Ableitung isoliert Rd 8-Al**
Ableitung isoliert nach DIN EN 50164-2 - Rd 8-Al,
einschl. allen erforderlichen Befestigungs- und
Verbindungsmaterials. Nach DIN / VDE an Wänden
verlegen.

Für die Montage der Ableitungen ist ein ggf. notwendiger Hubsteiger in die Einheitspreise einzukalkulieren. Dachhöhe ca. 22 m.
Menge: 150,000 m

**17.70 Dachrinnenklemme**
Dachrinnenklemme zum Verbindene von Ableitungen
und Fangleitungen mit der Dachrinne
für Anschluß von Leitungen Rund 6-10 mm2
Menge: 50,000 St

**17.80 Nummernschild nach DIN 48 821**
Nummernschild nach DIN 48 821 zur Beschriftung der Trennstellen
Menge: 10,000 St

**17.90 Trennstück (Trennstelle)**
Trennstück (Trennstelle) für Rundleitungen mit Fl 30, mit Schrauben
und Muttern aus nichtrostendem Stahl,
liefern montieren.
Menge: 10,000 St

**17.100 Prüfung der Blitzschutzanlage**
Messungen und Kontrolle der verlegten Blitzschutzanlage
Messung des Widerstandes der Gesamtanlage und der
einzelnen Erdungen mit Auflistung der gemessenen
Widerstandswerte u. Ausarbeitung eines Prüfprotokolls
mit maßstabsgerechter Zeichnung in dreifacher
Ausführung, pro Ableitung.
Menge: 1,000 Psch

### Titel 18 Brandschutzmaßnahmen

*Hinweis: Vorbemerkungen Brandschutzmaßnahmen*
Der Anbieter ist verpflichtet, die amtlichen Nachweise
für die von ihm angebotenen Brandschutzmaßnahmen
vorzulegen.
Amtliche Nachweise können sein:

- Prüfzeugnis,
- Prüfbescheid und
- allgemeine bauaufsichtliche Zulassung.

Die Vorlage hat vor Ausführung der Leistung zu erfolgen
Die nachstehend anzubietenden Leistungen verstehen
sich für die kompl. Lieferung einschl. allem Zubehör,
Bezeichnungsschild nach DIN 4102 und die
betriebsfertige und funktionsfähige Montage.

Alle durchgeführten Brandschotts sind zudem in den
Revisionsplänen aufzuführen. Zudem ist über alle erstellten Schottungen eine Fotodokumentation zu erstellen, die Bestandteil der Revisionsdokumentation wird.

Bei allen Bohrungen sind Bohrgeräte mit automatischer Absaugung zu verwenden.

**18.10 Brandschutzverkleidung I90**
Brandschutzverkleidung I90, Feuerwiderstandsklasse
I90 nach DIN 4102, als  Umkleidung 4-, 3- oder 2-seitig
für eine vorhandene Kabelhäufung einschl.
- aller Halterungen,
- Wand- und Deckenanschlüsse, je qm 4 Stck
- Leitungsauslässe, je 5qm 1 Stck
- Klein- und Befestigungsmaterial
Breite: 25cm
Höhe: 10cm

komplett liefern und entsprechend Zulassungsbescheid
betriebsfertig montieren.
Menge: 35,000 m

*Hinweis: Vorbemerkung Mörtelschott*
Herstellen von Wand- und Deckenabschottungen der Feuerwider-standsklasse S 90 nach DIN 4102, Teil 9.

Die Schottung ist aus Brandschutz-Leichtbaumörtel herzustellen, der sowohl pumpfähig ist wie auch manuell eingebracht werden kann. Eine Mineralfaserplatte bei Deckenschotts ist als verlorene Schalung stramm sitzend von unten deckenbündig in die Öffnung einzupassen.
Mit geringem Aufwand muss eine Nachbelegung von Kabeln möglich sein (z. B. durch Durchbohren des Schotts mit einem spitzen Gegenstand). Das Mörtelschott muss in mindestens 24 cm dicke Wände und 15 cm dicke Decken eingebaut werden können. Kabel aller Art und Lichtwellenleiter müssen durchgeführt werden können. Bei Wandschotts muss auch die Durchführung von brennbaren und nichtbrennbaren Rohren möglich sein.

Der zur Verwendung kommende Mörtel muss feuchtigkeitsbe-ständig sein und darf nicht zu Schrumpfung oder Rissbildung neigen. Seine Ergiebigkeit sollte zwischen 2,4 und 2,7 l/kg Trockenmörtel liegen. Der Mörtel muss für alle Kabeltrassenarten und Kabelleitern zugelassen sein.

**18.20 S90 - 100 cm² - Mörtelschott**
Brandschutzabschottung an Kabel-/Leitungsanlagen,
als Mörtelschott mit allgemeiner bauaufsichtlicher
Zulassung, Feuerwiderstandsklasse S 90 DIN 4102-9, in
Gebäuden, in Wand/Decke aus Stahlbeton DIN 1045,
Stärke bis 25 cm,
Durchbruchsquerschnitt bis 100 cm².
Menge: 10,000 St

**18.30 S90 - 200 cm² - Mörtelschott**
Brandschutzabschottung an Kabel-/Leitungsanlagen,
als Mörtelschott mit allgemeiner bauaufsichtlicher
Zulassung, Feuerwiderstandsklasse S 90 DIN 4102-9, in
Gebäuden, in Wand/Decke aus Stahlbeton DIN 1045,
Stärke bis 25 cm,
Durchbruchsquerschnitt über 100 bis 200 cm².
Menge: 2,000 St

**18.40 S90 - 500 cm² - Mörtelschott**
Brandschutzabschottung an Kabel-/Leitungsanlagen,
als Mörtelschott mit allgemeiner bauaufsichtlicher
Zulassung, Feuerwiderstandsklasse S 90 DIN 4102-9, in
Gebäuden, in Wand/Decke aus Stahlbeton DIN 1045,
Stärke bis 25 cm,
Durchbruchsquerschnitt über 200 bis 500 cm².
Menge: 1,000 St

*Hinweis: Vorbemerkung Weichschott*
Herstellen von Wand- und Deckenabschottungen der Feuerwider-standsklasse S 90 nach DIN 4102, Teil 9.

Die Bauteilöffnung ist von beiden Seiten mit Brandschutzmasse vorbeschichteten speziellen Mineralfaserplatten zu verschließen. Diese müssen bündig und stramm sitzend in die Öffnung mit Brandschutzmasse eingeklebt werden. Schottfläche und Kabel sind entsprechend Zulassung zu beschichten.

Die Brandschutzbeschichtung (Ablationsbeschichtung) auf Schott und Kabeln muss feuchtigkeitsbeständig sein und dauerelastisch bleiben. Sie darf daher nicht zu Rissbildung neigen. Beim Einsatz der Brandschutzbeschichtung im Außenbereich muss darüber hinaus ihre Alterungs- und Witterungsbeständigkeit ohne zusätzliche Nachbehandlung nachgewiesen sein. Die Beschichtungslänge auf den Kabeln vor den Schottflächen muss nur 10 cm betragen. Das Plattenschott muss einsetzbar sein, in Massivwänden und leichten Trennwänden, ab einer Wanddicke von 10 cm und muss für alle Kabeltypen einschließlich Lichtwellenleiter zugelassen sein.

Eine leichte Nachinstallation von Kabeln ist zu gewährleisten; jedes Schott muss mit einem Kennzeichnungsschild versehen werden.

**18.50 S90 - 100 cm² - Weichschott**
Herstellen einer feuerbeständigen Kabelabschottung zur gemeinsamen bzw. einzelnen Durchführung von Kabeln und Rohren durch Wände. Feuerwiderstandsklasse S 90 nach DIN 4102 Teil 9, liefern und fachgerecht montieren mit der bauaufsichtlich zugelassenen Kabelabschottung bestehend aus zwei beschichteten nichtbrennbaren Mineralfaserplatten.
Zum Schließen der Fugen und Zwickel sind die zugelassene Brandschutzfüller zu verwenden.

Das angebotene System muss vom Deutschen Institut für Bautechnik bauaufsichtlich zugelassen sein.
Für die Anwendung in  Massivwänden und in leichten Trennwänden.
Stärke bis 25 cm,
Durchbruchsquerschnitt bis 100 cm².
Menge: 35,000 St

**18.60 S90 - 200 cm² - Weichschott**
Herstellen einer feuerbeständigen Kabelabschottung zur gemeinsamen bzw. einzelnen Durchführung von Kabeln und Rohren durch Wände. Feuerwiderstandsklasse S 90 nach DIN 4102 Teil 9, liefern und fachgerecht montieren mit der bauaufsichtlich zugelassenen Kabelabschottung bestehend aus zwei beschichteten nichtbrennbaren Mineralfaserplatten.
Zum Schließen der Fugen und Zwickel sind die zugelassene Brandschutzfüller zu verwenden.

Das angebotene System muss vom Deutschen Institut für Bautechnik bauaufsichtlich zugelassen sein.
Für die Anwendung in  Massivwänden und in leichten Trennwänden.
Stärke bis 25 cm,
Durchbruchsquerschnitt über 100 bis 200 cm².
Menge: 2,000 St

**18.70 S90 - 500 cm² - Weichschott**
Herstellen einer feuerbeständigen Kabelabschottung zur gemeinsamen bzw. einzelnen Durchführung von Kabeln und Rohren durch Wände. Feuerwiderstandsklasse S 90 nach DIN 4102 Teil 9, liefern und fachgerecht montieren mit der bauaufsichtlich zugelassenen Kabelabschottung bestehend aus zwei beschichteten nichtbrennbaren Mineralfaserplatten.
Zum Schließen der Fugen und Zwickel sind die zugelassene Brandschutzfüller zu verwenden.

Das angebotene System muss vom Deutschen Institut für Bautechnik bauaufsichtlich zugelassen sein.
Für die Anwendung in  Massivwänden und in leichten Trennwänden.
Stärke bis 25 cm,
Durchbruchsquerschnitt über 200 bis 500 cm².
Menge: 1,000 St

### Titel 19 Durchbrüche

*Hinweis: Vorbemerkungen Bohr- und Stemmarbeiten*
Das Herstellen von Bohrungen und Durchbrüchen ist
nur nach vorheriger positiver Absprache mit dem
Architekten bzw.der Bauleitung gestattet.

Grundsätzlich sind Schlitze nicht zu stemmen sondern
zu fräsen. Schlitzarbeiten werden nur vergütet, sofern
diese nicht durch die übrigen Leistungspositionen abgedeckt werden.

Das Freimachen der Durchbrüche / Kernbohrungen von Schutt, das sofortige Beseitigen von anfallendem Schutt sowie das besenreine Hinterlassen der Bohrstelle ist in die Einheitspreise einzukalkulieren.

Das Anbohren bzw. Auffräsen von Stützen und Unterzügen ist verboten.

Die anzugebenen Einheitspreise für die nachstehend aufgeführten Positionen verstehen sich einschl. der Kosten
für die Vorhaltung von Geräten, Gerüsten, Wasser und
Stromanschlüssen.

Beim Bohren mit Wasser ist dieses in geeigneter Form
aufzufangen. Anfallender Schutt und Wasser werden
Eigentum des AN und sind durch diesen zu beseitigen
und zu entsorgen.

Grundsätzlich ist festzustellen das sämtlicher Schutt und Bohrreste entsorgt werden müssen, diese Kosten sind mit dem Einheitspreis abgegolten. Sicherzustellen ist das sich keine Rohre, Leitungen oder sonstiges im Mauerwerk und oder Beton befindet, mögliche Schäden gehen zu Lasten des Unternehmers.

Bei allen Bohrungen sind Bohrgeräte mit automatischer Absaugung zu verwenden.

**19.10 Bohrung bis 50 mm, in Stahlbetonwand/-decke bis 25 cm Dicke**
Bohrung in Wand/Decke aus Stahlbeton, waagerecht/senkrecht, nachträglich hergestellt in fertiger Wand/Decke, Durchmesser der Bohrung größer 30 mm bis 50 mm, Dicke der Wand/Decke bis 25 cm.
Menge: 20,000 St

**19.20 Bohrung bis 100 mm, in Stahlbetonwand/-decke bis 25 cm Dicke**
Bohrung in Wand/Decke aus Stahlbeton, waagerecht/senkrecht, nachträglich hergestellt in fertiger Wand/Decke, Durchmesser der Bohrung größer 50 mm bis 100 mm, Dicke der Wand/Decke bis 25 cm.
Menge: 60,000 St

### Titel 20 Sonstiges

**20.10 Montagepläne- u. Unterlagen**
Die ausführende Firma erhält einen Satz Ausführungs- pläne auf Datenträger im Autocad 2020 DWG-bzw. DXF-Format zur Erstellung ihrer Montagepläne
einschl. der erforderlichen zu erstellenden
Detailzeichnungen.

Montagepläne und Installationszeichnungen sowie
sonstige Ausarbeitungen sind Leistungsumfang des
Bieters.
Die Werkpläne bzw. Montagezeichnungen müssen die
genaue Leitungsführung mit allen ausführungsrelevanten
Angaben beinhalten. Dabei ist insbesondere eine Koordination der Montageplanung mit anderen Gewerken durchzuführen um Kollisionen zu vermeiden und auf geänderte Planstände reagieren zu können. Für einzelne Zentralen, Unterverteilungen usw. sind Detail- zeichnungen in besonderen Maßstäben zu fertigen. Des Weiteren sind, sofern notwendig, Ansichtszeichnungen, Schnitte- u. Abwicklungen durch den AN zu erstellen.
Hierzu zählen:

- Installationspläne der Gebäude (M 1:50).
- Kabeltrassen- und Leerrohrverlegepläne
- Strangschemen bzw. Übersichten:
 Potentialausgleichsanlage
 Sicherheitsbeleuchtungsanlage
 Stromversorgung
 Beleuchtungssteuerung
- dreipolige Stromlaufpläne der
 Niederspannungsschaltanlagen
- Klemmenpläne der NS Schaltanlagen
- Gerätelisten der Verteilungen
- Ansicht- und Aufbauzeichnungen der
 Verteilungen

Die zuvor beschriebenen Unterlagen sind jeweils in 3-facher Ausfertigung (Auftragnehmer, Technische Bauleitung und Auftraggeber) als Farbplot zu übergeben.
Diese Unterlagen werden vom Auftrageber und der
technischen Bauleitung freigegeben.
Auf der Baustelle darf nur nach den freigegebenen Planunterlagen gearbeitet werden.
Die zuvor beschriebenen Pläne sind bei Ausführungs- änderungen vom Auftragnehmer zu korrigieren und erneut einzureichen.
Menge: 1,000 Psch

**20.20 Revisionunterlagen und Dokumentation**
Von sämtlichen technischen Anlagenteilen sind Revisionsunterlagen auf CAD zu erstellen. Die Abgabe erfolgt

- 3-fach auf Datenträger (CD) in den Dateiformaten dxf, doc, xls bzw. pdf
- 3-fach, farbig in Papierform in Ordnern DIN A4, Farbe der Ordner nach Wahl des AG

bestehend aus:

- Technische Beschreibung der Anlageteile
- Gebäudegrundrisspläne M 1:50 mit
 Eintragung der installierten Betriebsmittel inkl. Gerätebezeichnungen
- Schalt-,Funktions- u. Strangschemata
- Anschlusslisten für Verteileinrichtungen der Fernmelde- und Datentechnik
- behördlichen Prüfbescheinigungen und genehmigte Eingabepläne
- Programmier,- Bedienungs- und Wartungsanweisungen
- Ersatzteillisten und technische Beschreibungen für die eingesetzten Produkte
- Prüflisten bzw. Messprotokollen für das  Kommunikationsnetz
- Abnahmebescheinigungen
- Entsorgungsnachweise
- Einweisungsbescheinigungen des Bedienungspersonal
-  Facherrichterbescheinigung und Fachbauleitererklärung
-  Aufbau der Erdungsanlage
-  Aufbau der Blitzschutzanlage
-  Mess- und Prüfprotokolle der Erdungs- und  Blitzschutzanlage
- Bilddokumentation Erdungsanlage

Achtung:
Die vollständigen Revisionsunterlagen sind Grundvoraussetzung für die Abnahme, da das nicht
vorliegen der Revisonsunterlagen einen schwerwiegenden Mangel darstellt.
Diese sind deshalb frühzeitig vor Ende der Baumaßnahme dem Bauherren zur Prüfung vorzulegen.

Sollten die vollständigen und ordnungsgemäß ausgefertigten Revisonsunterlagen nicht Fristgerecht
vorliegen gehen evtl. hieraus entstehende Folgekosten zu Lasten des AN.
Menge: 1,000 Psch

*Hinweis: Vorbemerkungen Stundenlohnarbeiten*
Für Arbeiten, die im Rahmen der Baumassnahme notwendig sind, jedoch heute in ihrem Umfang noch nicht übersehen werden können, werden nachfolgende Stundenlohnarbeiten in das Leistungsverzeichnis aufgenommen.
Die Stundenlohnarbeiten dürfen nur auf besondere Anordnung der Fachbauleitung ausgeführt werden. Ein Anspruch auf die hier aufgeführte unverbindliche Anzahl von Lohnstunden besteht nicht. Auf Verlangen der Bauleitung kann an Stelle von Stundenlohnarbeiten die Abgabe eines Nachtragsangebotes verlangt werden.
Anfallende Stundenlohnnachweise sind in 3-facher Ausfertigung spätestens am 1. Tag nach der Ausführung der Bauleitung mit ausführlicher Angabe von
a) Art der ausgeführten Arbeit b) Zeitpunkt der ausgeführten Arbeit c) Anzahl der dafür Beschäftigten mit Namensnennung d) Anzahl der täglich aufgewendeten Stunden e) Vertragsnummer  zur Abzeichnung vorzulegen.
Geschieht dies nicht, so kann der Bauherr anstelle einer an sich genehmigten Stundenlohnabrechnung eine Abrechnung im Leistungslohn verlangen.
Die von der Bauleitung unterschriebenen Stundenlohn- zettel gelten nur als Bescheinigung, daß die Leistungen erbracht sind. Ein Anspruch auf Vergütung kann aus der Bescheinigung nicht abgeleitet werden, wenn vertragliche Vereinbarungen im Gegensatz dazu stehen.
Es werden grundsätzlich nur die tatsächlichen Arbeitszeiten anerkannt, welche für die auszuführende Arbeit aufgewendet wurden. Die Stunden des Aufsichtspersonals sowie Wegezeiten und Wegegelder werden nicht besonders vergütet und sind in die Einheitspreise einzurechnen.

**20.30 Stundenlohnarbeiten Monteur/-in**
Stundenlohnarbeiten durch Arbeitskräfte auf Anordnung
des AG ausführen, der Verrechnungssatz für die
jeweilige Arbeitskraft umfaßt sämtliche Aufwendungen
wie Lohn- und Gehaltskosten, Lohn- und
Gehaltsnebenkosten, Zuschläge, lohngebundene und
lohnabhängige Kosten, sonstige Sozialkosten,
Gemeinkosten, Wagnis und Gewinn. Erschwerniszuschläge
sowie Zuschläge für Überstunden, Nacht-, Sonntags- und
Feiertagsarbeit werden gesondert vergütet. Monteur/-in.
Menge: 30,000 h

**20.40 Stundenlohnarbeiten Helfer/-in**
Stundenlohnarbeiten durch Arbeitskräfte auf Anordnung
des AG ausführen, der Verrechnungssatz für die
jeweilige Arbeitskraft umfaßt sämtliche Aufwendungen
wie Lohn- und Gehaltskosten, Lohn- und
Gehaltsnebenkosten, Zuschläge, lohngebundene und
lohnabhängige Kosten, sonstige Sozialkosten,
Gemeinkosten, Wagnis und Gewinn. Erschwerniszuschläge
sowie Zuschläge für Überstunden, Nacht-, Sonntags- und
Feiertagsarbeit werden gesondert vergütet. Helfer/-in.
Menge: 30,000 h

**20.50 Sachverständigenabnahme**
Beistellen von Personal für die Sachverständigenabnahme der Brandmeldeanlage, die Beauftragung und Vergütung des Sachverständigen erfolgt durch den AG.

Für den Termin müssen folgende Unterlagen durch den AN zur Verfügung gestellt werden:

Feuerwehrlaufkarten
Meldergruppenverzeichnis
Inbetriebsetzungsprotokoll
Montagepläne mit eingetragenen Leitungswegen
Fachunternehmerbescheinigung
Konformitätserklärung
Prüfzeugnisse Brandschutz
Übereinstimmungserklärung Brandschutz

Der Aufwand für die Beistellung der Unterlagen ist in diesen Einheitspreis einzukalkulieren.
Menge: 4,000 h

**20.60 Bauherrenabnahme**
Bereitstellung des bauleitenden Monteurs am Tage der
Abnahme durch dem Bauheren bzw. durch dessen Vertreter.
Menge: 4,000 h

**20.70 Einweisung**
Das Bedienungspersonal ist durch den AN ordnungsgemäß in die technischen Anlagenteile einzuweisen. Die Durchführung und die Inhalte der Einweisungen sind vom Bedienungspersonal schriftlich bescheinigen zu lassen.
Die einzelnen Einweisungen können mehrfach als auch an
verschiedenen Tagen erfolgen.
Menge: 8,000 h
